# Condicionament de la carretera TP-2031 de Tarragona a la C-51.Tram: TV-2034 a C-51.

- Propietat de l'arxiu: RIB Spain
- Format: FIEBDC-3/2016
- Programa: Presto 18.04
- Tipus: pressupost
- Data dels preus: 07/12/1994
- Divisa: EUR
- Codi: P13-2019
Import: 2081982.69

## 01 TREBALLS PREVIS I DEMOLICIONS
Import: 53358.15

**E0203** m3 Enderroc murs de contenció de pedra, inclòs transport a abocador
18 m3 × 32.36 = 582.48
Enderroc de murs i marges de pedra de qualsevol tipus, inclòs càrrega i transport dels materials a l'abocador, cànon i condicionament del mateix.

| Codi | Ut | Descripció | Rendiment | Preu | Import |
|---|---|---|---|---|---|
| O0102 | h | Oficial 1ª (mà d'obra; 23/07/1998) | 0.1 | 20.46 | 2.05 |
| O0110 | h | Peó (mà d'obra; 23/07/1998) | 0.5 | 16.75 | 8.38 |
| M0207B | h | Retroexcavadora amb martell trencador (maquinària; 23/07/1998) | 0.21 | 68.89 | 14.47 |
| M0212B | h | Camió de trabuc de 20 t (maquinària; 23/07/1998) | 0.125 | 37.33 | 4.67 |
| P1613 | u | Cànon d'abocador (23/07/1998) | 1.2 | 0.8 | 0.96 |
| %1613 | % | Despeses indirectes | 6 % | 30.53 | 1.83 |
|  |  | Total |  |  | 32.36 |

| Amidament | Uts. | Llarg | Ample | Alt | Parcial |
|---|---|---|---|---|---|
| PK 0+865 costat esquerre | 1 | 40 | 0.25 | 1 | 10.00 |
| carrer Bràfim | 1 | 20 | 0.4 | 1 | 8.00 |
| Total |  |  |  |  | 18 |

**E0201** m3 Enderroc elements de formigó en massa o armat, inclòs transport a abocador
105.85 m3 × 49.97 = 5289.32
Enderroc d'elements i estructures de formigó en massa o armat, amb mitjans mecànics o manuals, inclòs càrrega i transport dels materials a l'abocador, cànon i condicionament del mateix.

| Codi | Ut | Descripció | Rendiment | Preu | Import |
|---|---|---|---|---|---|
| O0102 | h | Oficial 1ª | 0.2 | 20.46 | 4.09 |
| O0110 | h | Peó | 1 | 16.75 | 16.75 |
| M0207B | h | Retroexcavadora amb martell trencador | 0.3 | 68.89 | 20.67 |
| M0212B | h | Camió de trabuc de 20 t | 0.125 | 37.33 | 4.67 |
| P1613 | u | Cànon d'abocador | 1.2 | 0.8 | 0.96 |
| %1613 | % | Despeses indirectes | 6 % | 47.14 | 2.83 |
|  |  | Total |  |  | 49.97 |

| Amidament | Uts. | Llarg | Ample | Alt | Parcial |
|---|---|---|---|---|---|
| En intersecció acces Centre Bràfim | 1 | 2 |  | 2 | 4.00 |
| Pilona PK 0+220 costat esquerre | 1 | 2.65 |  |  | 2.65 |
| En intersecció acces Centre Bràfim | 1 | 2 |  |  | 2.00 |
| PK 0+600 muret | 1 | 86 | 0.2 | 1 | 17.20 |
| caseta PK 0+600 | 1 | 20 |  | 4 | 80.00 |
| Total |  |  |  |  | 105.85 |

**E0210** m Demolició de vorada i rigola, inclosa la fonamentació, i transport
265 m × 6.12 = 1621.80
Demolició de vorada i rigola, inclòs la fonamentació, càrrega i transport a l'abocador, cànon i condicionament del mateix.

| Codi | Ut | Descripció | Rendiment | Preu | Import |
|---|---|---|---|---|---|
| O0110 | h | Peó | 0.2 | 16.75 | 3.35 |
| M0207 | h | Retroexcavadora (maquinària; 23/07/1998) | 0.02 | 59.41 | 1.19 |
| M0212B | h | Camió de trabuc de 20 t | 0.02 | 37.33 | 0.75 |
| P1613 | u | Cànon d'abocador | 0.6 | 0.8 | 0.48 |
| %1613 | % | Despeses indirectes | 6 % | 5.77 | 0.35 |
|  |  | Total |  |  | 6.12 |

| Amidament | Uts. | Llarg | Parcial |
|---|---|---|---|
| Intersecció accés Sud Bràfim | 1 | 120 | 120.00 |
| Intersecció accés Nord Bràfim | 1 | 20 | 20.00 |
| Intersecció polígon industrial | 1 | 125 | 125.00 |
| Total |  |  | 265 |

**E0211** m2 Demolició de paviment de formigó, transport abocador
435 m2 × 4.66 = 2027.10
Demolició de paviment de formigó, inclòs càrrega i transport dels materials de runa a l'abocador, cànon i condicionament del mateix.

| Codi | Ut | Descripció | Rendiment | Preu | Import |
|---|---|---|---|---|---|
| O0110 | h | Peó | 0.05 | 16.75 | 0.84 |
| M0203 | h | Retroexcavadora amb martell trencador (maquinària; 12/01/2009) | 0.016 | 66.767262 | 1.07 |
| M0212B | h | Camió de trabuc de 20 t | 0.016 | 37.33 | 0.60 |
| M0204 | h | Pala carregadora neumàtics (maquinària; 12/01/2009) | 0.016 | 58.268112 | 0.93 |
| P1613 | u | Cànon d'abocador | 1.2 | 0.8 | 0.96 |
| %1613 | % | Despeses indirectes | 6 % | 4.40 | 0.26 |
|  |  | Total |  |  | 4.66 |

| Amidament | Uts. | Llarg | Parcial |
|---|---|---|---|
| Intersecció accés Sud Bràfim | 1 | 150 | 150.00 |
| Intersecció accés Nord Bràfim | 1 | 25 | 25.00 |
| Intersecció polígon industrial | 1 | 260 | 260.00 |
| Total |  |  | 435 |

**E0334** m Tall serra disc paviment mescles bituminoses, formigó o panot, fins 25 cm
5038 m × 1.75 = 8816.50
Tall amb serra de disc de paviment de mescles bituminoses, formigó o panot, fins a una fondària de 25 cm.

| Codi | Ut | Descripció | Rendiment | Preu | Import |
|---|---|---|---|---|---|
| O0101 | h | Cap de colla (mà d'obra; 23/07/1998) | 0.01 | 20.6 | 0.21 |
| O0110 | h | Peó | 0.05 | 16.75 | 0.84 |
| M0334 | h | Serra de disc (maquinària; 10/07/2006) | 0.05 | 12 | 0.60 |
| %1613 | % | Despeses indirectes | 6 % | 1.65 | 0.10 |
|  |  | Total |  |  | 1.75 |

| Amidament | Uts. | Llarg | Parcial |
|---|---|---|---|
| Tall longitudinal solapament | 1 | 5038 | 5038.00 |
| Total |  |  | 5038 |

**E0213** m2 Demolició paviment de mescla bituminosa, mitjans mecànics, fondària 25 cm
1259.5 m2 × 6.45 = 8123.78
Demolició de paviment de mescla bituminosa amb mitjans mecànics i manuals, fins a una profunditat de 25 cm., inclòs càrrega i transport dels materials de runa a l'abocador, cànon i condicionament del mateix.

| Codi | Ut | Descripció | Rendiment | Preu | Import |
|---|---|---|---|---|---|
| O0110 | h | Peó | 0.04 | 16.75 | 0.670 |
| M0201 | h | Compressor amb dos martells (maquinària; 12/01/2009) | 0.03 | 21.088194 | 0.633 |
| M0204 | h | Pala carregadora neumàtics | 0.04 | 58.268112 | 2.331 |
| M0212B | h | Camió de trabuc de 20 t | 0.04 | 37.33 | 1.493 |
| P1613 | u | Cànon d'abocador | 1.2 | 0.8 | 0.960 |
| %1613 | % | Despeses indirectes | 6 % | 6.087 | 0.365 |
|  |  | Total |  |  | 6.45 |

| Amidament | Uts. | Llarg | Ample | Parcial |
|---|---|---|---|---|
| solapament | 1 | 5038 | 0.25 | 1259.50 |
| Total |  |  |  | 1259.5 |

**E0219** m Desmuntatge tanca metàl·lica, inclòs transport a abocador
136 m × 6.9 = 938.40
Desmuntatge de tanca metàl·lica existent, inclòs càrrega i transport dels materials i cànon de l'abocador autoritzat.

| Codi | Ut | Descripció | Rendiment | Preu | Import |
|---|---|---|---|---|---|
| O0102 | h | Oficial 1ª | 0.03 | 20.46 | 0.61 |
| O0110 | h | Peó | 0.2 | 16.75 | 3.35 |
| M0201 | h | Compressor amb dos martells | 0.01 | 21.088194 | 0.21 |
| M0226 | h | Grup electrògen de 20/30 kVA (maquinària; 12/01/2009) | 0.01 | 4.73892 | 0.05 |
| M0212B | h | Camió de trabuc de 20 t | 0.04 | 37.33 | 1.49 |
| P1613 | u | Cànon d'abocador | 1 | 0.8 | 0.80 |
| %1613 | % | Despeses indirectes | 6 % | 6.51 | 0.39 |
|  |  | Total |  |  | 6.9 |

| Amidament | Uts. | Llarg | Parcial |
|---|---|---|---|
| PK 0+600 marge esquerre | 1 | 86 | 86.00 |
| PK 2+700 marge esquerre | 1 | 50 | 50.00 |
| Total |  |  | 136 |

**E03131** m2 Esbrossada i tala de vegetació en qualsevol tipus de terreny
32449.6 m2 × 0.68 = 22065.73
Esbrossada de vegetació i tala d'arbres de qualsevol tipus i dimensions en zones boscoses, de cultiu i/o mixtes, inclòs arrancat de soques i arrels, poda, trituració de branques, vinyes, arbusts, arrels, restes vegetals i runes, aplec de la brossa generada, neteja i adequació de la superfície, càrrega i transport a planta de compostatge o abocador autoritzat, cànon d'abocador i condicionament del mateix.

| Codi | Ut | Descripció | Rendiment | Preu | Import |
|---|---|---|---|---|---|
| O0101 | h | Cap de colla | 0.001 | 20.6 | 0.02 |
| O0110 | h | Peó | 0.004 | 16.75 | 0.07 |
| M0207 | h | Retroexcavadora | 0.001 | 59.41 | 0.06 |
| M0205 | h | Pala carregadora sobre orugues (maquinària; 23/07/1998) | 0.001 | 73.35 | 0.07 |
| M0212B | h | Camió de trabuc de 20 t | 0.001 | 37.33 | 0.04 |
| M0214 | h | Camió grua (maquinària; 12/01/2009) | 0.002 | 42.073368 | 0.08 |
| M1336 | h | Motoserra 80 cm³ (maquinària; 11/11/2019) | 0.004 | 5.8 | 0.02 |
| M1337 | h | Trituradora forestal rotor polser (maquinària; 11/11/2019) | 0.002 | 62 | 0.12 |
| P1613 | u | Cànon d'abocador | 0.2 | 0.8 | 0.16 |
| %1613 | % | Despeses indirectes | 6 % | 0.64 | 0.04 |
|  |  | Total |  |  | 0.68 |

| Amidament | Llarg | Parcial |
|---|---|---|
| Segons amidaments auxiliars |  |  |
| Desmunt | 23577.6 | 23577.60 |
| Terraplè | 8872 | 8872.00 |
| Total |  | 32449.6 |

**E0420** m Reixat 2 m alçària d'acer galvanitzat de simple torsió
150 m × 22.29 = 3343.50
Reixat de 2 m d'alçària d'acer galvanitzat de simple torsió i pals de tub de D 48 mm., col·locats cada 3 m. sobre daus de formigó, totalment acabada.

| Codi | Ut | Descripció | Rendiment | Preu | Import |
|---|---|---|---|---|---|
| O0101 | h | Cap de colla | 0.05 | 20.6 | 1.03 |
| O0102 | h | Oficial 1ª | 0.2 | 20.46 | 4.09 |
| O0110 | h | Peó | 0.2 | 16.75 | 3.35 |
| P0603 | m2 | Tela metàl·lica galv. i plast (material; 12/01/2009) | 1.515 | 3.997176 | 6.06 |
| P0906 | m | Pal tub acer galvanitzat DN48 mm. (material; 12/01/2009) | 0.75 | 6.449052 | 4.84 |
| P0504 | m3 | Formigó HM-20 posat a l'obra (material; 10/07/2006) | 0.032 | 52 | 1.66 |
| %1613 | % | Despeses indirectes | 6 % | 21.03 | 1.26 |
|  |  | Total |  |  | 22.29 |

| Amidament | Uts. | Llarg | Parcial |
|---|---|---|---|
| tancament provisional |  |  |  |
| PK 0+600 marge esquerre | 1 | 100 | 100.00 |
| PK 2+700 marge esquerre | 1 | 50 | 50.00 |
| Total |  |  | 150 |

**EN020** u Muntatge de porta metàl·lica existent
2 u × 274.77 = 549.54
Muntatge de porta metàl·lica d'accés a finca particular afectada per les obres, segons indicacions de la propietat, col·locació del passador i tots els materials i mitjans necessaris, totalment muntada, aplomada i instal.lada.

| Codi | Ut | Descripció | Rendiment | Preu |
|---|---|---|---|---|
| O0101 | h | Cap de colla | 1 | 20.6 |
| O0102 | h | Oficial 1ª | 2 | 20.46 |
| O0110 | h | Peó | 4 | 16.75 |
| P0603 | m2 | Tela metàl·lica galv. i plast | 10 | 3.997176 |
| P0906 | m | Pal tub acer galvanitzat DN48 mm. | 6 | 6.449052 |
| P0504 | m3 | Formigó HM-20 posat a l'obra | 1 | 52 |
| %1613 | % | Despeses indirectes | 6 % |  |

| Amidament | Uts. | Parcial |
|---|---|---|
| tancaments provisionals | 2 | 2.00 |
| Total |  | 2 |

## 02 MOVIMENT DE TERRES
Import: 229809.6

**E0314** m3 Excavació de terra vegetal, càrrega i transport.
12845.8 m3 × 3.33 = 42776.51
Excavació de terra vegetal, inclos càrrega i transport a l'abocador, aplec o lloc d'ús i manteniment fins la seva utilització, inclòs cànon d'abocament i manteniment de l'abocador.

| Codi | Ut | Descripció | Rendiment | Preu | Import |
|---|---|---|---|---|---|
| O0101 | h | Cap de colla | 0.008 | 20.6 | 0.16 |
| O0110 | h | Peó | 0.02 | 16.75 | 0.34 |
| M0207 | h | Retroexcavadora | 0.01 | 59.41 | 0.59 |
| M0212B | h | Camió de trabuc de 20 t | 0.02 | 37.33 | 0.75 |
| P1613 | u | Cànon d'abocador | 1 | 0.8 | 0.80 |
| P1615 | u | Condicionament de l'abocador (05/07/2010) | 1 | 0.5 | 0.50 |
| %1613 | % | Despeses indirectes | 6 % | 3.14 | 0.19 |
|  |  | Total |  |  | 3.33 |

| Amidament | Uts. | Llarg | Ample | Alt | Parcial |
|---|---|---|---|---|---|
| s.amidaments auxiliars |  |  |  |  |  |
| desmunt | 1 | 7073.2 |  |  | 7073.20 |
| terraplè | 1 | 2670.6 |  |  | 2670.60 |
| sota cuneta |  |  |  |  |  |
| plataforma | 1 | 903.29 |  |  | 903.29 |
| Subtotal |  |  |  |  | 10647.09 |
| imprevists a justificar sobre | 0.1 | 10647.09 |  |  | 1064.71 |
| perfils per saneigs |  |  |  |  |  |
| accessos | 42 | 15 | 6 | 0.3 | 1134.00 |
| Total |  |  |  |  | 12845.8 |

**E0301** m3 Excavació en desmunt en qualsevol tipus de terreny, abocador i condicionament
10436.77 m3 × 3.24 = 33815.13
Excavació en desmunt en qualsevol tipus de terreny, amb càrrega i transport a l'interior d'obra o abocador controlat, inclòs canon d'abocador i condicionament del mateix.

| Codi | Ut | Descripció | Rendiment | Preu | Import |
|---|---|---|---|---|---|
| O0101 | h | Cap de colla | 0.008 | 20.6 | 0.165 |
| O0110 | h | Peó | 0.016 | 16.75 | 0.268 |
| M0207 | h | Retroexcavadora | 0.012 | 59.41 | 0.713 |
| M0212B | h | Camió de trabuc de 20 t | 0.012 | 37.33 | 0.448 |
| P1613 | u | Cànon d'abocador | 1.2 | 0.8 | 0.960 |
| P1615 | u | Condicionament de l'abocador | 1 | 0.5 | 0.500 |
| %1613 | % | Despeses indirectes | 6 % | 3.054 | 0.183 |
|  |  | Total |  |  | 3.24 |

| Amidament | Uts. | Llarg | Ample | Alt | Parcial |
|---|---|---|---|---|---|
| s.amidaments auxiliars |  | 5508.8 |  |  | 5508.80 |
| Subtotal |  |  |  |  | 5508.80 |
| imprevists a justificar sobre | 0.1 | 5508.8 |  |  | 550.88 |
| perfils |  |  |  |  |  |
| esglaonat terraplens | 0.3 | 8290.3 |  |  | 2487.09 |
| accessos | 42 | 15 | 6 | 0.5 | 1890.00 |
| Total |  |  |  |  | 10436.77 |

**E0328** m3 Terraplè amb compactació PN o PM, material préstec, inclòs càrrega i transport
15233.28 m3 × 8.78 = 133748.20
Terraplenat i piconatge amb material apte procedent de préstec, en tongades de més de 25 cm i fins a 50 cm amb un grau de compactació segons capa i assaig del Proctor Modificat amb base l'assaig de referència, inclòs cànon d'extracció i transport.

| Codi | Ut | Descripció | Rendiment | Preu | Import |
|---|---|---|---|---|---|
| O0101 | h | Cap de colla | 0.006 | 20.6 | 0.12 |
| O0102 | h | Oficial 1ª | 0.01 | 20.46 | 0.20 |
| O0110 | h | Peó | 0.025 | 16.75 | 0.42 |
| P0307 | m3 | Terra de préstec (material; 23/07/1998) | 1 | 3.4 | 3.40 |
| M0208 | h | Motonivelladora (maquinària; 12/01/2009) | 0.013 | 73.35024 | 0.95 |
| M0213 | h | Camió cisterna de 8 m3 (maquinària; 12/01/2009) | 0.013 | 47.997018 | 0.62 |
| M0209 | h | Corró vibratori autop. 8 a 10 t (maquinària; 12/01/2009) | 0.015 | 46.25598 | 0.69 |
| M0204 | h | Pala carregadora neumàtics | 0.015 | 58.268112 | 0.87 |
| M0212B | h | Camió de trabuc de 20 t | 0.027 | 37.33 | 1.01 |
| %1613 | % | Despeses indirectes | 6 % | 8.28 | 0.50 |
|  |  | Total |  |  | 8.78 |

| Amidament | Uts. | Llarg | Ample | Alt | Parcial |
|---|---|---|---|---|---|
| s.amidaments auxiliars | 1 | 8290.3 |  |  | 8290.30 |
| sota cuneta de plataforma en terraplè | 1 | 1578.96 |  |  | 1578.96 |
| Subtotal |  |  |  |  | 9869.26 |
| imprevists a justificar sobre | 0.1 | 9869.26 |  |  | 986.93 |
| perfils |  |  |  |  |  |
| esglaonat terraplens | 1 | 2487.09 |  |  | 2487.09 |
| accessos | 42 | 15 | 6 | 0.5 | 1890.00 |
| Total |  |  |  |  | 15233.28 |

**E03431** m2 Repàs i piconatge de la base del terraplè i del fons de caixa amb compactació del 95% PM
32449.6 m2 × 0.6 = 19469.76
Repàs i piconatge de la base del terraplens i dels fons de caixa amb mitjans mecànics i compactació del 95% PM.

| Codi | Ut | Descripció | Rendiment | Preu | Import |
|---|---|---|---|---|---|
| O0101 | h | Cap de colla | 0.001 | 20.6 | 0.021 |
| O0102 | h | Oficial 1ª | 0.003 | 20.46 | 0.061 |
| O0110 | h | Peó | 0.003 | 16.75 | 0.050 |
| M0208 | h | Motonivelladora | 0.002 | 73.35024 | 0.147 |
| M0209 | h | Corró vibratori autop. 8 a 10 t | 0.003 | 46.25598 | 0.139 |
| M0213 | h | Camió cisterna de 8 m3 | 0.003 | 47.997018 | 0.144 |
| %1613 | % | Despeses indirectes | 6 % | 0.562 | 0.034 |
|  |  | Total |  |  | 0.6 |

| Amidament | Uts. | Llarg | Parcial |
|---|---|---|---|
| s.amidaments auxiliars |  |  |  |
| assentament terraplens | 1 | 8872 | 8872.00 |
| caixes desmunt | 1 | 23577.6 | 23577.60 |
| Total |  |  | 32449.6 |

## 03 AFERMATS
Import: 1055366.66

**E0602** m3 Base granular de tot-u artificial, amb motoanivelladora
14303.07 m3 × 19.48 = 278623.80
Base granular de tot-u artificial, col·locada amb motonivelladora i piconatge del material al 100% del PM,amb necessitat d'humectació.

| Codi | Ut | Descripció | Rendiment | Preu | Import |
|---|---|---|---|---|---|
| O0101 | h | Cap de colla | 0.002 | 20.6 | 0.04 |
| O0102 | h | Oficial 1ª | 0.003 | 20.46 | 0.06 |
| O0110 | h | Peó | 0.013 | 16.75 | 0.22 |
| P1601 | m3 | Aigua (material; 23/07/1998) | 0.05 | 0.65 | 0.03 |
| P0306 | m3 | Tot-u artificial (material; 23/07/1998) | 1.15 | 15 | 17.25 |
| M0208 | h | Motonivelladora | 0.005 | 73.35024 | 0.37 |
| M0213 | h | Camió cisterna de 8 m3 | 0.001 | 47.997018 | 0.05 |
| M0210 | h | Corró vibratori autop. 10 a 12 t (maquinària; 12/01/2009) | 0.007 | 51.540906 | 0.36 |
| %1613 | % | Despeses indirectes | 6 % | 18.38 | 1.10 |
|  |  | Total |  |  | 19.48 |

| Amidament | Uts. | Llarg | Ample | Alt | Parcial |
|---|---|---|---|---|---|
| s.amidaments auxiliars | 1 | 11318.24 |  |  | 11318.24 |
| sota cunetes plataforma | 1 | 539.1 |  |  | 539.10 |
| Subtotal |  |  |  |  | 11857.34 |
| imprevists a justificar sobre | 0.1 | 11857.34 |  |  | 1185.73 |
| perfils |  |  |  |  |  |
| accessos | 42 | 20 | 6 | 0.25 | 1260.00 |
| Total |  |  |  |  | 14303.07 |

**E06331** m2 Fresat paviment mbc fins 15 cm
35647.68 m2 × 1.81 = 64522.30
Fresada del paviment asfàltic existent fins una profunditat màxima de 15 cm, inclòs càrrega i transport a l'abocador, cànon d'abocament i neteja de la superfície fresada.

| Codi | Ut | Descripció | Rendiment | Preu | Import |
|---|---|---|---|---|---|
| O0101 | h | Cap de colla | 0.006 | 20.6 | 0.12 |
| O0110 | h | Peó | 0.012 | 16.75 | 0.20 |
| M0242 | h | Fresadora (maquinària; 12/01/2009) | 0.006 | 133.009122 | 0.80 |
| M0212B | h | Camió de trabuc de 20 t | 0.006 | 37.33 | 0.22 |
| M0220 | h | Escombradora autopropulsada (maquinària; 12/01/2009) | 0.006 | 42.145482 | 0.25 |
| P1613 | u | Cànon d'abocador | 0.15 | 0.8 | 0.12 |
| %1613 | % | Despeses indirectes | 6 % | 1.71 | 0.10 |
|  |  | Total |  |  | 1.81 |

| Amidament | Uts. | Llarg | Ample | Parcial |
|---|---|---|---|---|
| fresat ctra. existent | 1 | 37513.18 |  | 37513.18 |
| a deduir zones escarificat | -1 | 606 |  | -606.00 |
| a deduir demolició pav. solapament | -1 | 5038 | 0.25 | -1259.50 |
| Total |  |  |  | 35647.68 |

**E0603** t Paviment de MBC tipus AC16 surf S (S-12) (d= 2,45 t/m3)
6596.15 t × 50.04 = 330071.35
Paviment de M.B.C. tipus AC16 surf S, estesa i compactada al 98 % de l'assaig marshall.

| Codi | Ut | Descripció | Rendiment | Preu | Import |
|---|---|---|---|---|---|
| O0101 | h | Cap de colla | 0.014 | 20.6 | 0.29 |
| O0110 | h | Peó | 0.063 | 16.75 | 1.06 |
| P0414 | t | M.B.C. tipus AC16 surf S en obra (material; 23/07/1998) | 1 | 43.48 | 43.48 |
| M0236 | h | Estenedora per a mescles (maquinària; 12/01/2009) | 0.009 | 70.661418 | 0.64 |
| M0239 | h | Corró de llanda metàl·lica (maquinària; 12/01/2009) | 0.009 | 41.56857 | 0.37 |
| M0237 | h | Piconadora de pneumàtics 15 t (maquinària; 12/01/2009) | 0.009 | 62.358006 | 0.56 |
| M0220 | h | Escombradora autopropulsada | 0.009 | 42.145482 | 0.38 |
| M0213 | h | Camió cisterna de 8 m3 | 0.009 | 47.997018 | 0.43 |
| %1613 | % | Despeses indirectes | 6 % | 47.21 | 2.83 |
|  |  | Total |  |  | 50.04 |

| Amidament | Uts. | Llarg | Parcial |
|---|---|---|---|
| Subtotal: s.amidaments auxiliars |  |  | 0.000 |
| capa de trànsit | 5706.295 |  | 5706.295 |
| reforç de ferm |  |  |  |
| rotonda TV-2034 | 302.575 |  | 302.575 |
| entronc rotonda C-51 | 77.175 |  | 77.175 |
| Subtotal |  |  | 6086.045 |
| imprevists | 0.05 | 6086.045 | 304.302 |
| accessos | 205.8 |  | 205.800 |
| Total |  |  | 6596.15 |

**E0606A** t Paviment de MBC. tipus AC22 base G (G-20) amb 10% material reciclat
6542.25 t × 46.04 = 301205.19
Paviment de M.B.C. tipus AC22 base G, estesa en capa base, intermitja, saneigs, apedaçats i/o regularitzacions, compactada al 98 % de l'assaig Marshall, amb un 10% de material reciclat, 30 kg/m2.

| Codi | Ut | Descripció | Rendiment | Preu | Import |
|---|---|---|---|---|---|
| O0101 | h | Cap de colla | 0.012 | 20.6 | 0.247 |
| O0110 | h | Peó | 0.055 | 16.75 | 0.921 |
| P0417A | t | M.B.C. tipus AC22 base G en obra amb 10% de material reciclat (material; 23/07/1998) | 1 | 40.15 | 40.150 |
| M0236 | h | Estenedora per a mescles | 0.008 | 70.661418 | 0.565 |
| M0239 | h | Corró de llanda metàl·lica | 0.008 | 41.56857 | 0.333 |
| M0237 | h | Piconadora de pneumàtics 15 t | 0.008 | 62.358006 | 0.499 |
| M0220 | h | Escombradora autopropulsada | 0.008 | 42.145482 | 0.337 |
| M0213 | h | Camió cisterna de 8 m3 | 0.008 | 47.997018 | 0.384 |
| %1613 | % | Despeses indirectes | 6 % | 43.436 | 2.606 |
|  |  | Total |  |  | 46.04 |

| Amidament | Uts. | Llarg | Parcial |
|---|---|---|---|
| s.amidaments auxiliars |  |  |  |
| en capa de reguralització | 2648.8175 |  | 2648.818 |
| en capa base-intermitja | 3581.9 |  | 3581.900 |
| Subtotal |  |  | 6230.718 |
| imprevists | 0.05 | 6230.72 | 311.536 |
| Total |  |  | 6542.25 |

**E0611D** m2 Reg emprimació tipus ECI (dotació 1,4 kg/m2)
23269.96 m2 × 0.35 = 8144.49
Reg d'emprimació tipus ECI amb emulsió catiònica (dotació 1,40 kg/m2).

| Codi | Ut | Descripció | Rendiment | Preu | Import |
|---|---|---|---|---|---|
| O0102 | h | Oficial 1ª | 0.001 | 20.46 | 0.02 |
| O0110 | h | Peó | 0.001 | 16.75 | 0.02 |
| P0412 | kg | Emulsió catiònica tipus ECI (material; 23/07/1998) | 1.4 | 0.17 | 0.24 |
| M0217 | h | Camió cisterna reg asfàltic (maquinària; 12/01/2009) | 0.001 | 50.68584 | 0.05 |
| %1613 | % | Despeses indirectes | 6 % | 0.33 | 0.02 |
|  |  | Total |  |  | 0.35 |

| Amidament | Uts. | Llarg | Ample | Parcial |
|---|---|---|---|---|
| s.amidaments auxiliars | 1 | 21589.96 |  | 21589.96 |
| Subtotal |  |  |  | 21589.96 |
| accessos | 42 | 10 | 4 | 1680.00 |
| Total |  |  |  | 23269.96 |

**E0612C** m2 Reg d'adherència amb emulsió termoadherent ECR-1d (dotació 0,4 kg/m2)
74327.8 m2 × 0.3 = 22298.34
Reg d'adherència amb emulsió termoadherent tipus ECR-1d amb emulsió catiònica (dotació 0,40 kg/m2).

| Codi | Ut | Descripció | Rendiment | Preu | Import |
|---|---|---|---|---|---|
| O0102 | h | Oficial 1ª | 0.001 | 20.46 | 0.02 |
| O0110 | h | Peó | 0.001 | 16.75 | 0.02 |
| P0406 | kg | Emulsió termoadherent catiònica tipus ECR-1d (material; 23/07/1998) | 0.4 | 0.38 | 0.15 |
| M0217 | h | Camió cisterna reg asfàltic | 0.001 | 50.68584 | 0.05 |
| M0220 | h | Escombradora autopropulsada | 0.001 | 42.145482 | 0.04 |
| %1613 | % | Despeses indirectes | 6 % | 0.28 | 0.02 |
|  |  | Total |  |  | 0.3 |

| Amidament | Uts. | Llarg | Parcial |
|---|---|---|---|
| s.amidaments auxiliars |  |  |  |
| ferm nou | 1 | 45830.8 | 45830.80 |
| ferm existent | 1 | 25397 | 25397.00 |
| reforç de ferm |  |  |  |
| rotonda TV-2034 | 1 | 2470 | 2470.00 |
| entronc rotonda C-51 | 1 | 630 | 630.00 |
| Total |  |  | 74327.8 |

**E0621** m Vorada de peces de formigó 17x28 cm (tipus T-3)
61 m × 20.84 = 1271.24
Vorada prefabricada de peces de formigó bicapa de 17x28 cm tipus T-3, col·locada, inclòs l'excavació, talls, base de formigó tipus HM-20 i rejuntada amb morter de ciment.

| Codi | Ut | Descripció | Rendiment | Preu | Import |
|---|---|---|---|---|---|
| O0101 | h | Cap de colla | 0.05 | 20.6 | 1.03 |
| O0102 | h | Oficial 1ª | 0.1 | 20.46 | 2.05 |
| O0110 | h | Peó | 0.12 | 16.75 | 2.01 |
| P1609 | m3 | Excavació de terres (12/01/2009) | 0.09 | 11.118 | 1.00 |
| P0504 | m3 | Formigó HM-20 posat a l'obra | 0.08 | 52 | 4.16 |
| E0108 | m3 | Morter de ciment elaborat a l'obra (23/07/1998) | 0.023 | 50.96 | 1.17 |
| P1009 | m | Vorada pref. form. 17x28cm. (material; 23/07/1998) | 1 | 8.24 | 8.24 |
| %1613 | % | Despeses indirectes | 6 % | 19.66 | 1.18 |
|  |  | Total |  |  | 20.84 |

| Amidament | Uts. | Llarg | Parcial |
|---|---|---|---|
| Vial rotonda Nord Bràfim | 1 | 61 | 61.00 |
| Total |  |  | 61 |

**E0626** m Vorada remuntable de formigó de 25x13 cm estriada (tipus americà)
597 m × 16.97 = 10131.09
Vorada remuntable prefabricada de formigó bicapa de 25x13 cm amb la superfície estriada, tipus americà, per illots i rotondes, col·locada, inclòs l'excavació, talls, base de formigó tipus HM-20 i rejuntada amb morter de ciment.

| Codi | Ut | Descripció | Rendiment | Preu | Import |
|---|---|---|---|---|---|
| O0101 | h | Cap de colla | 0.033 | 20.6 | 0.68 |
| O0102 | h | Oficial 1ª | 0.07 | 20.46 | 1.43 |
| O0110 | h | Peó | 0.14 | 16.75 | 2.35 |
| P1609 | m3 | Excavació de terres | 0.052 | 11.118 | 0.58 |
| P0504 | m3 | Formigó HM-20 posat a l'obra | 0.038 | 52 | 1.98 |
| E0108 | m3 | Morter de ciment elaborat a l'obra | 0.003 | 50.96 | 0.15 |
| P1020 | m | Vorada munta. form. 25x13 cm. (material; 01/04/2009) | 1 | 8.8375 | 8.84 |
| %1613 | % | Despeses indirectes | 6 % | 16.01 | 0.96 |
|  |  | Total |  |  | 16.97 |

| Amidament | Uts. | Llarg | Parcial |
|---|---|---|---|
| Rotonda accés Sud Bràfim | 1 | 25 | 25.00 |
| Rotonda accés Centre Bràfim | 1 | 13 | 13.00 |
|  | 1 | 29 | 29.00 |
|  | 1 | 18 | 18.00 |
| Accés Bràfim | 1 | 26 | 26.00 |
|  | 1 | 15 | 15.00 |
|  | 1 | 14 | 14.00 |
| Rotonda accés Nord Bràfim | 1 | 18 | 18.00 |
|  | 1 | 17 | 17.00 |
|  | 1 | 25 | 25.00 |
|  | 1 | 58 | 58.00 |
| Accés polígon | 1 | 128 | 128.00 |
| Subtotal |  |  | 386.00 |
| Rotonda accés Sud Bràfim | 1 | 83 | 83.00 |
| Rotonda accés Centre Bràfim | 1 | 60 | 60.00 |
| Rotonda accés Nord Bràfim | 1 | 68 | 68.00 |
| Total |  |  | 597 |

**E1108** m Vorada de peces de formigó de 8x20 cm tipus jardí
175 m × 15.73 = 2752.75
Vorada prefabricada de peces de formigó bicapa de 8x20 cm de cantó arrodonit, tipus jardí, col·locada, inclòs l'excavació, talls, base de formigó tipus HM-20 i rejuntada amb morter de ciment.

| Codi | Ut | Descripció | Rendiment | Preu | Import |
|---|---|---|---|---|---|
| O0101 | h | Cap de colla | 0.03 | 20.6 | 0.62 |
| O0102 | h | Oficial 1ª | 0.06 | 20.46 | 1.23 |
| O0110 | h | Peó | 0.18 | 16.75 | 3.02 |
| P1609 | m3 | Excavació de terres | 0.06 | 11.118 | 0.67 |
| P1007 | m | Vorada pref. form. 8x20 cm. tipus jardí (material; 23/07/1998) | 1 | 3.14 | 3.14 |
| P0504 | m3 | Formigó HM-20 posat a l'obra | 0.04 | 52 | 2.08 |
| E0108 | m3 | Morter de ciment elaborat a l'obra | 0.08 | 50.96 | 4.08 |
| %1613 | % | Despeses indirectes | 6 % | 14.84 | 0.89 |
|  |  | Total |  |  | 15.73 |

| Amidament | Uts. | Llarg | Parcial |
|---|---|---|---|
| Rotonda accés Sud Bràfim | 1 | 71 | 71.00 |
| Rotonda accés Centre Bràfim | 1 | 48 | 48.00 |
| Rotonda accés Nord Bràfim | 1 | 56 | 56.00 |
| Subtotal |  |  | 175.00 |
| Total |  |  | 175 |

**E0623** m2 Paviment de panot 9 pastilles de color gris de 20x20x4 cm.
122 m2 × 22.81 = 2782.82
Paviment de panot hidràulic de color gris de 20x20x4 cm de 9 pastilles, col·locats sobre llit de morter de ciment pastat de 2 cm de gruix, inclòs solera de formigó tipus HM-20 de 20 cm de gruix i rejuntat amb beurada morter de ciment.

| Codi | Ut | Descripció | Rendiment | Preu | Import |
|---|---|---|---|---|---|
| O0101 | h | Cap de colla | 0.08 | 20.6 | 1.65 |
| O0102 | h | Oficial 1ª | 0.1 | 20.46 | 2.05 |
| O0110 | h | Peó | 0.2 | 16.75 | 3.35 |
| P0504 | m3 | Formigó HM-20 posat a l'obra | 0.1 | 52 | 5.20 |
| P0812 | m2 | Rajola hidr. gris 20x20x4 cm. (material; 23/07/1998) | 1 | 7.69 | 7.69 |
| E0108 | m3 | Morter de ciment elaborat a l'obra | 0.031 | 50.96 | 1.58 |
| %1613 | % | Despeses indirectes | 6 % | 21.52 | 1.29 |
|  |  | Total |  |  | 22.81 |

| Amidament | Uts. | Llarg | Parcial |
|---|---|---|---|
| En vial rotonda accés Nord Bràfim |  |  |  |
| vorera | 1 | 122 | 122.00 |
| Total |  |  | 122 |

**E06311** m2 Paviment de llambordins de formigó de 20x10x8 cm.
386 m2 × 40.6 = 15671.60
Paviment de llambordins de formigó prefabricat bicapa de 20x10x8 cm de color vermell, col·locats sobre llit de morter de ciment de 2 cm de gruix amb rebliment de junts amb sorra fina i compactació del paviment acabat, inclòs solera de formigó tipus HA-25 de 25 cm de gruix.

| Codi | Ut | Descripció | Rendiment | Preu | Import |
|---|---|---|---|---|---|
| O0101 | h | Cap de colla | 0.1 | 20.6 | 2.06 |
| O0102 | h | Oficial 1ª | 0.2 | 20.46 | 4.09 |
| O0110 | h | Peó | 0.35 | 16.75 | 5.86 |
| M0211 | h | Picó vibrant amb placa 60 cm. (maquinària; 12/01/2009) | 0.15 | 9.611766 | 1.44 |
| P0320 | m3 | Sorra de pedrera (material; 12/01/2009) | 0.005 | 9.591162 | 0.05 |
| P1025 | u | Llambordí de formigó 20x10x8 cm. (material; 23/07/1998) | 50 | 0.28 | 14.00 |
| E0108 | m3 | Morter de ciment elaborat a l'obra | 0.05 | 50.96 | 2.55 |
| P0506 | m3 | Formigó HA-25 posat a l'obra (material; 10/07/2006) | 0.15 | 55 | 8.25 |
| %1613 | % | Despeses indirectes | 6 % | 38.30 | 2.30 |
|  |  | Total |  |  | 40.6 |

| Amidament | Uts. | Llarg | Parcial |
|---|---|---|---|
| Rotonda accés Sud Bràfim | 1 | 154 | 154.00 |
| Rotonda accés Centre Bràfim | 1 | 108 | 108.00 |
| Rotonda accés Nord Bràfim | 1 | 124 | 124.00 |
| Subtotal |  |  | 386.00 |
| Total |  |  | 386 |

**E0517A** m2 Malla electrosoldada en acer corrugat B 500 T, de 20x20 cm i 8 mm
864 m2 × 3.68 = 3179.52
Subministrament i col·locació de malla electrosoldada en acer corrugat B 500 T de 20x20 cm i 8 mm de diàmetre.

| Codi | Ut | Descripció | Rendiment | Preu | Import |
|---|---|---|---|---|---|
| O0101 | h | Cap de colla | 0.001 | 20.6 | 0.02 |
| O0102 | h | Oficial 1ª | 0.003 | 20.46 | 0.06 |
| O0110 | h | Peó | 0.003 | 16.75 | 0.05 |
| P0602 | kg | Filferro recuit (material; 12/01/2009) | 0.008 | 1.565904 | 0.01 |
| P0610A | m2 | Malla electrosoldada en acer corrugat B 500 T, de 20x20 cm i 8 mm de diàmetre (material; 23/07/1998) | 1 | 3.31 | 3.31 |
| M0245 | h | Cisalla elèctrica (maquinària; 12/01/2009) | 0.002 | 3.729324 | 0.01 |
| M0246 | h | Màquina de doblegar rodó d'acer (maquinària; 12/01/2009) | 0.002 | 2.997882 | 0.01 |
| %1613 | % | Despeses indirectes | 6 % | 3.47 | 0.21 |
|  |  | Total |  |  | 3.68 |

| Amidament | Uts. | Llarg | Parcial |
|---|---|---|---|
| Rotonda accés Sud Bràfim | 1 | 154 | 154.00 |
| Rotonda accés Centre Bràfim | 1 | 108 | 108.00 |
| Rotonda accés Nord Bràfim | 1 | 124 | 124.00 |
| Accés polígon | 1 | 478 | 478.00 |
| Total |  |  | 864 |

**E0501B1** m2 Paviment de formigó HM-20 pintat gris RAL 7042
869 m2 × 16.93 = 14712.17
Paviment de formigó en massa tipus HM-20 elaborat en planta de 20 cm de gruix, col·locat, reglejat, remolinat i juntes de treball i de dilatació, acabat amb 2 capes de pintura per a exteriors en color gris RAL 7042.

| Codi | Ut | Descripció | Rendiment | Preu | Import |
|---|---|---|---|---|---|
| O0101 | h | Cap de colla | 0.02 | 20.6 | 0.41 |
| O0102 | h | Oficial 1ª | 0.09 | 20.46 | 1.84 |
| O0110 | h | Peó | 0.16 | 16.75 | 2.68 |
| M0225 | h | Vibrador (maquinària; 12/01/2009) | 0.09 | 2.091306 | 0.19 |
| P0504 | m3 | Formigó HM-20 posat a l'obra | 0.2 | 52 | 10.40 |
| P1422 | kg | Pintura (material; 12/01/2009) | 0.2 | 2.26644 | 0.45 |
| %1613 | % | Despeses indirectes | 6 % | 15.97 | 0.96 |
|  |  | Total |  |  | 16.93 |

| Amidament | Uts. | Llarg | Parcial |
|---|---|---|---|
| En illots deflectors |  |  |  |
| Rotonda accés Sud Bràfim | 1 | 20 | 20.00 |
|  | 1 | 24 | 24.00 |
|  | 1 | 11 | 11.00 |
| Rotonda accés Centre Bràfim | 1 | 10 | 10.00 |
|  | 1 | 10 | 10.00 |
|  | 1 | 10 | 10.00 |
| Rotonda accés Nord Bràfim | 1 | 15 | 15.00 |
|  | 1 | 10 | 10.00 |
|  | 1 | 10 | 10.00 |
| Accés Bràfim | 1 | 26 | 26.00 |
| Accés polígon | 1 | 478 | 478.00 |
| En vial rotonda accés Nord Bràfim | 1 | 28 | 28.00 |
|  | 1 | 117 | 117.00 |
| varis | 1 | 100 | 100.00 |
| Total |  |  | 869 |

## 04 DRENATGE
Import: 254741.19

### 041 DRENATGE LONGITUDINAL
Import: 231828.41

**E0334** m Tall serra disc paviment mescles bituminoses, formigó o panot, fins 25 cm
5330 m × 1.75 = 9327.50

| Amidament | Uts. | Llarg | Parcial |
|---|---|---|---|
| tall longitud. encaix AC22 per cuneta | 1 | 5330 | 5330.00 |
| Total |  |  | 5330 |

**E0211N** m2 Demolició de cuneta de formigó, transport abocador
133.5 m2 × 4.48 = 598.08
Demolició de cuneta de formigó de qualsevol gruix, inclòs càrrega i transport dels materials de runa a l'abocador.

| Codi | Ut | Descripció | Rendiment | Preu | Import |
|---|---|---|---|---|---|
| O0110 | h | Peó | 0.05 | 16.75 | 0.84 |
| M0203 | h | Retroexcavadora amb martell trencador | 0.015 | 66.767262 | 1.00 |
| M0212B | h | Camió de trabuc de 20 t | 0.015 | 37.33 | 0.56 |
| M0204 | h | Pala carregadora neumàtics | 0.015 | 58.268112 | 0.87 |
| P1613 | u | Cànon d'abocador | 1.2 | 0.8 | 0.96 |
| %1613 | % | Despeses indirectes | 6 % | 4.23 | 0.25 |
|  |  | Total |  |  | 4.48 |

| Amidament | Uts. | Llarg | Ample | Parcial |
|---|---|---|---|---|
| cuneta existent 1+380 | 1 | 10 | 1.5 | 15.00 |
| cuneta existent 4+170 | 1 | 26 | 1.5 | 39.00 |
| cuneta existent 4+550 | 1 | 53 | 1.5 | 79.50 |
| Subtotal |  |  |  | 133.50 |
| Total |  |  |  | 133.5 |

**E0329N** m Neteja de cunetes existents, inclòs càrrega i transport
528 m × 5.02 = 2650.56
Neteja de cunetes existents, inclòs càrrega i transport dels materials de runa a l'abocador.

| Codi | Ut | Descripció | Rendiment | Preu | Import |
|---|---|---|---|---|---|
| O0101 | h | Cap de colla | 0.005 | 20.6 | 0.10 |
| O0110 | h | Peó | 0.025 | 16.75 | 0.42 |
| M0208 | h | Motonivelladora | 0.025 | 73.35024 | 1.83 |
| M0204 | h | Pala carregadora neumàtics | 0.025 | 58.268112 | 1.46 |
| M0212B | h | Camió de trabuc de 20 t | 0.025 | 37.33 | 0.93 |
| %1613 | % | Despeses indirectes | 6 % | 4.74 | 0.28 |
|  |  | Total |  |  | 5.02 |

| Amidament | Uts. | Llarg | Parcial |
|---|---|---|---|
| cuneta existent en terres | 1 | 201 | 201.00 |
| cuneta existent formigó | 1 | 327 | 327.00 |
| Subtotal |  |  | 528.00 |
| Total |  |  | 528 |

**E0305** m3 Excavació rases i pous, mitjans mecànics, cànon abocador
1216.26 m3 × 11.12 = 13524.81
Excavació en rases, pous o fonaments, amb mitjans mecànics i manuals en qualsevol tipus de terreny, inclòs càrrega i transport a l'interior d'obra o abocador controlat, inclòs el seu cànon.

| Codi | Ut | Descripció | Rendiment | Preu | Import |
|---|---|---|---|---|---|
| O0101 | h | Cap de colla | 0.02 | 20.6 | 0.41 |
| O0102 | h | Oficial 1ª | 0.06 | 20.46 | 1.23 |
| O0110 | h | Peó | 0.12 | 16.75 | 2.01 |
| M0207 | h | Retroexcavadora | 0.06 | 59.41 | 3.56 |
| M0228 | h | Electrobomba sumergible 20 kW (maquinària; 12/01/2009) | 0.02 | 3.801438 | 0.08 |
| M0212B | h | Camió de trabuc de 20 t | 0.06 | 37.33 | 2.24 |
| P1613 | u | Cànon d'abocador | 1.2 | 0.8 | 0.96 |
| %1613 | % | Despeses indirectes | 6 % | 10.49 | 0.63 |
|  |  | Total |  |  | 11.12 |

| Amidament | Uts. | Llarg | Ample | Alt | Parcial |
|---|---|---|---|---|---|
| pou drenant tipus 1 | 3 | 4 | 4 | 3.8 | 182.400 |
| pou drenant tipus 2 | 15 | 2.5 | 2.5 | 3 | 281.250 |
| D500 | 1 | 498 | 0.9 | 1 | 448.200 |
| D630 | 1 | 137 | 1.05 | 1.3 | 187.005 |
| D500 boca entrada/sortida | 2 | 1.4 | 1.5 | 0.7 | 2.940 |
| D630 boca entrada/sortida | 4 | 1.4 | 1.65 | 0.7 | 6.468 |
| Guals esq | 6 | 30 |  | 0.2 | 36.000 |
| Guals dret | 12 | 30 |  | 0.2 | 72.000 |
| Total |  |  |  |  | 1216.26 |

**E0317** m3 Rebliment i piconatge rasa 95% PM, material préstec, inclòs càrrega i transport
199.19 m3 × 8.11 = 1615.43
Rebliment i piconatge de rasa amb compactació del 95 % PM, amb material procedent de préstec, inclòs càrrega i transport.

| Codi | Ut | Descripció | Rendiment | Preu | Import |
|---|---|---|---|---|---|
| O0101 | h | Cap de colla | 0.01 | 20.6 | 0.21 |
| O0102 | h | Oficial 1ª | 0.03 | 20.46 | 0.61 |
| O0110 | h | Peó | 0.07 | 16.75 | 1.17 |
| P0307 | m3 | Terra de préstec | 1 | 3.4 | 3.40 |
| M0207 | h | Retroexcavadora | 0.03 | 59.41 | 1.78 |
| M0211 | h | Picó vibrant amb placa 60 cm. | 0.05 | 9.611766 | 0.48 |
| %1613 | % | Despeses indirectes | 6 % | 7.65 | 0.46 |
|  |  | Total |  |  | 8.11 |

| Amidament | Uts. | Llarg | Ample | Alt | Parcial |
|---|---|---|---|---|---|
| D500 | 1 | 498 | 0.9 | 0.3 | 134.46 |
| D630 | 1 | 137 | 1.05 | 0.45 | 64.73 |
| Subtotal |  |  |  |  | 199.19 |
| Total |  |  |  |  | 199.19 |

**E03251** m Formació i reperfilat de cunetes en qualsevol tipus de terreny
5330 m × 2.31 = 12312.30

| Codi | Ut | Descripció | Rendiment | Preu | Import |
|---|---|---|---|---|---|
| O0101 | h | Cap de colla | 0.01 | 20.6 | 0.21 |
| O0110 | h | Peó | 0.02 | 16.75 | 0.34 |
| M0204 | h | Pala carregadora neumàtics | 0.004 | 58.268112 | 0.23 |
| M0208 | h | Motonivelladora | 0.017 | 73.35024 | 1.25 |
| M0212B | h | Camió de trabuc de 20 t | 0.004 | 37.33 | 0.15 |
| %1613 | % | Despeses indirectes | 6 % | 2.18 | 0.13 |
|  |  | Total |  |  | 2.31 |

| Amidament | Uts. | Llarg | Parcial |
|---|---|---|---|
| cuneta transitable | 1 | 4641 | 4641.00 |
| cunetes de peu revestides | 1 | 96 | 96.00 |
|  | 1 | 468 | 468.00 |
| Guals esq | 1 | 45 | 45.00 |
| Guals dret | 1 | 80 | 80.00 |
| Subtotal |  |  | 5330.00 |
| Total |  |  | 5330 |

**E0880** m3 Formigó en revestiment de cunetes
856.5 m3 × 117.29 = 100458.89
Formigó en revestiment de cunetes amb formigó tipus HM-20-P-12-I-AI, àrid 12 mm i additiu airejant, executada amb mitjans mecànics o de forma manual, inclòs vibrat, motlles, regles i guies, remolinat, totalment acabada.

| Codi | Ut | Descripció | Rendiment | Preu | Import |
|---|---|---|---|---|---|
| O0101 | h | Cap de colla | 0.025 | 20.6 | 0.515 |
| O0102 | h | Oficial 1ª | 0.06 | 20.46 | 1.228 |
| O0110 | h | Peó | 0.1 | 16.75 | 1.675 |
| P0509 | m3 | Formigó HM-20-P-12-I-AI, posat a l'obra en revest. cunetes (material; 12/01/2009) | 1.02 | 85.71264 | 87.427 |
| M0225 | h | Vibrador | 0.1 | 2.091306 | 0.209 |
| E0515 | m2 | Encofrat de fusta per a fonaments i/o formigó ocult | 0.8 | 24.49 | 19.592 |
| %1613 | % | Despeses indirectes | 6 % | 110.646 | 6.639 |
|  |  | Total |  |  | 117.29 |

| Amidament | Uts. | Parcial |
|---|---|---|
| cuneta transitable | 835.38 | 835.38 |
| cuneta de peu terraplè | 21.12 | 21.12 |
| Subtotal |  | 856.50 |
| Total |  | 856.5 |

**E0505** m3 Formigó HA-25 fonaments i soleres
114.3 m3 × 65.96 = 7539.23
Formigó tipus HA-25 en fonaments i soleres, elaborat en planta, vibrat, col·locat.

| Codi | Ut | Descripció | Rendiment | Preu | Import |
|---|---|---|---|---|---|
| O0101 | h | Cap de colla | 0.025 | 20.6 | 0.52 |
| O0102 | h | Oficial 1ª | 0.1 | 20.46 | 2.05 |
| O0110 | h | Peó | 0.2 | 16.75 | 3.35 |
| P0506 | m3 | Formigó HA-25 posat a l'obra | 1.02 | 55 | 56.10 |
| M0225 | h | Vibrador | 0.1 | 2.091306 | 0.21 |
| %1613 | % | Despeses indirectes | 6 % | 62.23 | 3.73 |
|  |  | Total |  |  | 65.96 |

| Amidament | Uts. | Llarg | Ample | Alt | Parcial |
|---|---|---|---|---|---|
| Guals esq | 6 | 30 |  | 0.2 | 36.00 |
| Guals dret | 12 | 30 |  | 0.2 | 72.00 |
| D500 boca entrada/sortida aletes | 4 | 1 | 1.05 | 0.5 | 2.10 |
| D630 boca entrada/sortida aletes | 8 | 1 | 1.05 | 0.5 | 4.20 |
| Subtotal |  |  |  |  | 114.30 |
| Total |  |  |  |  | 114.3 |

**E0508** m3 Formigó HA-25 alçats
22.78 m3 × 71.75 = 1634.47
Formigó tipus HA-25 en alçats, elaborat en planta, vibrat, col·locat.

| Codi | Ut | Descripció | Rendiment | Preu | Import |
|---|---|---|---|---|---|
| O0101 | h | Cap de colla | 0.03 | 20.6 | 0.62 |
| O0102 | h | Oficial 1ª | 0.08 | 20.46 | 1.64 |
| O0110 | h | Peó | 0.12 | 16.75 | 2.01 |
| P0506 | m3 | Formigó HA-25 posat a l'obra | 1.02 | 55 | 56.10 |
| M0225 | h | Vibrador | 0.1 | 2.091306 | 0.21 |
| M0234 | h | Camió amb bomba de formigonar (maquinària; 12/01/2009) | 0.08 | 88.916562 | 7.11 |
| %1613 | % | Despeses indirectes | 6 % | 67.69 | 4.06 |
|  |  | Total |  |  | 71.75 |

| Amidament | Uts. | Llarg | Ample | Alt | Parcial |
|---|---|---|---|---|---|
| pou drenant tipus 1 | 3 | 8 | 0.5 | 1.5 | 18.000 |
| D500 boca entrada/sortida aletes | 4 | 0.5 | 0.25 | 0.7 | 0.350 |
| D500 boca entrada/sortida frontal | 2 | 1 | 0.4 | 1.5 | 1.200 |
| a deduir tub | -2 | 0.06 | 3.14 | 0.4 | -0.151 |
| D630 boca entrada/sortida aletes | 8 | 0.5 | 0.25 | 0.85 | 0.850 |
| D630 boca entrada/sortida frontal | 4 | 1.15 | 0.4 | 1.65 | 3.036 |
| a deduir tub | -4 | 0.1 | 3.14 | 0.4 | -0.502 |
| Subtotal |  |  |  |  | 22.783 |
| Total |  |  |  |  | 22.78 |

**E0517** kg Acer especial B-500S de límit elàstic 500 N/mm2 en barres corrugades
1745.4 kg × 0.97 = 1693.04
Subministrament d'acer B 500 S de límit elàstic 500 n/mm2 en barres corrugades, inclòs muntatge, distanciadors i col·locació.

| Codi | Ut | Descripció | Rendiment | Preu | Import |
|---|---|---|---|---|---|
| O0101 | h | Cap de colla | 0.001 | 20.6 | 0.0206 |
| O0102 | h | Oficial 1ª | 0.004 | 20.46 | 0.0818 |
| O0110 | h | Peó | 0.004 | 16.75 | 0.0670 |
| P0602 | kg | Filferro recuit | 0.008 | 1.565904 | 0.0125 |
| P0607 | kg | Acer corrugat B-500s en barres (material; 01/04/2009) | 1 | 0.7171 | 0.7171 |
| M0245 | h | Cisalla elèctrica | 0.003 | 3.729324 | 0.0112 |
| M0246 | h | Màquina de doblegar rodó d'acer | 0.003 | 2.997882 | 0.0090 |
| %1613 | % | Despeses indirectes | 6 % | 0.9192 | 0.0552 |
|  |  | Total |  |  | 0.97 |

| Amidament | Uts. | Parcial |
|---|---|---|
| pou drenant tipus 1 | 1080 | 1080.00 |
| D500 boca entrada/sortida fonaments | 126 | 126.00 |
| D500 boca entrada/sortida alçats | 84 | 84.00 |
| D630 boca entrada/sortida fonaments | 252 | 252.00 |
| D630 boca entrada/sortida alçats | 203.4 | 203.40 |
| Subtotal |  | 1745.40 |
| Total |  | 1745.4 |

**E0517A** m2 Malla electrosoldada en acer corrugat B 500 T, de 20x20 cm i 8 mm
540 m2 × 3.68 = 1987.20

| Amidament | Uts. | Llarg | Parcial |
|---|---|---|---|
| Guals esq | 6 | 30 | 180.00 |
| Guals dret | 12 | 30 | 360.00 |
| Total |  |  | 540 |

**E0515** m2 Encofrat de fusta per a fonaments i/o formigó ocult
76.29 m2 × 24.49 = 1868.34
Encofrat de fusta per a fonaments i formigó ocult, col·locat.

| Codi | Ut | Descripció | Rendiment | Preu | Import |
|---|---|---|---|---|---|
| O0101 | h | Cap de colla | 0.02 | 20.6 | 0.41 |
| O0102 | h | Oficial 1ª | 0.11 | 20.46 | 2.25 |
| O0110 | h | Peó | 0.11 | 16.75 | 1.84 |
| P0602 | kg | Filferro recuit | 0.3 | 1.565904 | 0.47 |
| P0604 | kg | Claus d'acer (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.05 | 1.59681 | 0.08 |
| M0214 | h | Camió grua | 0.025 | 42.073368 | 1.05 |
| %1613 | % | Despeses indirectes | 6 % | 23.10 | 1.39 |
|  |  | Total |  |  | 24.49 |

| Amidament | Uts. | Llarg | Ample | Alt | Parcial |
|---|---|---|---|---|---|
| pou drenant tipus 1 | 3 | 8 |  | 1.5 | 36.00 |
| D500 boca entrada/sortida entre aletes | 2 | 2 |  | 0.7 | 2.80 |
| D500 boca entrada/sortida entre aletes | 4 | 1 |  | 0.7 | 2.80 |
| D500 boca entrada/sortida aletes | 4 | 0.5 |  | 0.7 | 1.40 |
| D500 boca entrada/sortida frontal | 2 | 1 |  | 1.5 | 3.00 |
| D500 boca entrada/sortida frontal | 4 |  | 0.4 | 1.5 | 2.40 |
| D630 boca entrada/sortida entre aletes | 4 | 2.15 |  | 0.7 | 6.02 |
| D630 boca entrada/sortida entre aletes | 8 | 1 |  | 0.7 | 5.60 |
| D630 boca entrada/sortida aletes | 8 | 0.5 |  | 0.85 | 3.40 |
| D630 boca entrada/sortida frontal | 4 | 1.15 |  | 1.65 | 7.59 |
| D630 boca entrada/sortida frontal | 8 |  | 0.4 | 1.65 | 5.28 |
| Subtotal |  |  |  |  | 76.29 |
| Total |  |  |  |  | 76.29 |

**E0516** m2 Encofrat de fusta per a formigó vist
51.39 m2 × 30.52 = 1568.42
Encofrat de fusta per a formigó vist, col·locat.

| Codi | Ut | Descripció | Rendiment | Preu | Import |
|---|---|---|---|---|---|
| O0101 | h | Cap de colla | 0.02 | 20.6 | 0.41 |
| O0102 | h | Oficial 1ª | 0.2 | 20.46 | 4.09 |
| O0110 | h | Peó | 0.2 | 16.75 | 3.35 |
| P0602 | kg | Filferro recuit | 0.3 | 1.565904 | 0.47 |
| P0604 | kg | Claus d'acer | 0.15 | 1.710132 | 0.26 |
| P0701 | m | Tauló de fusta de pi | 2 | 0.422382 | 0.84 |
| P0702 | m3 | Llata de fusta de pi | 0.001 | 288.456 | 0.29 |
| P0704 | m2 | Tauler de fusta de pi 22 mm. | 1 | 15.049 | 15.05 |
| P0706 | u | Puntal telescòpic. | 0.05 | 11.290992 | 0.56 |
| P0707 | l | Desencofrant | 0.06 | 1.59681 | 0.10 |
| M0214 | h | Camió grua | 0.08 | 42.073368 | 3.37 |
| %1613 | % | Despeses indirectes | 6 % | 28.79 | 1.73 |
|  |  | Total |  |  | 30.52 |

| Amidament | Uts. | Llarg | Alt | Parcial |
|---|---|---|---|---|
| pou drenant tipus 1 | 3 | 8 | 1.5 | 36.00 |
| D500 boca entrada/sortida aletes | 4 | 0.5 | 0.7 | 1.40 |
| D500 boca entrada/sortida frontal | 2 | 1 | 1.5 | 3.00 |
| D630 boca entrada/sortida aletes | 8 | 0.5 | 0.85 | 3.40 |
| D630 boca entrada/sortida frontal | 4 | 1.15 | 1.65 | 7.59 |
| Subtotal |  |  |  | 51.39 |
| Total |  |  |  | 51.39 |

**E0502** m3 Formigó HM-20 fonaments
303.49 m3 × 62.85 = 19074.35
Formigó en massa tipus HM-20 en fonaments i soleres, elaborat en planta, vibrat, col·locat.

| Codi | Ut | Descripció | Rendiment | Preu | Import |
|---|---|---|---|---|---|
| O0101 | h | Cap de colla | 0.025 | 20.6 | 0.52 |
| O0102 | h | Oficial 1ª | 0.1 | 20.46 | 2.05 |
| O0110 | h | Peó | 0.2 | 16.75 | 3.35 |
| P0504 | m3 | Formigó HM-20 posat a l'obra | 1.02 | 52 | 53.04 |
| M0225 | h | Vibrador | 0.16 | 2.091306 | 0.33 |
| %1613 | % | Despeses indirectes | 6 % | 59.29 | 3.56 |
|  |  | Total |  |  | 62.85 |

| Amidament | Uts. | Llarg | Ample | Alt | Parcial |
|---|---|---|---|---|---|
| D500 | 1 | 498 | 0.9 | 0.7 | 313.74 |
| a deduir tub 500 | -1 | 498 | 0.06 | 3.14 | -93.82 |
| D630 | 1 | 137 | 1.05 | 0.85 | 122.27 |
| a deduir tub 630 | -1 | 137 | 0.1 | 3.14 | -43.02 |
| D500 boca entrada/sortida entre aletes | 2 | 1 | 1.5 | 0.2 | 0.60 |
| D500 boca entrada/sortida entre aletes | 2 | 0.5 | 1.5 | 0.5 | 0.75 |
| D630 boca entrada/sortida entre aletes | 4 | 1 | 1.65 | 0.2 | 1.32 |
| D630 boca entrada/sortida entre aletes | 4 | 0.5 | 1.65 | 0.5 | 1.65 |
| Subtotal |  |  |  |  | 303.49 |
| Total |  |  |  |  | 303.49 |

**E0876** m Tub de PP corrugat doble capa Ø500 mm
498 m × 32.03 = 15950.94
Tub de PP corrugat doble capa de 500 mm de diàmetre nominal i SN 8 kN/m2, inclòs part proporcional de peces especials i accessoris, col·locat.

| Codi | Ut | Descripció | Rendiment | Preu | Import |
|---|---|---|---|---|---|
| O0101 | h | Cap de colla | 0.02 | 20.6 | 0.41 |
| O0102 | h | Oficial 1ª | 0.05 | 20.46 | 1.02 |
| O0110 | h | Peó | 0.05 | 16.75 | 0.84 |
| P1243 | m | Tub de pp DN500 mm., SN 8 kN/m2 (material; 09/10/2009) | 1 | 21.5 | 21.50 |
| P%1615 | % | Part proporcional accessoris (10/08/1999) | 30 % | 21.50 | 6.45 |
| %1613 | % | Despeses indirectes | 6 % | 30.22 | 1.81 |
|  |  | Total |  |  | 32.03 |

| Amidament | Uts. | Llarg | Parcial |
|---|---|---|---|
| tub sota cuneta 0+700 | 1 | 340 | 340.00 |
| tub sota cuneta 3+450 | 1 | 150 | 150.00 |
| salvacunetes | 1 | 8 | 8.00 |
| Subtotal |  |  | 498.00 |
| Total |  |  | 498 |

**E0877** m Tub de PP corrugat doble capa Ø630 mm
137 m × 44.95 = 6158.15
Tub de PP corrugat doble capa de 630 mm de diàmetre nominal i SN 8 kN/m2, inclòs part proporcional de peces especials i accessoris, col·locat.

| Codi | Ut | Descripció | Rendiment | Preu | Import |
|---|---|---|---|---|---|
| O0101 | h | Cap de colla | 0.05 | 20.6 | 1.03 |
| O0102 | h | Oficial 1ª | 0.25 | 20.46 | 5.12 |
| O0110 | h | Peó | 0.25 | 16.75 | 4.19 |
| P1244 | m | Tub de pp DN630 mm., SN 8 kN/m2 (material; 23/07/1998) | 1 | 24.66 | 24.66 |
| P%1615 | % | Part proporcional accessoris | 30 % | 24.66 | 7.40 |
| %1613 | % | Despeses indirectes | 6 % | 42.40 | 2.54 |
|  |  | Total |  |  | 44.95 |

| Amidament | Uts. | Llarg | Parcial |
|---|---|---|---|
| tub sota cuneta 0+700 | 1 | 86 | 86.00 |
| tub sota cuneta 1+370 | 1 | 21 | 21.00 |
| tub sota cuneta 3+450 | 1 | 30 | 30.00 |
| Subtotal |  |  | 137.00 |
| Total |  |  | 137 |

**E0870C** u Arqueta drenatge per recollida de cunetes, Hmax=2,00 m - 2 reixes (amb tapa reixa gran)
18 u × 1038.3 = 18689.40
Arqueta de drenatge per a recollida de les aigües pluvials provinents de les cunetes de fins a 2,00 m d'alçària amb tapa tipus tràmex forat de 3 cm, 2 reixes i bastiment de fosa classe D-400 segons plànols, de formigó armat, inclòs excavació, base de formigó de neteja i encofrat, totalment acabada.

| Codi | Ut | Descripció | Rendiment | Preu | Import |
|---|---|---|---|---|---|
| O0101 | h | Cap de colla | 0.18 | 20.6 | 3.71 |
| O0102 | h | Oficial 1ª | 1.8 | 20.46 | 36.83 |
| O0110 | h | Peó | 3.6 | 16.75 | 60.30 |
| P1609 | m3 | Excavació de terres | 5.5 | 11.118 | 61.15 |
| P0500 | m3 | Formigó HL-150 posat a l'obra (material; 23/07/1998) | 0.16 | 50.5 | 8.08 |
| P0504 | m3 | Formigó HM-20 posat a l'obra | 2.5 | 52 | 130.00 |
| E0515 | m2 | Encofrat de fusta per a fonaments i/o formigó ocult | 11 | 24.49 | 269.39 |
| E0516 | m2 | Encofrat de fusta per a formigó vist | 3.55 | 30.52 | 108.35 |
| P0632 | m2 | Tapa tràmex de 0.03x0.03m (material; 12/01/2009) | 0.493 | 71.104404 | 35.05 |
| P0616B0 | u | Reixa i bastiment 973x490x70 mm (material; 23/07/1998) | 2 | 132 | 264.00 |
| P1242 | m | Tub de pp DN400 mm., SN 8 kN/m2 (material; 23/07/1998) | 0.21 | 12.65 | 2.66 |
| %1613 | % | Despeses indirectes | 6 % | 979.52 | 58.77 |
|  |  | Total |  |  | 1038.3 |

| Amidament | Uts. | Parcial |
|---|---|---|
| 0+700 | 12 | 12.00 |
| 1+370 | 1 | 1.00 |
| Subtotal |  | 13.00 |
| 3+450 | 5 | 5.00 |
| Subtotal |  | 5.00 |
| Total |  | 18 |

**E0410B** t Escullera amb blocs pedra calcària <400 kg
392.78 t × 21.96 = 8625.45
Escullera amb blocs de pedra calcària de 400 kg com a màxim, col·locada, inclòs càrrega i transport.

| Codi | Ut | Descripció | Rendiment | Preu | Import |
|---|---|---|---|---|---|
| O0101 | h | Cap de colla | 0.01 | 20.6 | 0.21 |
| O0102 | h | Oficial 1ª | 0.04 | 20.46 | 0.82 |
| O0110 | h | Peó | 0.1 | 16.75 | 1.68 |
| P0312B | t | Bloc pedra calcària esc. 400 kg (material; 23/07/1998) | 1 | 16.35 | 16.35 |
| M0205 | h | Pala carregadora sobre orugues | 0.015 | 73.35 | 1.10 |
| M0212B | h | Camió de trabuc de 20 t | 0.015 | 37.33 | 0.56 |
| %1613 | % | Despeses indirectes | 6 % | 20.72 | 1.24 |
|  |  | Total |  |  | 21.96 |

| Amidament | Uts. | Llarg | Ample | Alt | Parcial |
|---|---|---|---|---|---|
| pou drenant tipus 1 | 3 | 4 | 4 | 3.3 | 158.40 |
| pou drenant tipus 2 | 15 | 2.5 | 2.5 | 2.5 | 234.38 |
| Subtotal |  |  |  |  | 392.78 |
| Total |  |  |  |  | 392.78 |

**E0324** m3 Còdol de riu de 70 a 100 mm per a rebliment de pous filtrants
42.53 m3 × 27.75 = 1180.21
Còdol de riu de 75 a 100 mm, escampat amb retroexcavadora, inclòs càrrega i transport.

| Codi | Ut | Descripció | Rendiment | Preu | Import |
|---|---|---|---|---|---|
| O0101 | h | Cap de colla | 0.05 | 20.6 | 1.03 |
| O0102 | h | Oficial 1ª | 0.09 | 20.46 | 1.84 |
| O0110 | h | Peó | 0.15 | 16.75 | 2.51 |
| P0310 | m3 | Còdol de riu de 70 a 100 mm (material; 23/07/1998) | 1 | 19.31 | 19.31 |
| M0207 | h | Retroexcavadora | 0.025 | 59.41 | 1.49 |
| %1613 | % | Despeses indirectes | 6 % | 26.18 | 1.57 |
|  |  | Total |  |  | 27.75 |

| Amidament | Uts. | Llarg | Ample | Alt | Parcial |
|---|---|---|---|---|---|
| pou drenant tipus 1 | 3 | 4 | 4 | 0.3 | 14.40 |
| pou drenant tipus 2 | 15 | 2.5 | 2.5 | 0.3 | 28.13 |
| Total |  |  |  |  | 42.53 |

**E0337** m3 Graveta 18-25mm, amidat sobre perfil
28.35 m3 × 25.95 = 735.68
Subministrament i col·locació de graveta, amidat sobre perfil.

| Codi | Ut | Descripció | Rendiment | Preu | Import |
|---|---|---|---|---|---|
| O0101 | h | Cap de colla | 0.04 | 20.6 | 0.82 |
| O0102 | h | Oficial 1ª | 0.08 | 20.46 | 1.64 |
| O0110 | h | Peó | 0.15 | 16.75 | 2.51 |
| P0322 | m3 | Grava de pedrera de 18-25 mm. (material; 23/07/1998) | 1 | 18.02 | 18.02 |
| M0207 | h | Retroexcavadora | 0.025 | 59.41 | 1.49 |
| %1613 | % | Despeses indirectes | 6 % | 24.48 | 1.47 |
|  |  | Total |  |  | 25.95 |

| Amidament | Uts. | Llarg | Ample | Alt | Parcial |
|---|---|---|---|---|---|
| pou drenant tipus 1 | 3 | 4 | 4 | 0.2 | 9.60 |
| pou drenant tipus 2 | 15 | 2.5 | 2.5 | 0.2 | 18.75 |
| Total |  |  |  |  | 28.35 |

**E1107** m Vorada de peces de formigó de 8x20 cm tipus tauló
120 m × 15.61 = 1873.20
Vorada prefabricada de peces de formigó bicapa de 8x20 cm tipus tauló, col·locada, inclòs l'excavació, base de formigó tipus HM-20 i rejuntat amb morter de ciment.

| Codi | Ut | Descripció | Rendiment | Preu | Import |
|---|---|---|---|---|---|
| O0101 | h | Cap de colla | 0.03 | 20.6 | 0.62 |
| O0102 | h | Oficial 1ª | 0.06 | 20.46 | 1.23 |
| O0110 | h | Peó | 0.18 | 16.75 | 3.02 |
| P1609 | m3 | Excavació de terres | 0.06 | 11.118 | 0.67 |
| P1006 | m | Vorada pref. form. 8x20 cm. tipus tauló (material; 23/07/1998) | 1 | 3.03 | 3.03 |
| P0504 | m3 | Formigó HM-20 posat a l'obra | 0.04 | 52 | 2.08 |
| E0108 | m3 | Morter de ciment elaborat a l'obra | 0.08 | 50.96 | 4.08 |
| %1613 | % | Despeses indirectes | 6 % | 14.73 | 0.88 |
|  |  | Total |  |  | 15.61 |

| Amidament | Uts. | Llarg | Parcial |
|---|---|---|---|
| 2+580 esq | 1 | 120 | 120.00 |
| Total |  |  | 120 |

**E0835B** u Connexió de baixant amb cuneta o vorada
12 u × 76.35 = 916.20
Connexió de baixant amb vorada o cuneta de cap i peu de talús, totalment acabada.

| Codi | Ut | Descripció | Rendiment | Preu | Import |
|---|---|---|---|---|---|
| O0102 | h | Oficial 1ª | 1 | 20.46 | 20.46 |
| O0110 | h | Peó | 1 | 16.75 | 16.75 |
| P0504 | m3 | Formigó HM-20 posat a l'obra | 0.2 | 52 | 10.40 |
| E0516 | m2 | Encofrat de fusta per a formigó vist | 0.8 | 30.52 | 24.42 |
| %1613 | % | Despeses indirectes | 6 % | 72.03 | 4.32 |
|  |  | Total |  |  | 76.35 |

| Amidament | Uts. | Parcial |
|---|---|---|
| 2+580 esq | 12 | 12.00 |
| Total |  | 12 |

**E0822B** m Baixant aigües pluvials talús peça U 41x13 cm interiors
48 m × 38.47 = 1846.56
Baixant de desguàs de peces de formigó prefabricat bicapa amb secció en forma d'U, de dimensions interiors mínimes de 41x15 cm i 70 cm de longitud, resistència a compressió 275 kg/cm², col·locada en talussos, inclòs l'excavació en qualsevol tipus de terreny, recalçada amb formigó tipus HM-20, inclòs rastrells, totalment acabada.

| Codi | Ut | Descripció | Rendiment | Preu | Import |
|---|---|---|---|---|---|
| O0101 | h | Cap de colla | 0.05 | 20.6 | 1.03 |
| O0102 | h | Oficial 1ª | 0.12 | 20.46 | 2.46 |
| O0110 | h | Peó | 0.15 | 16.75 | 2.51 |
| P0504 | m3 | Formigó HM-20 posat a l'obra | 0.1 | 52 | 5.20 |
| P1019B | m | Baixant prefabricat en forma d'U 40x15 cm. (material; 23/07/1998) | 1.05 | 21.78 | 22.87 |
| P1609 | m3 | Excavació de terres | 0.2 | 11.118 | 2.22 |
| %1613 | % | Despeses indirectes | 6 % | 36.29 | 2.18 |
|  |  | Total |  |  | 38.47 |

| Amidament | Uts. | Llarg | Parcial |
|---|---|---|---|
| 2+580 esq | 6 | 8 | 48.00 |
| Total |  |  | 48 |

### 042 DRENATGE TRANSVERSAL
Import: 22912.78

#### 0421 OD-0.6
Import: 2554.96

**E0328N** m Neteja d'obres de drenatge transversal
12 m × 27.68 = 332.16
Neteja d'obres de drenatge transversal de qualsevol tipus en forma de calaix, volta, clavegueró, tub, etc., amb mitjans mecànics i manuals, inclòs càrrega i transport a l'abocador de les runes, cànon d'abocament i manteniment de l'abocador.

| Codi | Ut | Descripció | Rendiment | Preu | Import |
|---|---|---|---|---|---|
| O0101 | h | Cap de colla | 0.1 | 20.6 | 2.06 |
| O0110 | h | Peó | 0.15 | 16.75 | 2.51 |
| M0204 | h | Pala carregadora neumàtics | 0.15 | 58.268112 | 8.74 |
| M0212B | h | Camió de trabuc de 20 t | 0.15 | 37.33 | 5.60 |
| M0213 | h | Camió cisterna de 8 m3 | 0.15 | 47.997018 | 7.20 |
| %1613 | % | Despeses indirectes | 6 % | 26.11 | 1.57 |
|  |  | Total |  |  | 27.68 |

**E0305** m3 Excavació rases i pous, mitjans mecànics, cànon abocador
2.24 m3 × 11.12 = 24.91

| Amidament | Uts. | Llarg | Ample | Alt | Parcial |
|---|---|---|---|---|---|
| caixa | 1 | 4.5 | 1.3 | 0.25 | 1.46 |
| boca entrada/sortida | 1 | 1.3 | 2.39 | 0.25 | 0.78 |
| Subtotal |  |  |  |  | 2.24 |
| Total |  |  |  |  | 2.24 |

**E0502** m3 Formigó HM-20 fonaments
0.29 m3 × 62.85 = 18.23

| Amidament | Uts. | Llarg | Ample | Alt | Parcial |
|---|---|---|---|---|---|
| base | 1 | 4.5 | 1.3 | 0.05 | 0.29 |
| Total |  |  |  |  | 0.29 |

**E0505** m3 Formigó HA-25 fonaments i soleres
2.93 m3 × 65.96 = 193.26

| Amidament | Uts. | Llarg | Ample | Alt | Parcial |
|---|---|---|---|---|---|
| base | 1 | 4.5 | 1.3 | 0.25 | 1.463 |
| llosa | 1 | 4.5 | 1.3 | 0.25 | 1.463 |
| Subtotal |  |  |  |  | 2.926 |
| Total |  |  |  |  | 2.93 |

**E0508** m3 Formigó HA-25 alçats
3.26 m3 × 71.75 = 233.91

| Amidament | Uts. | Llarg | Ample | Alt | Parcial |
|---|---|---|---|---|---|
| alçat | 2 | 4.5 | 0.25 | 1.45 | 3.26 |
| Total |  |  |  |  | 3.26 |

**E0515** m2 Encofrat de fusta per a fonaments i/o formigó ocult
17.55 m2 × 24.49 = 429.80

| Amidament | Uts. | Llarg | Alt | Parcial |
|---|---|---|---|---|
|  | 2 | 4.5 | 1.95 | 17.55 |
| Total |  |  |  | 17.55 |

**E0516** m2 Encofrat de fusta per a formigó vist
16.65 m2 × 30.52 = 508.16

| Amidament | Uts. | Llarg | Ample | Alt | Parcial |
|---|---|---|---|---|---|
|  | 2 | 4.5 |  | 1.45 | 13.05 |
|  | 1 | 4.5 | 0.8 |  | 3.60 |
| Subtotal |  |  |  |  | 16.65 |
| Total |  |  |  |  | 16.65 |

**E0517** kg Acer especial B-500S de límit elàstic 500 N/mm2 en barres corrugades
494.4 kg × 0.97 = 479.57

| Amidament | Uts. | Parcial |
|---|---|---|
| En fonaments | 233.6 | 233.60 |
| En alçats | 260.8 | 260.80 |
| Subtotal |  | 494.40 |
| Total |  | 494.4 |

**E08911** u Connexió amb obra de drenatge existent
1 u × 334.96 = 334.96
Connexió amb l'obra de drenatge transversal existent, completament acabada.

| Codi | Ut | Descripció | Rendiment | Preu | Import |
|---|---|---|---|---|---|
| O0102 | h | Oficial 1ª | 4 | 20.46 | 81.84 |
| O0110 | h | Peó | 4 | 16.75 | 67.00 |
| P0506 | m3 | Formigó HA-25 posat a l'obra | 1 | 55 | 55.00 |
| M0225 | h | Vibrador | 0.04 | 2.091306 | 0.08 |
| E0515 | m2 | Encofrat de fusta per a fonaments i/o formigó ocult | 2.2 | 24.49 | 53.88 |
| E0517 | kg | Acer especial B-500S de límit elàstic 500 N/mm2 en barres corrugades | 60 | 0.97 | 58.20 |
| %1613 | % | Despeses indirectes | 6 % | 316.00 | 18.96 |
|  |  | Total |  |  | 334.96 |

#### 0422 OD-1.1
Import: 2562.68

**E0328N** m Neteja d'obres de drenatge transversal
11 m × 27.68 = 304.48

**E0305** m3 Excavació rases i pous, mitjans mecànics, cànon abocador
2.98 m3 × 11.12 = 33.14

| Amidament | Uts. | Llarg | Ample | Alt | Parcial |
|---|---|---|---|---|---|
| caixa | 1 | 3.92 | 1.3 | 0.44 | 2.24 |
| boca entrada/sortida | 1 | 1.29 | 1.3 | 0.44 | 0.74 |
| Subtotal |  |  |  |  | 2.98 |
| Total |  |  |  |  | 2.98 |

**E0502** m3 Formigó HM-20 fonaments
0.31 m3 × 62.85 = 19.48

| Amidament | Uts. | Llarg | Ample | Alt | Parcial |
|---|---|---|---|---|---|
|  | 1 | 3.92 | 1.3 | 0.05 | 0.255 |
|  | 1 | 0.78 | 1.3 | 0.05 | 0.051 |
| Subtotal |  |  |  |  | 0.306 |
| Total |  |  |  |  | 0.31 |

**E0505** m3 Formigó HA-25 fonaments i soleres
3.06 m3 × 65.96 = 201.84

| Amidament | Uts. | Llarg | Ample | Alt | Parcial |
|---|---|---|---|---|---|
| base | 1 | 3.92 | 1.3 | 0.25 | 1.274 |
| llosa | 1 | 3.92 | 1.3 | 0.25 | 1.274 |
| base | 1 | 0.78 | 1.3 | 0.25 | 0.254 |
| llosa | 1 | 0.78 | 1.3 | 0.25 | 0.254 |
| Subtotal |  |  |  |  | 3.056 |
| Total |  |  |  |  | 3.06 |

**E0508** m3 Formigó HA-25 alçats
2.35 m3 × 71.75 = 168.61

| Amidament | Uts. | Llarg | Ample | Alt | Parcial |
|---|---|---|---|---|---|
| alçat | 2 | 3.92 | 0.25 | 1 | 1.96 |
| alçat | 2 | 0.78 | 0.25 | 1 | 0.39 |
| Subtotal |  |  |  |  | 2.35 |
| Total |  |  |  |  | 2.35 |

**E0515** m2 Encofrat de fusta per a fonaments i/o formigó ocult
14.1 m2 × 24.49 = 345.31

| Amidament | Uts. | Llarg | Alt | Parcial |
|---|---|---|---|---|
|  | 2 | 3.92 | 1.5 | 11.76 |
|  | 2 | 0.78 | 1.5 | 2.34 |
| Subtotal |  |  |  | 14.10 |
| Total |  |  |  | 14.1 |

**E0516** m2 Encofrat de fusta per a formigó vist
13.16 m2 × 30.52 = 401.64

| Amidament | Uts. | Llarg | Ample | Alt | Parcial |
|---|---|---|---|---|---|
| tram1 (laterals) | 2 | 3.92 |  | 1 | 7.84 |
| tram1 (llosa) | 1 | 3.92 | 0.8 |  | 3.14 |
| tram2 (laterals) | 2 | 0.78 |  | 1 | 1.56 |
| tram2 (llosa) | 1 | 0.78 | 0.8 |  | 0.62 |
| Subtotal |  |  |  |  | 13.16 |
| Total |  |  |  |  | 13.16 |

**E0517** kg Acer especial B-500S de límit elàstic 500 N/mm2 en barres corrugades
431.2 kg × 0.97 = 418.26

| Amidament | Uts. | Parcial |
|---|---|---|
| En fonaments | 243.2 | 243.20 |
| En alçats | 188 | 188.00 |
| Subtotal |  | 431.20 |
| Total |  | 431.2 |

**E08911** u Connexió amb obra de drenatge existent
2 u × 334.96 = 669.92

#### 0423 OD-1.5
Import: 1904.13

**E0328N** m Neteja d'obres de drenatge transversal
14 m × 27.68 = 387.52

**E0305** m3 Excavació rases i pous, mitjans mecànics, cànon abocador
5.66 m3 × 11.12 = 62.94

| Amidament | Uts. | Llarg | Ample | Alt | Parcial |
|---|---|---|---|---|---|
| tubs | 1 | 1 | 1.38 | 1.58 | 2.18 |
| D800 boca entrada/sortida | 1 | 1.2 | 1.93 | 0.7 | 1.62 |
| reperfilat | 1 | 2.3 | 2.7 | 0.3 | 1.86 |
| Subtotal |  |  |  |  | 5.66 |
| Total |  |  |  |  | 5.66 |

**E0317** m3 Rebliment i piconatge rasa 95% PM, material préstec, inclòs càrrega i transport
0.41 m3 × 8.11 = 3.33

| Amidament | Uts. | Llarg | Ample | Alt | Parcial |
|---|---|---|---|---|---|
| tubs | 1 | 1 | 1.38 | 0.3 | 0.41 |
| Total |  |  |  |  | 0.41 |

**E0502** m3 Formigó HM-20 fonaments
2.67 m3 × 62.85 = 167.81

| Amidament | Uts. | Llarg | Ample | Alt | Parcial |
|---|---|---|---|---|---|
| tubs | 1 | 1 | 1.38 | 1.18 | 1.628 |
| a deduir | -1 | 1 | 0.16 | 3.14 | -0.502 |
| D800 dau connexió amb existent | 1 | 0.4 | 1.4 | 1.6 | 0.896 |
| a deduir | -1 | 0.4 | 0.16 | 3.14 | -0.201 |
| D800 boca entrada/sortida entre aletes | 1 | 1 | 2 | 0.2 | 0.400 |
| D800 boca entrada/sortida entre aletes | 1 | 0.5 | 1.8 | 0.5 | 0.450 |
| Subtotal |  |  |  |  | 2.671 |
| Total |  |  |  |  | 2.67 |

**E0505** m3 Formigó HA-25 fonaments i soleres
1.05 m3 × 65.96 = 69.26

| Amidament | Uts. | Llarg | Ample | Alt | Parcial |
|---|---|---|---|---|---|
| D800 boca entrada/sortida aletes | 2 | 1 | 1.05 | 0.5 | 1.05 |
| Total |  |  |  |  | 1.05 |

**E0508** m3 Formigó HA-25 alçats
1.19 m3 × 71.75 = 85.38

| Amidament | Uts. | Llarg | Ample | Alt | Parcial |
|---|---|---|---|---|---|
| D800 boca entrada/sortida aletes | 2 | 0.5 | 0.25 | 1 | 0.25 |
| D800 boca entrada/sortida frontal | 1 | 1.5 | 0.4 | 1.9 | 1.14 |
| a deduir tub | -1 | 0.16 | 3.14 | 0.4 | -0.20 |
| Subtotal |  |  |  |  | 1.19 |
| Total |  |  |  |  | 1.19 |

**E0878** m Tub de PP corrugat doble capa Ø800 mm
1 m × 72.45 = 72.45
Tub de PP corrugat doble capa de 800 mm. de diàmetre nominal i SN 8 kN/m2, inclòs pp de peces especials i accessoris, col·locat.

| Codi | Ut | Descripció | Rendiment | Preu | Import |
|---|---|---|---|---|---|
| O0101 | h | Cap de colla | 0.06 | 20.6 | 1.24 |
| O0102 | h | Oficial 1ª | 0.25 | 20.46 | 5.12 |
| O0110 | h | Peó | 0.25 | 16.75 | 4.19 |
| P1245 | m | Tub de pp DN800 mm., SN 8 kN/m2 (material; 23/07/1998) | 1 | 44.45 | 44.45 |
| P%1615 | % | Part proporcional accessoris | 30 % | 44.45 | 13.34 |
| %1613 | % | Despeses indirectes | 6 % | 68.34 | 4.10 |
|  |  | Total |  |  | 72.45 |

**E0515** m2 Encofrat de fusta per a fonaments i/o formigó ocult
13.79 m2 × 24.49 = 337.72

| Amidament | Uts. | Llarg | Ample | Alt | Parcial |
|---|---|---|---|---|---|
| D800 dau connexió amb existent | 2 | 0.4 |  | 1.6 | 1.28 |
| D800 dau connexió amb existent | 2 |  | 1.4 | 1.6 | 4.48 |
| D800 boca entrada/sortida entre aletes | 1 | 1.8 |  | 0.7 | 1.26 |
| D800 boca entrada/sortida entre aletes | 2 | 1 |  | 0.7 | 1.40 |
| D800 boca entrada/sortida aletes | 2 | 0.5 |  | 1 | 1.00 |
| D800 boca entrada/sortida frontal | 1 | 1.5 |  | 1.9 | 2.85 |
| D800 boca entrada/sortida frontal | 2 |  | 0.4 | 1.9 | 1.52 |
| Subtotal |  |  |  |  | 13.79 |
| Total |  |  |  |  | 13.79 |

**E0516** m2 Encofrat de fusta per a formigó vist
3.85 m2 × 30.52 = 117.50

| Amidament | Uts. | Llarg | Alt | Parcial |
|---|---|---|---|---|
| D800 boca entrada/sortida aletes | 2 | 0.5 | 1 | 1.00 |
| D800 boca entrada/sortida frontal | 1 | 1.5 | 1.9 | 2.85 |
| Subtotal |  |  |  | 3.85 |
| Total |  |  |  | 3.85 |

**E0517** kg Acer especial B-500S de límit elàstic 500 N/mm2 en barres corrugades
134.4 kg × 0.97 = 130.37

| Amidament | Uts. | Llarg | Ample | Parcial |
|---|---|---|---|---|
| D800 boca entrada/sortida fonaments | 1 | 1.05 | 60 | 63.00 |
| D800 boca entrada/sortida alçats | 1 | 1.19 | 60 | 71.40 |
| Subtotal |  |  |  | 134.40 |
| Total |  |  |  | 134.4 |

**E0414** m2 Emmacat de pedra, rejuntat de formigó HM-20
2.7 m2 × 49.96 = 134.89
Emmacat de pedra amb base i rejuntat de formigó tipus HM-20, totalment col.locat.

| Codi | Ut | Descripció | Rendiment | Preu | Import |
|---|---|---|---|---|---|
| O0101 | h | Cap de colla | 0.1 | 20.6 | 2.06 |
| O0102 | h | Oficial 1ª | 0.6 | 20.46 | 12.28 |
| O0110 | h | Peó | 1.2 | 16.75 | 20.10 |
| P0327 | m3 | Matacà de pedra gran. fonaments (material; 12/01/2009) | 0.242 | 13.979814 | 3.38 |
| E0108 | m3 | Morter de ciment elaborat a l'obra | 0.05 | 50.96 | 2.55 |
| P0504 | m3 | Formigó HM-20 posat a l'obra | 0.13 | 52 | 6.76 |
| %1613 | % | Despeses indirectes | 6 % | 47.13 | 2.83 |
|  |  | Total |  |  | 49.96 |

| Amidament | Uts. | Llarg | Ample | Parcial |
|---|---|---|---|---|
| D800 boca entrada/sortida | 1 | 1.14 | 2.37 | 2.70 |
| Total |  |  |  | 2.7 |

**E08911** u Connexió amb obra de drenatge existent
1 u × 334.96 = 334.96

#### 0424 OD-1.8
Import: 2526.66

**E0328N** m Neteja d'obres de drenatge transversal
10 m × 27.68 = 276.80

**E0305** m3 Excavació rases i pous, mitjans mecànics, cànon abocador
25.47 m3 × 11.12 = 283.23

| Amidament | Uts. | Llarg | Ample | Alt | Parcial |
|---|---|---|---|---|---|
| tubs | 1 | 4.5 | 1.38 | 1.58 | 9.81 |
| D800 boca entrada/sortida | 1 | 1.2 | 1.93 | 0.7 | 1.62 |
| reperfilat | 1 | 4 | 2.7 | 1.3 | 14.04 |
| Subtotal |  |  |  |  | 25.47 |
| Total |  |  |  |  | 25.47 |

**E0317** m3 Rebliment i piconatge rasa 95% PM, material préstec, inclòs càrrega i transport
1.86 m3 × 8.11 = 15.08

| Amidament | Uts. | Llarg | Ample | Alt | Parcial |
|---|---|---|---|---|---|
| tubs | 1 | 4.5 | 1.38 | 0.3 | 1.86 |
| Total |  |  |  |  | 1.86 |

**E0502** m3 Formigó HM-20 fonaments
6.61 m3 × 62.85 = 415.44

| Amidament | Uts. | Llarg | Ample | Alt | Parcial |
|---|---|---|---|---|---|
| tubs | 1 | 4.5 | 1.38 | 1.18 | 7.328 |
| a deduir | -1 | 4.5 | 0.16 | 3.14 | -2.261 |
| D800 dau connexió amb existent | 1 | 0.4 | 1.4 | 1.6 | 0.896 |
| a deduir | -1 | 0.4 | 0.16 | 3.14 | -0.201 |
| D800 boca entrada/sortida entre aletes | 1 | 1 | 2 | 0.2 | 0.400 |
| D800 boca entrada/sortida entre aletes | 1 | 0.5 | 1.8 | 0.5 | 0.450 |
| Subtotal |  |  |  |  | 6.612 |
| Total |  |  |  |  | 6.61 |

**E0505** m3 Formigó HA-25 fonaments i soleres
1.05 m3 × 65.96 = 69.26

| Amidament | Uts. | Llarg | Ample | Alt | Parcial |
|---|---|---|---|---|---|
| D800 boca entrada/sortida aletes | 2 | 1 | 1.05 | 0.5 | 1.05 |
| Total |  |  |  |  | 1.05 |

**E0508** m3 Formigó HA-25 alçats
1.19 m3 × 71.75 = 85.38

| Amidament | Uts. | Llarg | Ample | Alt | Parcial |
|---|---|---|---|---|---|
| D800 boca entrada/sortida aletes | 2 | 0.5 | 0.25 | 1 | 0.25 |
| D800 boca entrada/sortida frontal | 1 | 1.5 | 0.4 | 1.9 | 1.14 |
| a deduir tub | -1 | 0.16 | 3.14 | 0.4 | -0.20 |
| Subtotal |  |  |  |  | 1.19 |
| Total |  |  |  |  | 1.19 |

**E0878** m Tub de PP corrugat doble capa Ø800 mm
4.5 m × 72.45 = 326.03

**E0515** m2 Encofrat de fusta per a fonaments i/o formigó ocult
13.79 m2 × 24.49 = 337.72

| Amidament | Uts. | Llarg | Ample | Alt | Parcial |
|---|---|---|---|---|---|
| D800 dau connexió amb existent | 2 | 0.4 |  | 1.6 | 1.28 |
| D800 dau connexió amb existent | 2 |  | 1.4 | 1.6 | 4.48 |
| D800 boca entrada/sortida entre aletes | 1 | 1.8 |  | 0.7 | 1.26 |
| D800 boca entrada/sortida entre aletes | 2 | 1 |  | 0.7 | 1.40 |
| D800 boca entrada/sortida aletes | 2 | 0.5 |  | 1 | 1.00 |
| D800 boca entrada/sortida frontal | 1 | 1.5 |  | 1.9 | 2.85 |
| D800 boca entrada/sortida frontal | 2 |  | 0.4 | 1.9 | 1.52 |
| Subtotal |  |  |  |  | 13.79 |
| Total |  |  |  |  | 13.79 |

**E0516** m2 Encofrat de fusta per a formigó vist
3.85 m2 × 30.52 = 117.50

| Amidament | Uts. | Llarg | Alt | Parcial |
|---|---|---|---|---|
| D800 boca entrada/sortida aletes | 2 | 0.5 | 1 | 1.00 |
| D800 boca entrada/sortida frontal | 1 | 1.5 | 1.9 | 2.85 |
| Subtotal |  |  |  | 3.85 |
| Total |  |  |  | 3.85 |

**E0517** kg Acer especial B-500S de límit elàstic 500 N/mm2 en barres corrugades
134.4 kg × 0.97 = 130.37

| Amidament | Uts. | Llarg | Ample | Parcial |
|---|---|---|---|---|
| D800 boca entrada/sortida fonaments | 1 | 1.05 | 60 | 63.00 |
| D800 boca entrada/sortida alçats | 1 | 1.19 | 60 | 71.40 |
| Subtotal |  |  |  | 134.40 |
| Total |  |  |  | 134.4 |

**E0414** m2 Emmacat de pedra, rejuntat de formigó HM-20
2.7 m2 × 49.96 = 134.89

| Amidament | Uts. | Llarg | Ample | Parcial |
|---|---|---|---|---|
| D800 boca entrada/sortida | 1 | 1.14 | 2.37 | 2.70 |
| Total |  |  |  | 2.7 |

**E08911** u Connexió amb obra de drenatge existent
1 u × 334.96 = 334.96

#### 0425 OD-2.1
Import: 4427.81

**E0328N** m Neteja d'obres de drenatge transversal
20 m × 27.68 = 553.60

| Amidament | Uts. | Llarg | Parcial |
|---|---|---|---|
|  | 2 | 10 | 20.00 |
| Total |  |  | 20 |

**E0305** m3 Excavació rases i pous, mitjans mecànics, cànon abocador
51.06 m3 × 11.12 = 567.79

| Amidament | Uts. | Llarg | Ample | Alt | Parcial |
|---|---|---|---|---|---|
| tubs | 2 | 5 | 1.38 | 1.58 | 21.804 |
| D800 boca entrada/sortida | 1 | 1.55 | 3.22 | 0.7 | 3.494 |
| reperfilat | 1 | 4 | 5.6 | 1.15 | 25.760 |
| Subtotal |  |  |  |  | 51.058 |
| Total |  |  |  |  | 51.06 |

**E0317** m3 Rebliment i piconatge rasa 95% PM, material préstec, inclòs càrrega i transport
4.14 m3 × 8.11 = 33.58

| Amidament | Uts. | Llarg | Ample | Alt | Parcial |
|---|---|---|---|---|---|
| tubs | 2 | 5 | 1.38 | 0.3 | 4.14 |
| Total |  |  |  |  | 4.14 |

**E0502** m3 Formigó HM-20 fonaments
14.15 m3 × 62.85 = 889.33

| Amidament | Uts. | Llarg | Ample | Alt | Parcial |
|---|---|---|---|---|---|
| tubs | 2 | 5 | 1.38 | 1.18 | 16.28 |
| a deduir | -2 | 5 | 0.16 | 3.14 | -5.02 |
| D800 dau connexió amb existent | 1 | 0.4 | 2.4 | 1.6 | 1.54 |
| a deduir | -1 | 0.4 | 0.16 | 3.14 | -0.20 |
| D800 boca entrada/sortida entre aletes | 1 | 1.17 | 3.17 | 0.2 | 0.74 |
| D800 boca entrada/sortida entre aletes | 1 | 0.5 | 3.24 | 0.5 | 0.81 |
| Subtotal |  |  |  |  | 14.15 |
| Total |  |  |  |  | 14.15 |

**E0505** m3 Formigó HA-25 fonaments i soleres
1.42 m3 × 65.96 = 93.66

| Amidament | Uts. | Llarg | Ample | Alt | Parcial |
|---|---|---|---|---|---|
| D800 boca entrada/sortida aletes | 2 | 1.35 | 1.05 | 0.5 | 1.42 |
| Total |  |  |  |  | 1.42 |

**E0508** m3 Formigó HA-25 alçats
2.12 m3 × 71.75 = 152.11

| Amidament | Uts. | Llarg | Ample | Alt | Parcial |
|---|---|---|---|---|---|
| D800 boca entrada/sortida aletes | 2 | 0.68 | 0.25 | 1 | 0.34 |
| D800 boca entrada/sortida frontal | 1 | 2.6 | 0.4 | 1.9 | 1.98 |
| a deduir tub | -1 | 0.16 | 3.14 | 0.4 | -0.20 |
| Subtotal |  |  |  |  | 2.12 |
| Total |  |  |  |  | 2.12 |

**E0878** m Tub de PP corrugat doble capa Ø800 mm
10 m × 72.45 = 724.50

| Amidament | Uts. | Llarg | Parcial |
|---|---|---|---|
|  | 2 | 5 | 10.00 |
| Total |  |  | 10 |

**E0515** m2 Encofrat de fusta per a fonaments i/o formigó ocult
21.4 m2 × 24.49 = 524.09

| Amidament | Uts. | Llarg | Ample | Alt | Parcial |
|---|---|---|---|---|---|
| D800 dau connexió amb existent | 2 | 0.4 |  | 1.6 | 1.28 |
| D800 dau connexió amb existent | 2 |  | 2.4 | 1.6 | 7.68 |
| D800 boca entrada/sortida entre aletes | 1 | 3.9 |  | 0.7 | 2.73 |
| D800 boca entrada/sortida entre aletes | 2 | 1.35 |  | 0.7 | 1.89 |
| D800 boca entrada/sortida aletes | 2 | 0.68 |  | 1 | 1.36 |
| D800 boca entrada/sortida frontal | 1 | 2.6 |  | 1.9 | 4.94 |
| D800 boca entrada/sortida frontal | 2 |  | 0.4 | 1.9 | 1.52 |
| Subtotal |  |  |  |  | 21.40 |
| Total |  |  |  |  | 21.4 |

**E0516** m2 Encofrat de fusta per a formigó vist
6.3 m2 × 30.52 = 192.28

| Amidament | Uts. | Llarg | Alt | Parcial |
|---|---|---|---|---|
| D800 boca entrada/sortida aletes | 2 | 0.68 | 1 | 1.36 |
| D800 boca entrada/sortida frontal | 1 | 2.6 | 1.9 | 4.94 |
| Subtotal |  |  |  | 6.30 |
| Total |  |  |  | 6.3 |

**E0517** kg Acer especial B-500S de límit elàstic 500 N/mm2 en barres corrugades
212.4 kg × 0.97 = 206.03

| Amidament | Uts. | Llarg | Ample | Parcial |
|---|---|---|---|---|
| D800 boca entrada/sortida fonaments | 1 | 1.42 | 60 | 85.20 |
| D800 boca entrada/sortida alçats | 1 | 2.12 | 60 | 127.20 |
| Subtotal |  |  |  | 212.40 |
| Total |  |  |  | 212.4 |

**E0414** m2 Emmacat de pedra, rejuntat de formigó HM-20
3.12 m2 × 49.96 = 155.88

| Amidament | Uts. | Llarg | Ample | Parcial |
|---|---|---|---|---|
| D800 boca entrada/sortida | 1 | 0.8 | 3.9 | 3.12 |
| Total |  |  |  | 3.12 |

**E08911** u Connexió amb obra de drenatge existent
1 u × 334.96 = 334.96

#### 0426 OD-2.3
Import: 2451.12

**E0328N** m Neteja d'obres de drenatge transversal
10 m × 27.68 = 276.80

**E0305** m3 Excavació rases i pous, mitjans mecànics, cànon abocador
18.5 m3 × 11.12 = 205.72

| Amidament | Uts. | Llarg | Ample | Alt | Parcial |
|---|---|---|---|---|---|
| tubs | 1 | 4 | 1.38 | 1.58 | 8.72 |
| D800 boca entrada/sortida | 1 | 1.55 | 2.12 | 0.7 | 2.30 |
| reperfilat | 1 | 2.2 | 4 | 0.85 | 7.48 |
| Subtotal |  |  |  |  | 18.50 |
| Total |  |  |  |  | 18.5 |

**E0317** m3 Rebliment i piconatge rasa 95% PM, material préstec, inclòs càrrega i transport
1.66 m3 × 8.11 = 13.46

| Amidament | Uts. | Llarg | Ample | Alt | Parcial |
|---|---|---|---|---|---|
| tubs | 1 | 4 | 1.38 | 0.3 | 1.66 |
| Total |  |  |  |  | 1.66 |

**E0502** m3 Formigó HM-20 fonaments
6.14 m3 × 62.85 = 385.90

| Amidament | Uts. | Llarg | Ample | Alt | Parcial |
|---|---|---|---|---|---|
| tubs | 1 | 4 | 1.38 | 1.18 | 6.51 |
| a deduir | -1 | 4 | 0.16 | 3.14 | -2.01 |
| D800 dau connexió amb existent | 1 | 0.4 | 1.4 | 1.6 | 0.90 |
| a deduir | -1 | 0.4 | 0.16 | 3.14 | -0.20 |
| D800 boca entrada/sortida entre aletes | 1 | 1 | 2 | 0.2 | 0.40 |
| D800 boca entrada/sortida entre aletes | 1 | 0.5 | 2.15 | 0.5 | 0.54 |
| Subtotal |  |  |  |  | 6.14 |
| Total |  |  |  |  | 6.14 |

**E0505** m3 Formigó HA-25 fonaments i soleres
1.42 m3 × 65.96 = 93.66

| Amidament | Uts. | Llarg | Ample | Alt | Parcial |
|---|---|---|---|---|---|
| D800 boca entrada/sortida aletes | 2 | 1.35 | 1.05 | 0.5 | 1.42 |
| Total |  |  |  |  | 1.42 |

**E0508** m3 Formigó HA-25 alçats
1.28 m3 × 71.75 = 91.84

| Amidament | Uts. | Llarg | Ample | Alt | Parcial |
|---|---|---|---|---|---|
| D800 boca entrada/sortida aletes | 2 | 0.68 | 0.25 | 1 | 0.34 |
| D800 boca entrada/sortida frontal | 1 | 1.5 | 0.4 | 1.9 | 1.14 |
| a deduir tub | -1 | 0.16 | 3.14 | 0.4 | -0.20 |
| Subtotal |  |  |  |  | 1.28 |
| Total |  |  |  |  | 1.28 |

**E0878** m Tub de PP corrugat doble capa Ø800 mm
4 m × 72.45 = 289.80

**E0515** m2 Encofrat de fusta per a fonaments i/o formigó ocult
14.82 m2 × 24.49 = 362.94

| Amidament | Uts. | Llarg | Ample | Alt | Parcial |
|---|---|---|---|---|---|
| D800 dau connexió amb existent | 2 | 0.4 |  | 1.6 | 1.28 |
| D800 dau connexió amb existent | 2 |  | 1.4 | 1.6 | 4.48 |
| D800 boca entrada/sortida entre aletes | 1 | 2.76 |  | 0.7 | 1.93 |
| D800 boca entrada/sortida entre aletes | 2 | 1 |  | 0.7 | 1.40 |
| D800 boca entrada/sortida aletes | 2 | 0.68 |  | 1 | 1.36 |
| D800 boca entrada/sortida frontal | 1 | 1.5 |  | 1.9 | 2.85 |
| D800 boca entrada/sortida frontal | 2 |  | 0.4 | 1.9 | 1.52 |
| Subtotal |  |  |  |  | 14.82 |
| Total |  |  |  |  | 14.82 |

**E0516** m2 Encofrat de fusta per a formigó vist
4.21 m2 × 30.52 = 128.49

| Amidament | Uts. | Llarg | Alt | Parcial |
|---|---|---|---|---|
| D800 boca entrada/sortida aletes | 2 | 0.68 | 1 | 1.36 |
| D800 boca entrada/sortida frontal | 1 | 1.5 | 1.9 | 2.85 |
| Subtotal |  |  |  | 4.21 |
| Total |  |  |  | 4.21 |

**E0517** kg Acer especial B-500S de límit elàstic 500 N/mm2 en barres corrugades
162 kg × 0.97 = 157.14

| Amidament | Uts. | Llarg | Ample | Parcial |
|---|---|---|---|---|
| D800 boca entrada/sortida fonaments | 1 | 1.42 | 60 | 85.20 |
| D800 boca entrada/sortida alçats | 1 | 1.28 | 60 | 76.80 |
| Subtotal |  |  |  | 162.00 |
| Total |  |  |  | 162 |

**E0414** m2 Emmacat de pedra, rejuntat de formigó HM-20
2.21 m2 × 49.96 = 110.41

| Amidament | Uts. | Llarg | Ample | Parcial |
|---|---|---|---|---|
| D800 boca entrada/sortida | 1 | 0.8 | 2.76 | 2.21 |
| Total |  |  |  | 2.21 |

**E08911** u Connexió amb obra de drenatge existent
1 u × 334.96 = 334.96

#### 0427 OD-2.6
Import: 2729.49

**E0328N** m Neteja d'obres de drenatge transversal
16 m × 27.68 = 442.88

**E0305** m3 Excavació rases i pous, mitjans mecànics, cànon abocador
13.77 m3 × 11.12 = 153.12

| Amidament | Uts. | Llarg | Ample | Alt | Parcial |
|---|---|---|---|---|---|
| tubs | 1 | 5 | 1.38 | 1.58 | 10.902 |
| D800 boca entrada/sortida | 1 | 1.65 | 2.34 | 0.7 | 2.703 |
| reperfilat | 1 | 0.5 | 3.2 | 0.1 | 0.160 |
| Subtotal |  |  |  |  | 13.765 |
| Total |  |  |  |  | 13.77 |

**E0317** m3 Rebliment i piconatge rasa 95% PM, material préstec, inclòs càrrega i transport
2.07 m3 × 8.11 = 16.79

| Amidament | Uts. | Llarg | Ample | Alt | Parcial |
|---|---|---|---|---|---|
| tubs | 1 | 5 | 1.38 | 0.3 | 2.07 |
| Total |  |  |  |  | 2.07 |

**E0502** m3 Formigó HM-20 fonaments
7.38 m3 × 62.85 = 463.83

| Amidament | Uts. | Llarg | Ample | Alt | Parcial |
|---|---|---|---|---|---|
| tubs | 1 | 5 | 1.38 | 1.18 | 8.14 |
| a deduir | -1 | 5 | 0.16 | 3.14 | -2.51 |
| D800 dau connexió amb existent | 1 | 0.4 | 1.4 | 1.6 | 0.90 |
| a deduir | -1 | 0.4 | 0.16 | 3.14 | -0.20 |
| D800 boca entrada/sortida entre aletes | 1 | 1 | 2 | 0.2 | 0.40 |
| D800 boca entrada/sortida entre aletes | 1 | 0.5 | 2.6 | 0.5 | 0.65 |
| Subtotal |  |  |  |  | 7.38 |
| Total |  |  |  |  | 7.38 |

**E0505** m3 Formigó HA-25 fonaments i soleres
1.89 m3 × 65.96 = 124.66

| Amidament | Uts. | Llarg | Ample | Alt | Parcial |
|---|---|---|---|---|---|
| D800 boca entrada/sortida aletes | 2 | 1.8 | 1.05 | 0.5 | 1.89 |
| Total |  |  |  |  | 1.89 |

**E0508** m3 Formigó HA-25 alçats
1.39 m3 × 71.75 = 99.73

| Amidament | Uts. | Llarg | Ample | Alt | Parcial |
|---|---|---|---|---|---|
| D800 boca entrada/sortida aletes | 2 | 0.9 | 0.25 | 1 | 0.45 |
| D800 boca entrada/sortida frontal | 1 | 1.5 | 0.4 | 1.9 | 1.14 |
| a deduir tub | -1 | 0.16 | 3.14 | 0.4 | -0.20 |
| Subtotal |  |  |  |  | 1.39 |
| Total |  |  |  |  | 1.39 |

**E0878** m Tub de PP corrugat doble capa Ø800 mm
5 m × 72.45 = 362.25

**E0515** m2 Encofrat de fusta per a fonaments i/o formigó ocult
16.27 m2 × 24.49 = 398.45

| Amidament | Uts. | Llarg | Ample | Alt | Parcial |
|---|---|---|---|---|---|
| D800 dau connexió amb existent | 2 | 0.4 |  | 1.6 | 1.28 |
| D800 dau connexió amb existent | 2 |  | 1.4 | 1.6 | 4.48 |
| D800 boca entrada/sortida entre aletes | 1 | 2.6 |  | 0.7 | 1.82 |
| D800 boca entrada/sortida entre aletes | 2 | 1.8 |  | 0.7 | 2.52 |
| D800 boca entrada/sortida aletes | 2 | 0.9 |  | 1 | 1.80 |
| D800 boca entrada/sortida frontal | 1 | 1.5 |  | 1.9 | 2.85 |
| D800 boca entrada/sortida frontal | 2 |  | 0.4 | 1.9 | 1.52 |
| Subtotal |  |  |  |  | 16.27 |
| Total |  |  |  |  | 16.27 |

**E0516** m2 Encofrat de fusta per a formigó vist
4.65 m2 × 30.52 = 141.92

| Amidament | Uts. | Llarg | Alt | Parcial |
|---|---|---|---|---|
| D800 boca entrada/sortida aletes | 2 | 0.9 | 1 | 1.80 |
| D800 boca entrada/sortida frontal | 1 | 1.5 | 1.9 | 2.85 |
| Subtotal |  |  |  | 4.65 |
| Total |  |  |  | 4.65 |

**E0517** kg Acer especial B-500S de límit elàstic 500 N/mm2 en barres corrugades
196.8 kg × 0.97 = 190.90

| Amidament | Uts. | Llarg | Ample | Parcial |
|---|---|---|---|---|
| D800 boca entrada/sortida fonaments | 1 | 1.89 | 60 | 113.40 |
| D800 boca entrada/sortida alçats | 1 | 1.39 | 60 | 83.40 |
| Subtotal |  |  |  | 196.80 |
| Total |  |  |  | 196.8 |

**E08911** u Connexió amb obra de drenatge existent
1 u × 334.96 = 334.96

#### 0428 OD-4.0
Import: 3755.93

**E0328N** m Neteja d'obres de drenatge transversal
15 m × 27.68 = 415.20

**E0305** m3 Excavació rases i pous, mitjans mecànics, cànon abocador
13.76 m3 × 11.12 = 153.01

| Amidament | Uts. | Llarg | Ample | Alt | Parcial |
|---|---|---|---|---|---|
| caixa | 1 | 10.6 | 1.3 | 0.84 | 11.58 |
| boca entrada/sortida | 1 | 1.3 | 2 | 0.84 | 2.18 |
| Subtotal |  |  |  |  | 13.76 |
| Total |  |  |  |  | 13.76 |

**E0502** m3 Formigó HM-20 fonaments
0.69 m3 × 62.85 = 43.37

| Amidament | Uts. | Llarg | Ample | Alt | Parcial |
|---|---|---|---|---|---|
| base | 1 | 10.6 | 1.3 | 0.05 | 0.69 |
| Total |  |  |  |  | 0.69 |

**E0505** m3 Formigó HA-25 fonaments i soleres
6.89 m3 × 65.96 = 454.46

| Amidament | Uts. | Llarg | Ample | Alt | Parcial |
|---|---|---|---|---|---|
| base | 1 | 10.6 | 1.3 | 0.25 | 3.445 |
| llosa | 1 | 10.6 | 1.3 | 0.25 | 3.445 |
| Subtotal |  |  |  |  | 6.890 |
| Total |  |  |  |  | 6.89 |

**E0508** m3 Formigó HA-25 alçats
3.16 m3 × 71.75 = 226.73

| Amidament | Uts. | Llarg | Ample | Alt | Parcial |
|---|---|---|---|---|---|
| alçat | 2 | 10.53 | 0.25 | 0.6 | 3.16 |
| Total |  |  |  |  | 3.16 |

**E0515** m2 Encofrat de fusta per a fonaments i/o formigó ocult
23.32 m2 × 24.49 = 571.11

| Amidament | Uts. | Llarg | Alt | Parcial |
|---|---|---|---|---|
| laterals | 2 | 10.6 | 1.1 | 23.32 |
| Total |  |  |  | 23.32 |

**E0516** m2 Encofrat de fusta per a formigó vist
25.44 m2 × 30.52 = 776.43

| Amidament | Uts. | Llarg | Ample | Alt | Parcial |
|---|---|---|---|---|---|
| laterals | 2 | 10.6 |  | 0.6 | 12.72 |
| superior | 2 | 10.6 | 0.6 |  | 12.72 |
| Subtotal |  |  |  |  | 25.44 |
| Total |  |  |  |  | 25.44 |

**E0517** kg Acer especial B-500S de límit elàstic 500 N/mm2 en barres corrugades
804.8 kg × 0.97 = 780.66

| Amidament | Llarg | Ample | Parcial |
|---|---|---|---|
| En fonaments | 6.9 | 80 | 552.00 |
| En alçats | 3.16 | 80 | 252.80 |
| Subtotal |  |  | 804.80 |
| Total |  |  | 804.8 |

**E08911** u Connexió amb obra de drenatge existent
1 u × 334.96 = 334.96

## 05 REPOSICIÓ DE SERVEIS
Import: 57789.86

### 051 LÍNIES ELÈCTRIQUES
Import: 2700.22

**E0305** m3 Excavació rases i pous, mitjans mecànics, cànon abocador
8.4 m3 × 11.12 = 93.41

| Amidament | Uts. | Llarg | Ample | Alt | Parcial |
|---|---|---|---|---|---|
| rasa nova canalització sota vorera | 1 | 30 | 0.4 | 0.7 | 8.40 |
| Total |  |  |  |  | 8.4 |

**E0317B** m3 Rebliment i piconatge rasa 95% PM, material pròpia obra, inclòs càrrega i transport
6 m3 × 4.2 = 25.20
Rebliment i piconatge de rasa amb compactació del 95 % Proctor Modificat, amb material procedent de la pròpia obra o de préstec, inclòs càrrega i transport.

| Codi | Ut | Descripció | Rendiment | Preu | Import |
|---|---|---|---|---|---|
| O0101 | h | Cap de colla | 0.01 | 20.6 | 0.21 |
| O0102 | h | Oficial 1ª | 0.03 | 20.46 | 0.61 |
| O0110 | h | Peó | 0.07 | 16.75 | 1.17 |
| M0207 | h | Retroexcavadora | 0.025 | 59.41 | 1.49 |
| M0211 | h | Picó vibrant amb placa 60 cm. | 0.05 | 9.611766 | 0.48 |
| %1613 | % | Despeses indirectes | 6 % | 3.96 | 0.24 |
|  |  | Total |  |  | 4.2 |

| Amidament | Uts. | Llarg | Parcial |
|---|---|---|---|
| Volum excavació | 1 | 8.4 | 8.40 |
| a deduir volum arena | -1 | 2.4 | -2.40 |
| Total |  |  | 6 |

**E03221** m3 Arena natural rentada 0/2
2.4 m3 × 33.55 = 80.52
Arena natural rentada 0/2 mm en recobriment de canalitzacions i conduccions elèctriques, inclòs càrrega, transport i estesa en rasa amb mitjans mecànics i manuals.

| Codi | Ut | Descripció | Rendiment | Preu | Import |
|---|---|---|---|---|---|
| O0101 | h | Cap de colla | 0.05 | 20.6 | 1.03 |
| O0110 | h | Peó | 0.16 | 16.75 | 2.68 |
| P03151 | m3 | Arena rentada 0/2 (material; 11/11/2019) | 1 | 26.45 | 26.45 |
| M0207 | h | Retroexcavadora | 0.025 | 59.41 | 1.49 |
| %1613 | % | Despeses indirectes | 6 % | 31.65 | 1.90 |
|  |  | Total |  |  | 33.55 |

| Amidament | Uts. | Llarg | Ample | Alt | Parcial |
|---|---|---|---|---|---|
| rasa nova canalització sota vorera | 1 | 30 | 0.4 | 0.2 | 2.40 |
| Total |  |  |  |  | 2.4 |

**E101311** m Subministrament i col·locació de cinta senyalitzadora
60 m × 1.12 = 67.20
Subministrament i col·locació de cinta de senyalització d'avís de perill elèctric de PVC de color groc i 150 mm d'amplada, disposada a una profunditat mínima a 0,10 m del paviment acabat i a 0,25 m sobre la generatriu superior del tub.

| Codi | Ut | Descripció | Rendiment | Preu | Import |
|---|---|---|---|---|---|
| O0101 | h | Cap de colla | 0.015 | 20.6 | 0.31 |
| O0110 | h | Peó | 0.02 | 16.75 | 0.34 |
| PN002 | m | Cinta senyalitzadora PVC 150 mm color groc (material; 17/06/2019) | 1.05 | 0.38 | 0.40 |
| %1613 | % | Despeses indirectes | 6 % | 1.05 | 0.06 |
|  |  | Total |  |  | 1.12 |

| Amidament | Uts. | Llarg | Parcial |
|---|---|---|---|
| rasa nova canalització sota vorera | 2 | 30 | 60.00 |
| Total |  |  | 60 |

**E2001** m Subministrament i col·locació de placa de plàstic sense halogens,
60 m × 6.54 = 392.40
Subministrament i col·locació de placa de plàstic sense halogens, de 250 mm d'amplada, 1000 mm de longitud i 2,5 mm de gruix mínim RU-0206, color groc S0580-Y10R, per a la protecció de cables elèctrics soterrats de BT i MT, segons especificacions tècniques de la Companyia.

| Codi | Ut | Descripció | Rendiment | Preu | Import |
|---|---|---|---|---|---|
| O0101 | h | Cap de colla | 0.01 | 20.6 | 0.21 |
| O0102 | h | Oficial 1ª | 0.03 | 20.46 | 0.61 |
| O0110 | h | Peó | 0.03 | 16.75 | 0.50 |
| P0001 | m | Placa PPC 250/1000 RU-0206 Endesa, color groc de PP o PE (material; 11/11/2019) | 1 | 4.85 | 4.85 |
| %1613 | % | Despeses indirectes | 6 % | 6.17 | 0.37 |
|  |  | Total |  |  | 6.54 |

| Amidament | Uts. | Llarg | Parcial |
|---|---|---|---|
| rasa nova canalització sota vorera | 2 | 30 | 60.00 |
| Total |  |  | 60 |

**E10143** u Caixa de distribució per urbanitzacions CDU 400 amb estesa subterrània
1 u × 933.78 = 933.78
Subministrament, col·locació i instal·lació de caixa de distribució per urbanitzacions CDU i de caixes de protecció i mesura CPM monofàsica i trifàsica, de polièster reforçat amb fibra de vidre, inclòs tubs aïllants, connexió de fusibles, cablejat, cargoleria inoxidable, realització d'escomesa, adequació de nínxol, totalment instal·lades en façana, segons especificacions tècniques de la Companyia.

| Codi | Ut | Descripció | Rendiment | Preu | Import |
|---|---|---|---|---|---|
| O0101 | h | Cap de colla | 0.5 | 20.6 | 10.300 |
| O0102 | h | Oficial 1ª | 5 | 20.46 | 102.300 |
| O0110 | h | Peó | 5 | 16.75 | 83.750 |
| PN007 | u | CPM-PN55 tipus paninter 517x536x227 mm (material; 11/11/2019) | 2 | 145 | 290.000 |
| PN008 | u | CDU DSPD-9240 tipus paninter 516x536x227 mm (material; 11/11/2019) | 1 | 320 | 320.000 |
| P10209 | pp | Petit material (material; 17/06/2019) | 2.5 | 29.83 | 74.575 |
| %1613 | % | Despeses indirectes | 6 % | 880.925 | 52.856 |
|  |  | Total |  |  | 933.78 |

| Amidament | Uts. | Parcial |
|---|---|---|
| s.expedient 0000107772 Endesa | 1 | 1.00 |
| Total |  | 1 |

**E10136** u Armari prefabricat monobloc amb pedestal i porta metàl·lica d'acer galvanitzat (2150x800x330mm)
1 u × 1000.11 = 1000.11
Armari prefabricat monobloc amb pedestal i porta metàl·lica d'acer galvanitzat per a caixa general de protecció i caixa de seccionament de 2150x800x330 mm, col·locat i muntat, segons especificacions tècniques de la Companyia.
.

| Codi | Ut | Descripció | Rendiment | Preu | Import |
|---|---|---|---|---|---|
| O0101 | h | Cap de colla | 1 | 20.6 | 20.60 |
| O0102 | h | Oficial 1ª | 4 | 20.46 | 81.84 |
| O0110 | h | Peó | 4 | 16.75 | 67.00 |
| P10117 | u | Armari monobloc per a CS i CGP amb pedestal (material; 23/07/1998) | 1 | 774.06 | 774.06 |
| %1613 | % | Despeses indirectes | 6 % | 943.50 | 56.61 |
|  |  | Total |  |  | 1000.11 |

| Amidament | Uts. | Parcial |
|---|---|---|
| s.expedient 0000107772 Endesa | 1 | 1.00 |
| Total |  | 1 |

**E034001** u Cales per a localització serveis
2 u × 53.8 = 107.60
Cales pera a la localització dels serveis existents.

| Codi | Ut | Descripció | Rendiment | Preu | Import |
|---|---|---|---|---|---|
| O0101 | h | Cap de colla | 0.1 | 20.6 | 2.06 |
| O0102 | h | Oficial 1ª | 0.4 | 20.46 | 8.18 |
| O0110 | h | Peó | 1 | 16.75 | 16.75 |
| M0207 | h | Retroexcavadora | 0.4 | 59.41 | 23.76 |
| %1613 | % | Despeses indirectes | 6 % | 50.75 | 3.05 |
|  |  | Total |  |  | 53.8 |

| Amidament | Uts. | Parcial |
|---|---|---|
| s.expedient 0000107772 Endesa | 2 | 2.00 |
| Total |  | 2 |

### 052 SERVEIS MUNICIPALS
Import: 14519.56

**E034001** u Cales per a localització serveis
10 u × 53.8 = 538.00

| Amidament | Uts. | Parcial |
|---|---|---|
| Intersecció Bràfim: |  |  |
| SA/AB-01 | 1 | 1.00 |
| Rotonda accés Centre Bràfim: |  |  |
| SA/CLAV-01 | 2 | 2.00 |
| SA/AB-02 | 1 | 1.00 |
| SA/AB-03 | 1 | 1.00 |
| Rotonda accés Nord Bràfim: |  |  |
| SA/CLAV-02 | 1 | 1.00 |
| SA/AB-04 | 1 | 1.00 |
| Intersecció accés polígon industrial Bràfim: |  |  |
| SA/CLAV-03 | 1 | 1.00 |
| Final projecte: |  |  |
| SA/TE-02 | 2 | 2.00 |
| Total |  | 10 |

**E0226N** u Demolició d'armari de comptador individual
2 u × 91.64 = 183.28
Demolició d'armari de comptador individual amb mitjans mecànics o manuals, inclòs càrrega i transport dels materials a l'abocador, cànon i condicionament del mateix.

| Codi | Ut | Descripció | Rendiment | Preu | Import |
|---|---|---|---|---|---|
| O0102 | h | Oficial 1ª | 0.5 | 20.46 | 10.23 |
| O0110 | h | Peó | 0.5 | 16.75 | 8.38 |
| M0207 | h | Retroexcavadora | 0.5 | 59.41 | 29.71 |
| M0212B | h | Camió de trabuc de 20 t | 1 | 37.33 | 37.33 |
| P1613 | u | Cànon d'abocador | 1 | 0.8 | 0.80 |
| %1613 | % | Despeses indirectes | 6 % | 86.45 | 5.19 |
|  |  | Total |  |  | 91.64 |

| Amidament | Uts. | Parcial |
|---|---|---|
| SA/ABA-04 ACCÉS NORD | 2 | 2.00 |
| Total |  | 2 |

**E02251** m Desmuntatge de canlitzacions, conduccions i tubs de servei de qualsevol diàmetre
32 m × 1.75 = 56.00
Desmuntatge de canalitzacions, conduccions i tubs de servei de qualsevol diàmetre, inclòs part proporcional d'accessoris i arquetes de la instal·lació superficial o soterrada, amb mitjans mecànics i manuals, inclòs càrrega i transport a abocador, cànon i condicionament del mateix.

| Codi | Ut | Descripció | Rendiment | Preu | Import |
|---|---|---|---|---|---|
| O0102 | h | Oficial 1ª | 0.001 | 20.46 | 0.02 |
| O0110 | h | Peó | 0.02 | 16.75 | 0.34 |
| M0207 | h | Retroexcavadora | 0.005 | 59.41 | 0.30 |
| M0212B | h | Camió de trabuc de 20 t | 0.005 | 37.33 | 0.19 |
| P1613 | u | Cànon d'abocador | 1 | 0.8 | 0.80 |
| %1613 | % | Despeses indirectes | 6 % | 1.65 | 0.10 |
|  |  | Total |  |  | 1.75 |

| Amidament | Uts. | Llarg | Parcial |
|---|---|---|---|
| SA/ABA-04 ACCÉS NORD | 1 | 32 | 32.00 |
| Total |  |  | 32 |

**E09507** m Tub PEAD Ø110 PN-16 (14/07/1995)
30 m × 10.22 = 306.60
Tub de polietilè d'alta densitat PE-100, de 110 mm de diàmetre nominal i 16 bar de pressió nominal, inclòs part proporcional de peces especials i accessoris, termosoldat i col·locat.

| Codi | Ut | Descripció | Rendiment | Preu | Import |
|---|---|---|---|---|---|
| O0101 | h | Cap de colla | 0.025 | 20.6 | 0.52 |
| O0102 | h | Oficial 1ª | 0.05 | 20.46 | 1.02 |
| O0110 | h | Peó | 0.05 | 16.75 | 0.84 |
| P09507 | m | Tub PEAD DN110mm, PE-100, PN-16 (material; 23/07/1998) | 1.02 | 6.05 | 6.17 |
| A0901 | pp | Accessoris per a tub de polietilè (material; 09/10/2009) | 0.06 | 15.15 | 0.91 |
| A0902 | pp | Elements de muntatge (12/01/2009) | 1 | 0.1836 | 0.18 |
| % | % | Despeses generals (14/07/1995) | 6 % | 9.64 | 0.58 |
|  |  | Total |  |  | 10.22 |

| Amidament | Uts. | Llarg | Parcial |
|---|---|---|---|
| SA/ABA-04 ACCÉS NORD |  |  |  |
| nova canonada | 1 | 30 | 30.00 |
| Total |  |  | 30 |

**E0305** m3 Excavació rases i pous, mitjans mecànics, cànon abocador
47.12 m3 × 11.12 = 523.97

| Amidament | Uts. | Llarg | Ample | Alt | Parcial |
|---|---|---|---|---|---|
| SA/ABA-04 ACCÉS NORD |  |  |  |  |  |
| rasa nova canonada | 1 | 30 | 0.6 | 1 | 18.00 |
| desmuntatge tubs | 1 | 32 | 0.6 | 1 | 19.20 |
| SA/CLAV-02 ACCÉS NORD |  |  |  |  |  |
| rasa nou col·lector | 1 | 8.2 | 1.1 | 1.1 | 9.92 |
| Total |  |  |  |  | 47.12 |

**E0317B** m3 Rebliment i piconatge rasa 95% PM, material pròpia obra, inclòs càrrega i transport
32.71 m3 × 4.2 = 137.38

| Amidament | Uts. | Llarg | Ample | Alt | Parcial |
|---|---|---|---|---|---|
| SA/ABA-04 ACCÉS NORD |  |  |  |  |  |
| rasa nova canonada | 1 | 30 | 0.6 | 0.5 | 9.00 |
| rasa desmuntatge tubs | 1 | 32 | 0.6 | 1 | 19.20 |
| SA/CLAV-02 ACCÉS NORD |  |  |  |  |  |
| rasa nou col·lector | 1 | 8.2 | 1.1 | 0.5 | 4.51 |
| Total |  |  |  |  | 32.71 |

**E0322** m3 Sorra de riu en recobriment de tubs
14.41 m3 × 19.49 = 280.85
Sorra de riu en recobriment de tubs, inclòs càrrega, transport i piconatge.

| Codi | Ut | Descripció | Rendiment | Preu | Import |
|---|---|---|---|---|---|
| O0101 | h | Cap de colla | 0.05 | 20.6 | 1.03 |
| O0110 | h | Peó | 0.16 | 16.75 | 2.68 |
| P0315 | m3 | Sorra de riu a peu d'obra (material; 23/07/1998) | 1 | 13.19 | 13.19 |
| M0207 | h | Retroexcavadora | 0.025 | 59.41 | 1.49 |
| %1613 | % | Despeses indirectes | 6 % | 18.39 | 1.10 |
|  |  | Total |  |  | 19.49 |

| Amidament | Uts. | Llarg | Ample | Alt | Parcial |
|---|---|---|---|---|---|
| SA/ABA-04 ACCÉS NORD |  |  |  |  |  |
| rasa canonada | 1 | 30 | 0.6 | 0.5 | 9.00 |
| SA/CLAV-02 ACCÉS NORD |  |  |  |  |  |
| rasa nou col·lector | 1 | 8.2 | 1.1 | 0.6 | 5.41 |
| Total |  |  |  |  | 14.41 |

**E09186** u Connexió a la xarxa existent d'aigua potable, inclòs totes les peces, escomesa
1 u × 301.61 = 301.61
Connexió a la xarxa existent d'aigua potable, inclòs totes les peces, accessoris, valvuleria, petit material per a la seva connexió i/o derivació de la nova canonada, tramitació de permisos, taxes i drets d'escomesa, segons indicacions de la Companyia de Serveis Municipal.

| Codi | Ut | Descripció | Rendiment | Preu | Import |
|---|---|---|---|---|---|
| O0101 | h | Cap de colla | 1 | 20.6 | 20.60 |
| O0102 | h | Oficial 1ª | 5 | 20.46 | 102.30 |
| O0110 | h | Peó | 5 | 16.75 | 83.75 |
| P09107 | m | Tub PEAD DN110mm, PE-100, PN-10 (material; 23/07/1998) | 3 | 4.32 | 12.96 |
| A0901 | pp | Accessoris per a tub de polietilè | 0.3 | 15.15 | 4.55 |
| P0315 | m3 | Sorra de riu a peu d'obra | 0.17 | 13.19 | 2.24 |
| P0504 | m3 | Formigó HM-20 posat a l'obra | 0.5 | 52 | 26.00 |
| A0902 | pp | Elements de muntatge | 3 | 0.1836 | 0.55 |
| P1609 | m3 | Excavació de terres | 0.17 | 11.118 | 1.89 |
| M0207 | h | Retroexcavadora | 0.5 | 59.41 | 29.71 |
| %1613 | % | Despeses indirectes | 6 % | 284.55 | 17.07 |
|  |  | Total |  |  | 301.61 |

| Amidament | Uts. | Parcial |
|---|---|---|
| SA/ABA-04 ACCÉS NORD | 1 | 1.00 |
| Total |  | 1 |

**E09191** u Escomesa de servei d'aigua per a habitatge
2 u × 184.09 = 368.18
Escomesa de servei d'aigua per a habitatge, inclòs arqueta, amb collaret de fosa 110-75/1", racor d'enllaç de llautó, canonada de PEAD PE-100 DN 32 mm, PN-10, colzes, vàlvula comporta retenció i enllaç al comptador existent.

| Codi | Ut | Descripció | Rendiment | Preu | Import |
|---|---|---|---|---|---|
| O0101 | h | Cap de colla | 0.25 | 20.6 | 5.150 |
| O0102 | h | Oficial 1ª | 0.5 | 20.46 | 10.230 |
| O0110 | h | Peó | 0.5 | 16.75 | 8.375 |
| A09209 | u | Collaret fosa 125/2" (material; 12/01/2009) | 1 | 56.475564 | 56.476 |
| A09210 | u | Enllaç mascle isiflo 63/1" (material; 12/01/2009) | 1 | 22.849836 | 22.850 |
| A09213 | u | Colze PE DN32 mm. (material; 12/01/2009) | 2 | 2.482782 | 4.966 |
| A09214 | u | Vàlvula comporta/retenció 1" (material; 12/01/2009) | 1 | 14.21676 | 14.217 |
| P09103 | m | Tub PEAD DN50 mm, PE-100, PN-10 (material; 23/07/1998) | 1.02 | 0.94 | 0.959 |
| A09225 | u | Arqueta amb marc i tapa de fosa (material; 12/01/2009) | 1 | 49.933794 | 49.934 |
| E0108 | m3 | Morter de ciment elaborat a l'obra | 0.01 | 50.96 | 0.510 |
| %1613 | % | Despeses indirectes | 6 % | 173.667 | 10.420 |
|  |  | Total |  |  | 184.09 |

| Amidament | Uts. | Parcial |
|---|---|---|
| SA/ABA-04 ACCÉS NORD | 2 | 2.00 |
| Total |  | 2 |

**E0859N** u Bastiment i tapa de registre 15x30 cm, escomesa, B125
2 u × 83.32 = 166.64
Bastiment i tapa de fosa dúctil, xarxa d'aigua potable, de 150x300 mm, classe B125 segons norma UNE-EN 124, instal·lada.

| Codi | Ut | Descripció | Rendiment | Preu | Import |
|---|---|---|---|---|---|
| O0101 | h | Cap de colla | 0.1 | 20.6 | 2.06 |
| O0102 | h | Oficial 1ª | 1 | 20.46 | 20.46 |
| O0110 | h | Peó | 1 | 16.75 | 16.75 |
| P0401B | m3 | Morter de ciment elaborat a l'obra. (material; 30/03/2005) | 0.002 | 63.28 | 0.13 |
| P0650N | u | Bastiment i tapa de registre 15x30 cm, escomesa, B125 (material; 12/06/2019) | 1 | 39.2 | 39.20 |
| %1613 | % | Despeses indirectes | 6 % | 78.60 | 4.72 |
|  |  | Total |  |  | 83.32 |

| Amidament | Uts. | Parcial |
|---|---|---|
| SA/ABA-04 ACCÉS NORD | 2 | 2.00 |
| Total |  | 2 |

**E0899N** u Armari prefabricat,tanca norm.,p/comptador aigua,800x600x300,encastat a mur
2 u × 189.41 = 378.82
Armari prefabricat de formigó reforçat amb fibra de vidre de 750x560x220 mm, amb cofre de polièster complet per porta normalitzada de 300x450 mm, per a instal·lació de comptador d'aigua, instal·lat.

| Codi | Ut | Descripció | Rendiment | Preu | Import |
|---|---|---|---|---|---|
| O0101 | h | Cap de colla | 0.05 | 20.6 | 1.03 |
| O0102 | h | Oficial 1ª | 0.5 | 20.46 | 10.23 |
| O0110 | h | Peó | 0.5 | 16.75 | 8.38 |
| P06AP01N | u | Armari metàl·lic,tanca norm.,p/comptador aigua,800x600x300 (material; 12/06/2019) | 1 | 159.05 | 159.05 |
| %1613 | % | Despeses indirectes | 6 % | 178.69 | 10.72 |
|  |  | Total |  |  | 189.41 |

| Amidament | Uts. | Parcial |
|---|---|---|
| SA/ABA-04 ACCÉS NORD | 2 | 2.00 |
| Total |  | 2 |

**E0821P** u Recreixement i anivellació pou de registre
2 u × 140.52 = 281.04
Recreixement i anivellació de pou de registre, totalment acabat.

| Codi | Ut | Descripció | Rendiment | Preu | Import |
|---|---|---|---|---|---|
| O0101 | h | Cap de colla | 0.1 | 20.6 | 2.06 |
| O0102 | h | Oficial 1ª | 1.5 | 20.46 | 30.69 |
| O0110 | h | Peó | 1.5 | 16.75 | 25.13 |
| P0504 | m3 | Formigó HM-20 posat a l'obra | 0.4 | 52 | 20.80 |
| E0515 | m2 | Encofrat de fusta per a fonaments i/o formigó ocult | 2.2 | 24.49 | 53.88 |
| %1613 | % | Despeses indirectes | 6 % | 132.56 | 7.95 |
|  |  | Total |  |  | 140.52 |

| Amidament | Uts. | Parcial |
|---|---|---|
| SA/CLAV-02 ACCÉS NORD | 1 | 1.00 |
| SA/CLAV-03 POLÍGON INDUSTRIAL | 1 | 1.00 |
| Total |  | 2 |

**E09501N** m Claveguera corrugada, polietilè HDPE, DN:400 mm SN 8 kN/mm2 (14/07/1995)
8.2 m × 32.77 = 268.71
Claveguera amb tub de paret estructurada, amb paret interna llisa i externa corrugada, de polietilè HDPE, tipus B, àrea aplicació U, de diàmetre nominal exterior 400 mm, de rigidesa anular SN 8 kN/m2, segons la norma UNE-EN 13476-3, unió soldada, amb grau de dificultat mitja i col·locat al fons de la rasa, inclòs part proporcional de peces especials i accessoris.

| Codi | Ut | Descripció | Rendiment | Preu | Import |
|---|---|---|---|---|---|
| O0101 | h | Cap de colla | 0.06 | 20.6 | 1.236 |
| O0102 | h | Oficial 1ª | 0.25 | 20.46 | 5.115 |
| O0110 | h | Peó | 0.25 | 16.75 | 4.188 |
| P09540N | m | Claveguera PEAD DN400mm, SN 8 kN/mm2 (material; 12/06/2019) | 1.02 | 17.57 | 17.921 |
| A0901 | pp | Accessoris per a tub de polietilè | 0.15 | 15.15 | 2.273 |
| A0902 | pp | Elements de muntatge | 1 | 0.1836 | 0.184 |
| % | % | Despeses generals | 6 % | 30.917 | 1.855 |
|  |  | Total |  |  | 32.77 |

| Amidament | Uts. | Llarg | Parcial |
|---|---|---|---|
| SA/CLAV-02 ACCÉS NORD | 1 | 8.2 | 8.20 |
| Total |  |  | 8.2 |

**E0892** u Anulació d'embornal existent
1 u × 108.9 = 108.90
Anulació d'embornal existent, inclòs la connexió amb el col·lector, totalment acabat.

| Codi | Ut | Descripció | Rendiment | Preu | Import |
|---|---|---|---|---|---|
| O0102 | h | Oficial 1ª | 2 | 20.46 | 40.92 |
| O0110 | h | Peó | 2 | 16.75 | 33.50 |
| P0504 | m3 | Formigó HM-20 posat a l'obra | 0.15 | 52 | 7.80 |
| E0515 | m2 | Encofrat de fusta per a fonaments i/o formigó ocult | 0.8 | 24.49 | 19.59 |
| P0805 | u | Maó massís 29x14x5 cm. a rev. (material; 23/07/1998) | 6 | 0.12 | 0.72 |
| M0225 | h | Vibrador | 0.1 | 2.091306 | 0.21 |
| %1613 | % | Despeses indirectes | 6 % | 102.74 | 6.16 |
|  |  | Total |  |  | 108.9 |

| Amidament | Uts. | Parcial |
|---|---|---|
| SA/CLAV-03 POLÍGON INDUSTRIAL | 1 | 1.00 |
| Total |  | 1 |

**E0837B** u Pou registre DN1000 formigó pref, tapa Ø650 i bastiment fosa i pates, Hmax=2,00 m
1 u × 433.26 = 433.26
Pou de registre Ø1000 de formigó prefabricat fins a 2,80 m d'alçària, inclòs tapa de fosa de Ø650 mm exterior, estanca i insonora, marc Ø800, amb bastiment de fosa grisa, fins 1 bar de pressió d'aigua i graons d'acer revestits de polipropilè.

| Codi | Ut | Descripció | Rendiment | Preu | Import |
|---|---|---|---|---|---|
| O0101 | h | Cap de colla | 0.025 | 20.6 | 0.52 |
| O0102 | h | Oficial 1ª | 2 | 20.46 | 40.92 |
| O0110 | h | Peó | 2.5 | 16.75 | 41.88 |
| P1609 | m3 | Excavació de terres | 2.2 | 11.118 | 24.46 |
| P0652 | u | Con reductor asimètric 1000x690 mm (material; 23/07/1998) | 1 | 70 | 70.00 |
| P0504 | m3 | Formigó HM-20 posat a l'obra | 0.6 | 52 | 31.20 |
| E0515 | m2 | Encofrat de fusta per a fonaments i/o formigó ocult | 2.44 | 24.49 | 59.76 |
| M0225 | h | Vibrador | 0.03 | 2.091306 | 0.06 |
| P0620B | u | Tapa fosa Ø650 mm. exterior, marc Ø800 mm., classe D-400 (material; 23/07/1998) | 1 | 123.5 | 123.50 |
| P0651 | u | Graó d'acer revestit de polipropilè, 40 cm d'amplada (material; 23/07/1998) | 3 | 5.48 | 16.44 |
| %1613 | % | Despeses indirectes | 6 % | 408.74 | 24.52 |
|  |  | Total |  |  | 433.26 |

| Amidament | Uts. | Parcial |
|---|---|---|
| SA/CLAV-02 ACCÉS NORD | 1 | 1.00 |
| Total |  | 1 |

**E0891N** u Connexió col·lector a pou existent
1 u × 186.32 = 186.32
Connexió de col·lector a pou existent, inclòs la totalitat de l'obra civil necessària i mitjans auxiliars, càrrega i transport de les runes a l'abocador, cànon i condicionament del mateix.

| Codi | Ut | Descripció | Rendiment | Preu | Import |
|---|---|---|---|---|---|
| O0101 | h | Cap de colla | 0.5 | 20.6 | 10.30 |
| O0102 | h | Oficial 1ª | 2 | 20.46 | 40.92 |
| O0110 | h | Peó | 2 | 16.75 | 33.50 |
| M0201 | h | Compressor amb dos martells | 1 | 21.088194 | 21.09 |
| M0204 | h | Pala carregadora neumàtics | 0.1 | 58.268112 | 5.83 |
| M0212B | h | Camió de trabuc de 20 t | 1 | 37.33 | 37.33 |
| P0504 | m3 | Formigó HM-20 posat a l'obra | 0.5 | 52 | 26.00 |
| P1613 | u | Cànon d'abocador | 1 | 0.8 | 0.80 |
| %1613 | % | Despeses indirectes | 6 % | 175.77 | 10.55 |
|  |  | Total |  |  | 186.32 |

| Amidament | Uts. | Parcial |
|---|---|---|
| SA/CLAV-02 ACCÉS NORD | 1 | 1.00 |
| Total |  | 1 |

**E1612** pa A justificar per reposició de serveis afectats per les obres (11/11/2019)
1 pa × 10000 = 10000.00
Partida alçada a justificar per reposició de serveis afectats per les obres.

### 053 TANCAMENTS
Import: 40570.08

**E0426N** m Tanca metàl.lica de 2 m d'alçària, amb malla d'acer galvanitzat, inclòs excavació i fonament d'ancoratge
136 m × 19.64 = 2671.04
Reixat de 2 m d'alçària de malla d'acer galvanitzat plastificat en color verd RAL-6005 o a determinar per la D.O., inclòs tensors, filferros, material auxiliar, pals tubulars de D 48 mm col·locats cada 3 m sobre daus de formigó tipus HM-20 de fonamentació, inclòs l'excavació, càrrega i transport a l'abocador del material sobrant, cànon d'abocament i manteniment de l'abocador, totalment instal·lat.

| Codi | Ut | Descripció | Rendiment | Preu | Import |
|---|---|---|---|---|---|
| O0101 | h | Cap de colla | 0.02 | 20.6 | 0.41 |
| O0102 | h | Oficial 1ª | 0.1 | 20.46 | 2.05 |
| O0110 | h | Peó | 0.1 | 16.75 | 1.68 |
| M0201 | h | Compressor amb dos martells | 0.02 | 21.088194 | 0.42 |
| M0207 | h | Retroexcavadora | 0.025 | 59.41 | 1.49 |
| M0212 | h | Camió de 12 t (maquinària; 23/07/1998) | 0.02 | 37.33 | 0.75 |
| M0225 | h | Vibrador | 0.05 | 2.091306 | 0.10 |
| P0500B | m3 | Formigó HNE-15 posat a l'obra (material; 17/06/2019) | 0.03 | 50.5 | 1.52 |
| P0601 | kg | Filferro d'acer galvanitzat (material; 12/01/2009) | 0.2 | 1.18473 | 0.24 |
| P0625N | m | Tanca 2 m alçària d'acer galvanitzat amb malla i suports d'acer galv. de color (material; 12/06/2019) | 1 | 8.605 | 8.61 |
| P10209 | pp | Petit material | 0.01 | 29.83 | 0.30 |
| P1613 | u | Cànon d'abocador | 1.2 | 0.8 | 0.96 |
| %1613 | % | Despeses indirectes | 6 % | 18.53 | 1.11 |
|  |  | Total |  |  | 19.64 |

| Amidament | Uts. | Llarg | Parcial |
|---|---|---|---|
| PK 0+600 marge esquerre | 1 | 86 | 86.00 |
| PK 2+700 marge esquerre | 1 | 50 | 50.00 |
| Total |  |  | 136 |

**E0305** m3 Excavació rases i pous, mitjans mecànics, cànon abocador
34 m3 × 11.12 = 378.08

| Amidament | Uts. | Llarg | Ample | Alt | Parcial |
|---|---|---|---|---|---|
| PK 0+600 marge esquerre | 1 | 86 | 0.5 | 0.5 | 21.50 |
| PK 2+700 marge esquerre | 1 | 50 | 0.5 | 0.5 | 12.50 |
| Total |  |  |  |  | 34 |

**E0421C** m2 Muret fàbrica blocs formigo Split, de 40x20x20 cm, massissats
81.6 m2 × 74.16 = 6051.46
Mur de fàbrica de blocs de formigó prefabricat de 40x20x20 cm tipus Split o similar, de color a determinar per la D.O., a cara vista, collats amb morter de ciment blanc i sorra de marbre 1:4., inclòs part proporcional del massissat interior amb formigó tipus HA-25 vibrat, armat amb barres d'acer corrugat B500S i forquilla de fixació, totalment acabat.

| Codi | Ut | Descripció | Rendiment | Preu |
|---|---|---|---|---|
| O0101 | h | Cap de colla | 0.2 | 20.6 |
| O0102 | h | Oficial 1ª | 0.8 | 20.46 |
| O0110 | h | Peó | 0.8 | 16.75 |
| P0818B | u | Bloc de formigó SPLIT, color blanc (material; 23/07/1998) | 12.5 | 1.83 |
| P0607 | kg | Acer corrugat B-500s en barres | 7.25 | 0.7171 |
| P0506 | m3 | Formigó HA-25 posat a l'obra | 0.13 | 55 |
| E0108 | m3 | Morter de ciment elaborat a l'obra | 0.016 | 50.96 |
| %1613 | % | Despeses indirectes | 6 % |  |

| Amidament | Uts. | Llarg | Alt | Parcial |
|---|---|---|---|---|
| PK 0+600 marge esquerre | 1 | 86 | 0.6 | 51.60 |
| PK 2+700 marge esquerre | 1 | 50 | 0.6 | 30.00 |
| Total |  |  |  | 81.6 |

**E0421D** m Remat de coronació amb peça en forma d'U, 20 cm amplada
136 m × 31.75 = 4318.00
Remat de coronació amb peça de formigó prefabricat en forma d'U de 20 cm d'amplada, col·locada amb morter de ciment blanc.

| Codi | Ut | Descripció | Rendiment | Preu | Import |
|---|---|---|---|---|---|
| O0101 | h | Cap de colla | 0.12 | 20.6 | 2.47 |
| O0102 | h | Oficial 1ª | 0.6 | 20.46 | 12.28 |
| O0110 | h | Peó | 0.6 | 16.75 | 10.05 |
| P0818C | u | Peça en forma d'U, 20 cm d'amplada (material; 23/07/1998) | 5 | 0.98 | 4.90 |
| E0108 | m3 | Morter de ciment elaborat a l'obra | 0.005 | 50.96 | 0.25 |
| %1613 | % | Despeses indirectes | 6 % | 29.95 | 1.80 |
|  |  | Total |  |  | 31.75 |

| Amidament | Uts. | Llarg | Parcial |
|---|---|---|---|
| PK 0+600 marge esquerre | 1 | 86 | 86.00 |
| PK 2+700 marge esquerre | 1 | 50 | 50.00 |
| Total |  |  | 136 |

**E0505** m3 Formigó HA-25 fonaments i soleres
34 m3 × 65.96 = 2242.64

| Amidament | Uts. | Llarg | Ample | Alt | Parcial |
|---|---|---|---|---|---|
| PK 0+600 marge esquerre | 1 | 86 | 0.5 | 0.5 | 21.50 |
| PK 2+700 marge esquerre | 1 | 50 | 0.5 | 0.5 | 12.50 |
| Total |  |  |  |  | 34 |

**E0517** kg Acer especial B-500S de límit elàstic 500 N/mm2 en barres corrugades
2040 kg × 0.97 = 1978.80

| Amidament | Uts. | Parcial |
|---|---|---|
| PK 0+600 marge esquerre | 1290 | 1290.00 |
| PK 2+700 marge esquerre | 750 | 750.00 |
| Total |  | 2040 |

**E99301** u Desmuntatge i posterior col·locació de porta existent a nova ubicació
2 u × 1465.03 = 2930.06
Desmuntatge, manteniment, conservació i posterior col·locació de porta existent de qualsevol tipus a l'ubicació definitiva, segons inidicacions de la D.O., tot inclòs.

| Codi | Ut | Descripció | Rendiment | Preu | Import |
|---|---|---|---|---|---|
| O0101 | h | Cap de colla | 1 | 20.6 | 20.60 |
| O0102 | h | Oficial 1ª | 8 | 20.46 | 163.68 |
| O0110 | h | Peó | 16 | 16.75 | 268.00 |
| M0201 | h | Compressor amb dos martells | 1.5 | 21.088194 | 31.63 |
| M0207 | h | Retroexcavadora | 3 | 59.41 | 178.23 |
| M0212 | h | Camió de 12 t | 4 | 37.33 | 149.32 |
| M0214 | h | Camió grua | 2.5 | 42.073368 | 105.18 |
| M0225 | h | Vibrador | 0.5 | 2.091306 | 1.05 |
| P0506 | m3 | Formigó HA-25 posat a l'obra | 2.5 | 55 | 137.50 |
| P10209 | pp | Petit material | 10 | 29.83 | 298.30 |
| P1609 | m3 | Excavació de terres | 2.5 | 11.118 | 27.80 |
| P1613 | u | Cànon d'abocador | 1 | 0.8 | 0.80 |
| %1613 | % | Despeses indirectes | 6 % | 1382.09 | 82.93 |
|  |  | Total |  |  | 1465.03 |

| Amidament | Uts. | Parcial |
|---|---|---|
| PK 0+600 marge esquerre | 1 | 1.00 |
| PK 2+700 marge esquerre | 1 | 1.00 |
| Total |  | 2 |

**E1601** pa A justificar obres no previstes i imprescindibles (11/11/2019)
1 pa × 20000 = 20000.00
Partida alçada a justificar per a obres no previstes i imprescindibles de realitzar.

## 06 OBRES COMPLEMENTÀRIES
Import: 240668.03

### 061 ENLLUMENAT
Import: 18501.03

**E102151** u Retirada llumenera i trasllat al magatzem
1 u × 95.53 = 95.53
Retirada de llumenera, inclòs columna, demolició de la fonamentació, càrrega i transport de les runes, fanal, cablejat i de tots els elements a l'abocador controlat, inclòs cànons.

| Codi | Ut | Descripció | Rendiment | Preu | Import |
|---|---|---|---|---|---|
| O0101 | h | Cap de colla | 0.05 | 20.6 | 1.03 |
| O0110 | h | Peó | 1.1 | 16.75 | 18.43 |
| O0102 | h | Oficial 1ª | 0.25 | 20.46 | 5.12 |
| M0201 | h | Compressor amb dos martells | 0.015 | 21.088194 | 0.32 |
| M0204 | h | Pala carregadora neumàtics | 0.06 | 58.268112 | 3.50 |
| M0212B | h | Camió de trabuc de 20 t | 0.18 | 37.33 | 6.72 |
| M0214 | h | Camió grua | 1.1 | 42.073368 | 46.28 |
| P1609 | m3 | Excavació de terres | 0.64 | 11.118 | 7.12 |
| P1613 | u | Cànon d'abocador | 2 | 0.8 | 1.60 |
| %1613 | % | Despeses indirectes | 6 % | 90.12 | 5.41 |
|  |  | Total |  |  | 95.53 |

| Amidament | Uts. | Parcial |
|---|---|---|
| ROTONDA CENTRE | 1 | 1.00 |
| Total |  | 1 |

**E0334** m Tall serra disc paviment mescles bituminoses, formigó o panot, fins 25 cm
96 m × 1.75 = 168.00

| Amidament | Uts. | Parcial |
|---|---|---|
| creuaments | 96 | 96.00 |
| Total |  | 96 |

**E0213** m2 Demolició paviment de mescla bituminosa, mitjans mecànics, fondària 25 cm
24 m2 × 6.45 = 154.80

| Amidament | Uts. | Llarg | Ample | Parcial |
|---|---|---|---|---|
| creuaments | 3 | 16 | 0.5 | 24.00 |
| Total |  |  |  | 24 |

**E0305** m3 Excavació rases i pous, mitjans mecànics, cànon abocador
47.04 m3 × 11.12 = 523.08

| Amidament | Uts. | Llarg | Ample | Alt | Parcial |
|---|---|---|---|---|---|
| ROTONDA SUD | 1 | 57 | 0.4 | 0.8 | 18.24 |
| ROTONDA CENTRE | 1 | 50 | 0.4 | 0.8 | 16.00 |
| ROTONDA NORD | 1 | 40 | 0.4 | 0.8 | 12.80 |
| Subtotal |  |  |  |  | 47.04 |
| Total |  |  |  |  | 47.04 |

**E0501B1** m2 Paviment de formigó HM-20 pintat gris RAL 7042
47.04 m2 × 16.93 = 796.39

| Amidament | Uts. | Llarg | Ample | Alt | Parcial |
|---|---|---|---|---|---|
| ROTONDA SUD | 1 | 57 | 0.4 | 0.8 | 18.24 |
| ROTONDA CENTRE | 1 | 50 | 0.4 | 0.8 | 16.00 |
| ROTONDA NORD | 1 | 40 | 0.4 | 0.8 | 12.80 |
| Subtotal |  |  |  |  | 47.04 |
| Total |  |  |  |  | 47.04 |

**E0502** m3 Formigó HM-20 fonaments
24 m3 × 62.85 = 1508.40

| Amidament | Uts. | Llarg | Ample | Alt | Parcial |
|---|---|---|---|---|---|
| creuaments | 3 | 16 | 0.5 | 1 | 24.00 |
| Total |  |  |  |  | 24 |

**E0317B** m3 Rebliment i piconatge rasa 95% PM, material pròpia obra, inclòs càrrega i transport
23.52 m3 × 4.2 = 98.78

| Amidament | Uts. | Llarg | Ample | Alt | Parcial |
|---|---|---|---|---|---|
| ROTONDA SUD | 1 | 57 | 0.4 | 0.4 | 9.12 |
| ROTONDA CENTRE | 1 | 50 | 0.4 | 0.4 | 8.00 |
| ROTONDA NORD | 1 | 40 | 0.4 | 0.4 | 6.40 |
| Subtotal |  |  |  |  | 23.52 |
| Total |  |  |  |  | 23.52 |

**E10100** m Tub de PEAD corrugat de Ø 90 mm doble paret (14/07/1995)
294 m × 3.4 = 999.60
Tub corbable de PEAD de doble paret vermell de 90 mm. de diàmetre nominal, interior llis i exterior corrugat, per a canalització soterrada amb fil guia incorporat, resistència a la compressió 450 N, grau de protecció segons normativa vigent, inclòs part proporcional de maneguets d'unió, col·locat en rasa.

| Codi | Ut | Descripció | Rendiment | Preu | Import |
|---|---|---|---|---|---|
| O0102 | h | Oficial 1ª | 0.012 | 20.46 | 0.25 |
| O0110 | h | Peó | 0.012 | 16.75 | 0.20 |
| P091271 | m | Tub PEAD corrugat ext. llis int. DN90 mm. (material; 17/06/2019) | 1.05 | 2.49 | 2.61 |
| P10209 | pp | Petit material | 0.005 | 29.83 | 0.15 |
| % | % | Despeses generals | 6 % | 3.21 | 0.19 |
|  |  | Total |  |  | 3.4 |

| Amidament | Uts. | Llarg | Parcial |
|---|---|---|---|
| ROTONDA SUD | 2 | 57 | 114.00 |
| ROTONDA CENTRE | 2 | 50 | 100.00 |
| ROTONDA NORD | 2 | 40 | 80.00 |
| Subtotal |  |  | 294.00 |
| Total |  |  | 294 |

**E10121** m Conductor coure nu de 35 mm2, unipolar soterrada (23/07/1998)
147 m × 3.8 = 558.60
Conductor de coure nu de 35 mm2, unipolar, col·locat al fons de la rasa i sortint a punts de llum, compresa la part proporcional de tub protector dels sortints i soldadures als punts metàl·lics o a les derivacions.

| Codi | Ut | Descripció | Rendiment | Preu | Import |
|---|---|---|---|---|---|
| O0110 | h | Peó | 0.03 | 16.75 | 0.503 |
| O0101 | h | Cap de colla | 0.01 | 20.6 | 0.206 |
| O0102 | h | Oficial 1ª | 0.03 | 20.46 | 0.614 |
| P10111 | m | Conductor Cu nu unipolar d'1x35 mm2 (material; 17/06/2019) | 1.05 | 1.29 | 1.355 |
| P10207 | pp | Soldadures a xarxa i petit mat. (material; 17/06/2019) | 1 | 0.91 | 0.910 |
| %ZZ | % | Despeses generals (17/06/2019) | 6 % | 3.588 | 0.215 |
|  |  | Total |  |  | 3.8 |

| Amidament | Uts. | Llarg | Parcial |
|---|---|---|---|
| ROTONDA SUD | 1 | 57 | 57.00 |
| ROTONDA CENTRE | 1 | 50 | 50.00 |
| ROTONDA NORD | 1 | 40 | 40.00 |
| Subtotal |  |  | 147.00 |
| Total |  |  | 147 |

**E1210B** u Pericó registre 45x45x60 cm amb tapa (semàf i enllum, s/base formigó)
6 u × 87.89 = 527.34
Pericó de registre de dimensions de 45x45x60 cm interiors mínims, per a instal·lacions semafòriques o d'enllumenat, inclòs marc i tapa de fosa dúctil classe B-125 , de tipus prefabricat o elaborat in siut amb parets de maó calat "gero" arrebossat i acabat lliscat interior, col·locat sobre solera de graves.

| Codi | Ut | Descripció | Rendiment | Preu | Import |
|---|---|---|---|---|---|
| O0110 | h | Peó | 0.9 | 16.75 | 15.08 |
| O0101 | h | Cap de colla | 0.09 | 20.6 | 1.85 |
| O0102 | h | Oficial 1ª | 0.45 | 20.46 | 9.21 |
| P0622B | u | Tapa fosa 480x480x30, marc 500x500, classe B-125 (material; 23/07/1998) | 1 | 18.07 | 18.07 |
| P0841 | m2 | Enlluïment parets exteriors (material; 12/01/2009) | 1.08 | 20.006484 | 21.61 |
| P0805 | u | Maó massís 29x14x5 cm. a rev. | 100 | 0.12 | 12.00 |
| E0108 | m3 | Morter de ciment elaborat a l'obra | 0.1 | 50.96 | 5.10 |
| %1613 | % | Despeses indirectes | 6 % | 82.92 | 4.98 |
|  |  | Total |  |  | 87.89 |

| Amidament | Uts. | Parcial |
|---|---|---|
| ROTONDA SUD | 2 | 2.00 |
| ROTONDA CENTRE | 2 | 2.00 |
| ROTONDA NORD | 2 | 2.00 |
| Subtotal |  | 6.00 |
| Total |  | 6 |

**E101291** u Fonamentació fanal columna h>5m alçària
3 u × 100.81 = 302.43
Fonamentació de fanal amb columna de més de 5 m d'alçària, inclòs l'excavació, formigó HA-25 abocat i vibrat, motlle, passatubs, placa i perns d'ancoratge d'acer galvanitzat amb forma de gaiata, totalment acabada.

| Codi | Ut | Descripció | Rendiment | Preu | Import |
|---|---|---|---|---|---|
| O0101 | h | Cap de colla | 0.12 | 20.6 | 2.47 |
| O0110 | h | Peó | 0.48 | 16.75 | 8.04 |
| P1609 | m3 | Excavació de terres | 1 | 11.118 | 11.12 |
| P16801 | u | Placa, perns i cargoleria per ancoratge (material; 12/01/2009) | 1 | 7.510158 | 7.51 |
| E0505 | m3 | Formigó HA-25 fonaments i soleres | 1 | 65.96 | 65.96 |
| %1613 | % | Despeses indirectes | 6 % | 95.10 | 5.71 |
|  |  | Total |  |  | 100.81 |

| Amidament | Uts. | Parcial |
|---|---|---|
| ROTONDA SUD | 1 | 1.00 |
| ROTONDA CENTRE | 1 | 1.00 |
| ROTONDA NORD | 1 | 1.00 |
| Subtotal |  | 3.00 |
| Total |  | 3 |

**E10122** u Piqueta connexió a terra 17,3x500 mm (23/07/1998)
3 u × 19.95 = 59.85
Piqueta connexió a terra, clavetejada verticalment i connexionada la línia amb soldadura aluminotèrmica.

| Codi | Ut | Descripció | Rendiment | Preu | Import |
|---|---|---|---|---|---|
| O0110 | h | Peó | 0.08 | 16.75 | 1.34 |
| O0102 | h | Oficial 1ª | 0.04 | 20.46 | 0.82 |
| O0101 | h | Cap de colla | 0.002 | 20.6 | 0.04 |
| P10112 | u | Piqueta courejada 17,3x500 mm (material; 17/06/2019) | 1 | 12.12 | 12.12 |
| P102081 | pp | Soldadures pica i llums (material; 17/06/2019) | 1 | 4.5 | 4.50 |
| %ZZ | % | Despeses generals | 6 % | 18.82 | 1.13 |
|  |  | Total |  |  | 19.95 |

| Amidament | Uts. | Parcial |
|---|---|---|
| ROTONDA SUD | 1 | 1.00 |
| ROTONDA CENTRE | 1 | 1.00 |
| ROTONDA NORD | 1 | 1.00 |
| Subtotal |  | 3.00 |
| Total |  | 3 |

**E101311** m Subministrament i col·locació de cinta senyalitzadora
294 m × 1.12 = 329.28

| Amidament | Uts. | Llarg | Parcial |
|---|---|---|---|
| ROTONDA SUD | 2 | 57 | 114.00 |
| ROTONDA CENTRE | 2 | 50 | 100.00 |
| ROTONDA NORD | 2 | 40 | 80.00 |
| Subtotal |  |  | 294.00 |
| Total |  |  | 294 |

**E111331** u Columna MULTIPLE-12, h=12m, permet fins 9 projectors en 3 eixos (23/07/1998)
3 u × 1214.15 = 3642.45
Columna model MULTIPLE-12 de 12,00 m d'alçària, de secció cilíndrica d'un sol tram i acabat galvanitzat en calent amb amb 3 conjunts articulats que permeten col·locar fins a 9 projectors, hissada, aplomada i fixada sobre dau de formigó, totalment instal·lada.

| Codi | Ut | Descripció | Rendiment | Preu | Import |
|---|---|---|---|---|---|
| O0101 | h | Cap de colla | 0.5 | 20.6 | 10.300 |
| O0102 | h | Oficial 1ª | 2 | 20.46 | 40.920 |
| O0110 | h | Peó | 3 | 16.75 | 50.250 |
| M0214 | h | Camió grua | 2 | 42.073368 | 84.147 |
| P990101 | u | Columna model MULTIPLE-12 (material; 11/11/2019) | 1 | 872.8 | 872.800 |
| P10109 | m | Conductor Cu tripolar 3x2,5 rv 0,6/1 kV (material; 17/06/2019) | 12 | 1.3 | 15.600 |
| P10110 | m | Conductor Cu bipolar 2x2,5 rv 0,6/1 kV (material; 17/06/2019) | 12 | 0.98 | 11.760 |
| P10209 | pp | Petit material | 2 | 29.83 | 59.660 |
| %ZZ | % | Despeses generals | 6 % | 1145.437 | 68.726 |
|  |  | Total |  |  | 1214.15 |

| Amidament | Uts. | Parcial |
|---|---|---|
| ROTONDA SUD | 1 | 1.00 |
| ROTONDA CENTRE | 1 | 1.00 |
| ROTONDA NORD | 1 | 1.00 |
| Subtotal |  | 3.00 |
| Total |  | 3 |

**E111568** u Projector model TMX LED o equivalent per punt de llum de leds (23/07/1998)
13 u × 426.15 = 5539.95
Projector model TMX LED tipus L264 o L304 o equivalent, resistent a la corrosió i la intempèrie, inclòs connectors, juntes de goma, cargoleria d'acer inoxidable, caixes estanques per a fusibles, vàlvules de recirculació d'aire i punt de llum de leds de 217 o 254 W, totalment muntat i instal·lat.

| Codi | Ut | Descripció | Rendiment | Preu | Import |
|---|---|---|---|---|---|
| O0101 | h | Cap de colla | 0.15 | 20.6 | 3.09 |
| O0102 | h | Oficial 1ª | 1.05 | 20.46 | 21.48 |
| O0110 | h | Peó | 1.05 | 16.75 | 17.59 |
| M0214 | h | Camió grua | 0.5 | 42.073368 | 21.04 |
| P99019C | u | Projector model TMXLED de Carandini tipus L264 o L304 (material; 11/11/2019) | 1 | 309 | 309.00 |
| P10209 | pp | Petit material | 1 | 29.83 | 29.83 |
| %ZZ | % | Despeses generals | 6 % | 402.03 | 24.12 |
|  |  | Total |  |  | 426.15 |

| Amidament | Uts. | Parcial |
|---|---|---|
| ROTONDA SUD | 6 | 6.00 |
| ROTONDA CENTRE | 3 | 3.00 |
| ROTONDA NORD | 4 | 4.00 |
| Subtotal |  | 13.00 |
| Total |  | 13 |

**E10103** m Conductor coure tetrapolar 4x10 mm2 soterrada (14/07/1995)
100 m × 7.61 = 761.00
Conductor de coure tetrapolar 4x10 mm2, de designació UNE RV 0,6/1 kV, col·locat en línia d'enllumenat soterrada, allotjat en tub corrugat.

| Codi | Ut | Descripció | Rendiment | Preu | Import |
|---|---|---|---|---|---|
| O0101 | h | Cap de colla | 0.01 | 20.6 | 0.21 |
| O0102 | h | Oficial 1ª | 0.04 | 20.46 | 0.82 |
| O0110 | h | Peó | 0.04 | 16.75 | 0.67 |
| P10103 | m | Conductor Cu tetrapolar 4x10 rv 0,6/1 kV (material; 23/07/1998) | 1.05 | 5.22 | 5.48 |
| % | % | Despeses generals | 6 % | 7.18 | 0.43 |
|  |  | Total |  |  | 7.61 |

| Amidament | Uts. | Llarg | Parcial |
|---|---|---|---|
| varis | 1 | 100 | 100.00 |
| Total |  |  | 100 |

**E10104** m Conductor coure tetrapolar 4x6 mm2 soterrada (23/07/1998)
165 m × 5.67 = 935.55
Conductor de coure tetrapolar 4x6 mm2, de designació UNE RV 0,6/1 kV, col·locat en línia d'enllumenat soterrada, allotjat en tub corrugat.

| Codi | Ut | Descripció | Rendiment | Preu | Import |
|---|---|---|---|---|---|
| O0101 | h | Cap de colla | 0.01 | 20.6 | 0.21 |
| O0110 | h | Peó | 0.04 | 16.75 | 0.67 |
| O0102 | h | Oficial 1ª | 0.04 | 20.46 | 0.82 |
| P10104 | m | Conductor Cu tetrapolar 4x6 rv 0,6/1 kV (material; 17/06/2019) | 1.05 | 3.48 | 3.65 |
| %ZZ | % | Despeses generals | 6 % | 5.35 | 0.32 |
|  |  | Total |  |  | 5.67 |

| Amidament | Uts. | Llarg | Parcial |
|---|---|---|---|
| ROTONDA SUD | 1 | 63 | 63.00 |
| ROTONDA CENTRE | 1 | 56 | 56.00 |
| ROTONDA NORD | 1 | 46 | 46.00 |
| Subtotal |  |  | 165.00 |
| Total |  |  | 165 |

**E1626N** u Legalització del nou enllumenat públic (11/11/2019)
3 u × 300 = 900.00
Redacció i disseny de les memòries o projecte d'enllumenat públic visat i legalització de les instal·lacions, inclòs permisos, declaració responsable per la posada en servei, certificats de la instal·lació, inscripció RITSIC, càlculs i butlletins.

| Amidament | Uts. | Parcial |
|---|---|---|
| enllumenat rotondes | 3 | 3.00 |
| Total |  | 3 |

**E1627N** u Connexió elèctrica, escomeses, quadres (11/11/2019)
3 u × 200 = 600.00
Connexió a la xarxa elèctrica, inclòs escomeses i ampliació o modificació del quadre elèctric.

| Amidament | Uts. | Parcial |
|---|---|---|
| enllumenat rotondes | 3 | 3.00 |
| Total |  | 3 |

### 062 REG I JARDINERIA
Import: 43118.75

**E0334** m Tall serra disc paviment mescles bituminoses, formigó o panot, fins 25 cm
96 m × 1.75 = 168.00

| Amidament | Uts. | Parcial |
|---|---|---|
| creuaments | 96 | 96.00 |
| Total |  | 96 |

**E0213** m2 Demolició paviment de mescla bituminosa, mitjans mecànics, fondària 25 cm
24 m2 × 6.45 = 154.80

| Amidament | Uts. | Llarg | Ample | Parcial |
|---|---|---|---|---|
| creuaments | 3 | 16 | 0.5 | 24.00 |
| Total |  |  |  | 24 |

**E0305** m3 Excavació rases i pous, mitjans mecànics, cànon abocador
42.61 m3 × 11.12 = 473.82

| Amidament | Uts. | Llarg | Ample | Alt | Parcial |
|---|---|---|---|---|---|
| Rotonda accés Sud Bràfim |  |  |  |  |  |
| Canonada aigua | 1 | 60 | 0.4 | 0.8 | 19.20 |
| Xarxa reg interior rotonda | 1 | 54 | 0.3 | 0.35 | 5.67 |
| Rotonda accés Centre Brâfim |  |  |  |  |  |
| Canonada aigua | 1 | 30 | 0.4 | 0.8 | 9.60 |
| Xarxa reg interior rotonda | 1 | 22 | 0.3 | 0.35 | 2.31 |
| Rotonda accés Nord Bràfim |  |  |  |  |  |
| Canonada aigua | 1 | 10 | 0.4 | 0.8 | 3.20 |
| Xarxa reg interior rotonda | 1 | 25 | 0.3 | 0.35 | 2.63 |
| Total |  |  |  |  | 42.61 |

**E0317B** m3 Rebliment i piconatge rasa 95% PM, material pròpia obra, inclòs càrrega i transport
16 m3 × 4.2 = 67.20

| Amidament | Uts. | Llarg | Ample | Alt | Parcial |
|---|---|---|---|---|---|
| Rotonda accés Sud Bràfim |  |  |  |  |  |
| Canonada aigua | 1 | 60 | 0.4 | 0.4 | 9.60 |
| Rotonda accés Centre Bràfim |  |  |  |  |  |
| Canonada aigua | 1 | 30 | 0.4 | 0.4 | 4.80 |
| Rotonda accés Nord Bràfim |  |  |  |  |  |
| Canonada aigua | 1 | 10 | 0.4 | 0.4 | 1.60 |
| Total |  |  |  |  | 16 |

**E0322** m3 Sorra de riu en recobriment de tubs
22.61 m3 × 19.49 = 440.67

| Amidament | Uts. | Llarg | Ample | Alt | Parcial |
|---|---|---|---|---|---|
| Rotonda accés Sud Bràfim |  |  |  |  |  |
| Canonada aigua | 1 | 60 | 0.4 | 0.3 | 7.20 |
| Xarxa reg interior rotonda | 1 | 54 | 0.3 | 0.35 | 5.67 |
| Rotonda accés Centre Bràfim |  |  |  |  |  |
| Canonada aigua | 1 | 30 | 0.4 | 0.3 | 3.60 |
| Xarxa reg interior rotonda | 1 | 22 | 0.3 | 0.35 | 2.31 |
| Rotonda accés Nord Bràfim |  |  |  |  |  |
| Canonada aigua | 1 | 10 | 0.4 | 0.3 | 1.20 |
| Xarxa reg interior rotonda | 1 | 25 | 0.3 | 0.35 | 2.63 |
| Total |  |  |  |  | 22.61 |

**E0502** m3 Formigó HM-20 fonaments
24 m3 × 62.85 = 1508.40

| Amidament | Uts. | Llarg | Ample | Alt | Parcial |
|---|---|---|---|---|---|
| creuaments | 3 | 16 | 0.5 | 1 | 24.00 |
| Total |  |  |  |  | 24 |

**E101312** m Subministrament i col·locació de cinta senyalitzadora
172 m × 1.12 = 192.64
Subministrament i col·locació de cinta de senyalització d'avís de canlització d'aigua de PVC de color blau i 200 mm d'amplada, disposada a una profunditat mínima a 0,10 m del paviment acabat i a 0,25 m sobre la generatriu superior del tub.

| Codi | Ut | Descripció | Rendiment | Preu | Import |
|---|---|---|---|---|---|
| O0101 | h | Cap de colla | 0.015 | 20.6 | 0.31 |
| O0110 | h | Peó | 0.02 | 16.75 | 0.34 |
| PN001 | m | Cinta senyalitzadora PVC 200 mm color blau (material; 11/11/2019) | 1.05 | 0.38 | 0.40 |
| %1613 | % | Despeses indirectes | 6 % | 1.05 | 0.06 |
|  |  | Total |  |  | 1.12 |

| Amidament | Uts. | Llarg | Parcial |
|---|---|---|---|
| Rotonda accés Sud Bràfim | 1 | 60 | 60.00 |
|  | 2 | 15 | 30.00 |
| Rotonda accés Centre Bràfim | 1 | 30 | 30.00 |
|  | 2 | 10 | 20.00 |
| Rotonda accés Nord Bràfim | 1 | 10 | 10.00 |
|  | 2 | 11 | 22.00 |
| Total |  |  | 172 |

**E09103** m Tub PEBD Ø50 PN-10 (14/07/1995)
101 m × 3.06 = 309.06
Tub de PEBD de 50 mm de diàmetre nominal i 10 bar de pressió nominal, inclòs part proporcional de peces especials i accessoris, termosoldat, muntat i col·locat.

| Codi | Ut | Descripció | Rendiment | Preu | Import |
|---|---|---|---|---|---|
| O0101 | h | Cap de colla | 0.01 | 20.6 | 0.21 |
| O0102 | h | Oficial 1ª | 0.025 | 20.46 | 0.51 |
| O0110 | h | Peó | 0.025 | 16.75 | 0.42 |
| P09103 | m | Tub PEAD DN50 mm, PE-100, PN-10 | 1.02 | 0.94 | 0.96 |
| A0901 | pp | Accessoris per a tub de polietilè | 0.04 | 15.15 | 0.61 |
| A0902 | pp | Elements de muntatge | 1 | 0.1836 | 0.18 |
| % | % | Despeses generals | 6 % | 2.89 | 0.17 |
|  |  | Total |  |  | 3.06 |

| Amidament | Uts. | Llarg | Parcial |
|---|---|---|---|
| Rotonda accés Sud Bràfim | 1 | 54 | 54.00 |
| Rotonda accés Centre Bràfim | 1 | 22 | 22.00 |
| Rotonda accés Nord Bràfim | 1 | 25 | 25.00 |
| Total |  |  | 101 |

**E09104** m Tub PEBD Ø63 PN-10 (14/07/1995)
100 m × 3.98 = 398.00
Tub de PEBD de 63 mm de diàmetre nominal i de 10 bar de pressió nominal, inclòs part proporcional de peces especials i accessoris, termosoldat, muntat i col·locat.

| Codi | Ut | Descripció | Rendiment | Preu | Import |
|---|---|---|---|---|---|
| O0101 | h | Cap de colla | 0.015 | 20.6 | 0.31 |
| O0102 | h | Oficial 1ª | 0.03 | 20.46 | 0.61 |
| O0110 | h | Peó | 0.03 | 16.75 | 0.50 |
| P09104 | m | Tub PEAD DN63mm, PE-100, PN-10 (material; 23/07/1998) | 1.02 | 1.51 | 1.54 |
| A0901 | pp | Accessoris per a tub de polietilè | 0.04 | 15.15 | 0.61 |
| A0902 | pp | Elements de muntatge | 1 | 0.1836 | 0.18 |
| % | % | Despeses generals | 6 % | 3.75 | 0.23 |
|  |  | Total |  |  | 3.98 |

| Amidament | Uts. | Llarg | Parcial |
|---|---|---|---|
| Rotonda accés Sud Bràfim | 1 | 60 | 60.00 |
| Rotonda accés Centre Bràfim | 1 | 30 | 30.00 |
| Rotonda accés Nord Bràfim | 1 | 10 | 10.00 |
| Total |  |  | 100 |

**E101001** m Tub de PEAD corrugat de Ø125 (14/07/1995)
172 m × 4.03 = 693.16
Tub corbable de PEAD de doble paret de 125 mm. de diàmetre nominal, interior llis i exterior corrugat, per a canalització soterrada, resistència a la compressió 450 N, grau de protecció segons normativa vigent, inclòs part proporcional de maneguets d'unió, col·locat en rasa.

| Codi | Ut | Descripció | Rendiment | Preu | Import |
|---|---|---|---|---|---|
| O0102 | h | Oficial 1ª | 0.012 | 20.46 | 0.25 |
| O0110 | h | Peó | 0.012 | 16.75 | 0.20 |
| P09128 | m | Tub corrugat PEAD DN125 mm (material; 23/07/1998) | 1.05 | 3.19 | 3.35 |
| % | % | Despeses generals | 6 % | 3.80 | 0.23 |
|  |  | Total |  |  | 4.03 |

| Amidament | Uts. | Llarg | Parcial |
|---|---|---|---|
| Rotonda accés Sud Bràfim | 1 | 60 | 60.00 |
|  | 2 | 15 | 30.00 |
| Rotonda accés Centre Bràfim | 1 | 30 | 30.00 |
|  | 2 | 10 | 20.00 |
| Rotonda accés Nord Bràfim | 1 | 10 | 10.00 |
|  | 2 | 11 | 22.00 |
| Total |  |  | 172 |

**E09303** u Anell 50 a 32 amb capçal de stop (14/07/1995)
11 u × 74.16 = 815.76
Anell 50 a 32 amb capçal stop.

| Codi | Ut | Descripció | Rendiment | Preu |
|---|---|---|---|---|
| O0101 | h | Cap de colla | 0.03 | 20.6 |
| O0102 | h | Oficial 1ª | 0.3 | 20.46 |
| O0110 | h | Peó | 0.3 | 16.75 |
| P09305 | m | Anell 50 a 32 amb capçal d'stop (material; 12/01/2009) | 1 | 56.372544 |
| A0902 | pp | Elements de muntatge | 10 | 0.1836 |
| % | % | Despeses generals | 6 % |  |

| Amidament | Uts. | Parcial |
|---|---|---|
| Rotonda accés Sud Bràfim | 5 | 5.00 |
| Rotonda accés Centre Bràfim | 3 | 3.00 |
| Rotonda accés Nord Bràfim | 3 | 3.00 |
| Total |  | 11 |

**E09306** m Tub drenatge per a reg de goteig (14/07/1995)
101 m × 4.98 = 502.98
Tub de degoter integrat de 17 mm, autocompensant i antisucció cada 30 cm, col·locat i instal·lat, inclòs part proporcional de collarins, goteres i terminals.

| Codi | Ut | Descripció | Rendiment | Preu | Import |
|---|---|---|---|---|---|
| O0101 | h | Cap de colla | 0.025 | 20.6 | 0.52 |
| O0102 | h | Oficial 1ª | 0.08 | 20.46 | 1.64 |
| O0110 | h | Peó | 0.08 | 16.75 | 1.34 |
| P09308 | m | Tub de drenatge (material; 12/01/2009) | 1 | 1.019898 | 1.02 |
| A0902 | pp | Elements de muntatge | 1 | 0.1836 | 0.18 |
| % | % | Despeses generals | 6 % | 4.70 | 0.28 |
|  |  | Total |  |  | 4.98 |

| Amidament | Uts. | Llarg | Parcial |
|---|---|---|---|
| Rotonda accés Sud Bràfim | 1 | 54 | 54.00 |
| Rotonda accés Centre Bràfim | 1 | 22 | 22.00 |
| Rotonda accés Nord Bràfim | 1 | 25 | 25.00 |
| Total |  |  | 101 |

**E1211** u Pericó registre 60x60x60 cm, amb tapa (aigua potable, base formigó)
6 u × 157.72 = 946.32
Pericó de registre de dimensions de 60x60x60 cm interiors mínim, per a instal·lacions i serveis, inclòs marc i tapa de fosa dúctil classe B-125 , de tipus prefabricat o elaborat in siut amb parets de maó calat "gero" arrebossat i acabat lliscat interior, col·locat sobre solera de graves.

| Codi | Ut | Descripció | Rendiment | Preu | Import |
|---|---|---|---|---|---|
| O0101 | h | Cap de colla | 0.1 | 20.6 | 2.06 |
| O0102 | h | Oficial 1ª | 0.7 | 20.46 | 14.32 |
| O0110 | h | Peó | 1.3 | 16.75 | 21.78 |
| P0805 | u | Maó massís 29x14x5 cm. a rev. | 185 | 0.12 | 22.20 |
| E0108 | m3 | Morter de ciment elaborat a l'obra | 0.1 | 50.96 | 5.10 |
| P0504 | m3 | Formigó HM-20 posat a l'obra | 0.08 | 52 | 4.16 |
| P0841 | m2 | Enlluïment parets exteriors | 2.16 | 20.006484 | 43.21 |
| P0622A | u | Tapa fosa 680x680x40, marc 700x700, classe B-125 (material; 23/07/1998) | 1 | 35.95 | 35.95 |
| %1613 | % | Despeses indirectes | 6 % | 148.78 | 8.93 |
|  |  | Total |  |  | 157.72 |

| Amidament | Uts. | Parcial |
|---|---|---|
| Rotonda accés Sud Bràfim | 2 | 2.00 |
| Rotonda accés Centre Bràfim | 2 | 2.00 |
| Rotonda accés Nord Bràfim | 2 | 2.00 |
| Total |  | 6 |

**E09301** u Electrovàlvula amb regulador de cabal i pressió
3 u × 520.33 = 1560.99
Electrovàlvula de pas amb regulador de cabal i pressió solenoide de 24V amb possibilitat d'obertura manual, caixa de connexió per a programador de reg multizona, totalment instal·lada.

| Codi | Ut | Descripció | Rendiment | Preu |
|---|---|---|---|---|
| O0101 | h | Cap de colla | 0.5 | 20.6 |
| O0102 | h | Oficial 1ª | 1.5 | 20.46 |
| O0110 | h | Peó | 1.5 | 16.75 |
| P09301 | u | Electrovàlvula amb regulador de pressió d'1" sense solenoide tipus PGA. 100 (material; 12/01/2009) | 1 | 69.662124 |
| P09302 | u | Solenoide tipus TBOS per a 9 v. (material; 12/01/2009) | 1 | 28.268688 |
| P09303 | u | Caixa de connexió tipus TBOS d'una sortida per a programació (material; 12/01/2009) | 1 | 144.217698 |
| P09304 | u | Regulador de pressió a 3Kg. (material; 12/01/2009) | 1 | 130.876608 |
| A0902 | pp | Elements de muntatge | 10 | 0.1836 |
| A09225 | u | Arqueta amb marc i tapa de fosa | 1 | 49.933794 |
| %1613 | % | Despeses indirectes | 6 % |  |

| Amidament | Uts. | Parcial |
|---|---|---|
| Rotonda accés Sud Bràfim | 1 | 1.00 |
| Rotonda accés Centre Bràfim | 1 | 1.00 |
| Rotonda accés Nord Bràfim | 1 | 1.00 |
| Total |  | 3 |

**E09179** u Vàlvula bola Ø50 mm. (14/07/1995)
3 u × 70.55 = 211.65
Subministrament i instal·lació de vàlvula d'esfera manual de racor pla DN50 mm i 10 bar de PN.

| Codi | Ut | Descripció | Rendiment | Preu | Import |
|---|---|---|---|---|---|
| O0101 | h | Cap de colla | 0.05 | 20.6 | 1.030 |
| O0102 | h | Oficial 1ª | 0.35 | 20.46 | 7.161 |
| O0110 | h | Peó | 0.35 | 16.75 | 5.863 |
| P09805 | u | Vàlvula de bola 50 mm, PN-10 (material; 23/07/1998) | 1 | 52.5 | 52.500 |
| % | % | Despeses generals | 6 % | 66.554 | 3.993 |
|  |  | Total |  |  | 70.55 |

| Amidament | Uts. | Parcial |
|---|---|---|
| Rotonda accés Sud Bràfim | 1 | 1.00 |
| Rotonda accés Centre Bràfim | 1 | 1.00 |
| Rotonda accés Nord Bràfim | 1 | 1.00 |
| Total |  | 3 |

**E09304** u Ressort per connexió (14/07/1995)
3 u × 53.68 = 161.04
Subministrament i col·locació de ressort per a connexió.

| Codi | Ut | Descripció | Rendiment | Preu |
|---|---|---|---|---|
| O0101 | h | Cap de colla | 0.03 | 20.6 |
| O0102 | h | Oficial 1ª | 0.17 | 20.46 |
| O0110 | h | Peó | 0.17 | 16.75 |
| P09306 | u | Ressort (material; 12/01/2009) | 1 | 41.887932 |
| A0902 | pp | Elements de muntatge | 10 | 0.1836 |
| % | % | Despeses generals | 6 % |  |

| Amidament | Uts. | Parcial |
|---|---|---|
| Rotonda accés Sud Bràfim | 1 | 1.00 |
| Rotonda accés Centre Bràfim | 1 | 1.00 |
| Rotonda accés Nord Bràfim | 1 | 1.00 |
| Total |  | 3 |

**E09302N** u Programador automàtic electrònic multizona (12/01/2007)
3 u × 287.973 = 863.92
Programador electrònic de reg multizona automàtic.

| Amidament | Uts. | Parcial |
|---|---|---|
| Rotonda accés Sud Bràfim | 1 | 1.00 |
| Rotonda accés Centre Bràfim | 1 | 1.00 |
| Rotonda accés Nord Bràfim | 1 | 1.00 |
| Total |  | 3 |

**E1186** m3 Aportació i estesa de terra vegetal per jardineria vegetal adobada
37.13 m3 × 57.12 = 2120.87
Aportació i incorporació de terra per a jardineria vegetal adobada, a granel, amb mitjans manuals i mecànics.

| Codi | Ut | Descripció | Rendiment | Preu | Import |
|---|---|---|---|---|---|
| O0101 | h | Cap de colla | 0.05 | 20.6 | 1.03 |
| O0102 | h | Oficial 1ª | 0.15 | 20.46 | 3.07 |
| O0110 | h | Peó | 0.6 | 16.75 | 10.05 |
| M0212B | h | Camió de trabuc de 20 t | 0.2 | 37.33 | 7.47 |
| P0332 | m3 | Terra vegetal adobada i garbellada (material; 12/01/2009) | 1.15 | 28.062648 | 32.27 |
| %1613 | % | Despeses indirectes | 6 % | 53.89 | 3.23 |
|  |  | Total |  |  | 57.12 |

| Amidament | Uts. | Llarg | Ample | Alt | Parcial |
|---|---|---|---|---|---|
| Rotonda accés Sud Bràfim |  |  |  |  |  |
| Arbres | 5 | 1.5 | 1.5 | 1.5 | 16.875 |
| Rotonda accés Centre Bràfim |  |  |  |  |  |
| Arbres | 3 | 1.5 | 1.5 | 1.5 | 10.125 |
| Rotonda accés Nord Bràfim |  |  |  |  |  |
| Arbres | 3 | 1.5 | 1.5 | 1.5 | 10.125 |
| Total |  |  |  |  | 37.13 |

**E1188** m2 Malla antiherba gramatge de 140 g/m2
824 m2 × 3.53 = 2908.72
Subministrament i col·locació de malla antiherba de 140 gr/m2 de gramatge, inclou transport.

| Codi | Ut | Descripció | Rendiment | Preu | Import |
|---|---|---|---|---|---|
| O0102 | h | Oficial 1ª | 0.04 | 20.46 | 0.82 |
| O0110 | h | Peó | 0.06 | 16.75 | 1.01 |
| P50018 | m2 | Malla antiherba gramatge de 140 g/m2 (material; 23/07/1998) | 1 | 1.5 | 1.50 |
| %1613 | % | Despeses indirectes | 6 % | 3.33 | 0.20 |
|  |  | Total |  |  | 3.53 |

| Amidament | Uts. | Llarg | Parcial |
|---|---|---|---|
| Rotonda accés Sud Bràfim | 1 | 400 | 400.00 |
| Rotonda accés Centre Bràfim | 1 | 180 | 180.00 |
| Rotonda accés Nord Bràfim | 1 | 244 | 244.00 |
| Total |  |  | 824 |

**E11831** m2 Grava decorativa o equivalent estesa i anivellada.
824 m2 × 9.44 = 7778.56
Subministrament de grava decorativa o altre àrid decoratiu a determinar per la D.O., estès i anivellat amb un gruix de fins a 10 cm, a l'interior de la rotonda o espais destinats a l'enjardiment.

| Codi | Ut | Descripció | Rendiment | Preu | Import |
|---|---|---|---|---|---|
| O0101 | h | Cap de colla | 0.05 | 20.6 | 1.03 |
| O0110 | h | Peó | 0.15 | 16.75 | 2.51 |
| P0330 | m3 | Grava decorativa (material; 12/01/2009) | 0.1 | 53.714628 | 5.37 |
| %1613 | % | Despeses indirectes | 6 % | 8.91 | 0.53 |
|  |  | Total |  |  | 9.44 |

| Amidament | Uts. | Llarg | Parcial |
|---|---|---|---|
| Rotonda accés Sud Bràfim | 1 | 400 | 400.00 |
| Rotonda accés Centre Bràfim | 1 | 180 | 180.00 |
| Rotonda accés Nord Bràfim | 1 | 244 | 244.00 |
| Total |  |  | 824 |

**E1116N** u Subministrament de Punica granatum de perímetre de 20 a 30 cm, en contenidor 50L (12/06/2019)
2 u × 100.8 = 201.60
Subministrament de Punica granatum de perímetre de 20 a 30 cm en contenidor 50 litres.

| Amidament | Uts. | Parcial |
|---|---|---|
| Rotonda accés Sud Bràfim | 2 | 2.00 |
| Total |  | 2 |

**E1117N** u Subministrament de Olea europaea de perímetre de 16 a 18 cm, en contenidor de 50L (12/06/2019)
5 u × 123.2 = 616.00
Subministrament de Olea europaea de perímetre de 16 a 18 cm en contenidor de 50 litres.

| Amidament | Uts. | Parcial |
|---|---|---|
| Rotonda accés Sud Bràfim | 3 | 3.00 |
| Rotonda accés Nord Bràfim | 2 | 2.00 |
| Total |  | 5 |

**E1121N** u Subministrament de Amygdalus communis de perímetre de 16 a 18 cm, en contenidor de 50L (12/06/2019)
2 u × 84 = 168.00
Subministrament de Amygdalus communis de perímetre de 16 a 18 cm en contenidor 50 litres.

| Amidament | Uts. | Parcial |
|---|---|---|
| Rotonda accés Centre Bràfim | 1 | 1.00 |
| Rotonda accés Nord Bràfim | 1 | 1.00 |
| Total |  | 2 |

**E1122N** u Subministrament de Ceratonia siliqua de perímetre de 16 a 18 cm, en contenidor de 50L (12/06/2019)
2 u × 151.2 = 302.40
Subministrament de Ceratonia siliqua de perímetre de 16 a 18 cm en contenidor de 50 litres.

| Amidament | Uts. | Parcial |
|---|---|---|
| Rotonda accés Centre Bràfim | 2 | 2.00 |
| Total |  | 2 |

**E1155A** u Plantació arbres perímetre 18-25 cm, mitjans mecànics
11 u × 37.35 = 410.85
Plantació d'arbre de 18 a 25 cm. de perímetre de tronc fins a 2 m d'alçària (a partir del coll de l'arrel), comprenent l'excavació del clot de 120x120x80 cm amb mitjans mecànics i manuals, aportació de terra vegetal adobada i garbellada, adobs minerals, plantació en el lloc determinat i regs de manteniment diaris durant els dies necessaris.

| Codi | Ut | Descripció | Rendiment | Preu | Import |
|---|---|---|---|---|---|
| O0102 | h | Oficial 1ª | 0.25 | 20.46 | 5.115 |
| O0110 | h | Peó | 0.4 | 16.75 | 6.700 |
| M0278 | h | Minicarregadora amb acces.retro. (maquinària; 12/01/2009) | 0.15 | 47.924904 | 7.189 |
| M0214 | h | Camió grua | 0.3 | 42.073368 | 12.622 |
| BR3P1110 | m3 | Terra vegetal adobada, granel (material; 12/01/2009) | 0.125 | 26.589462 | 3.324 |
| BR3A2000 | kg | Adob mineral simple, sulfat amoni (material; 12/01/2009) | 1.1 | 0.123624 | 0.136 |
| P1601 | m3 | Aigua | 0.25 | 0.65 | 0.163 |
| %1613 | % | Despeses indirectes | 6 % | 35.249 | 2.115 |
|  |  | Total |  |  | 37.35 |

| Amidament | Uts. | Parcial |
|---|---|---|
| Rotonda accés Sud Bràfim |  |  |
| Olivera | 3 | 3.00 |
| Magraner | 2 | 2.00 |
| Rotonda accés Centre Bràfim |  |  |
| Garrofer | 2 | 2.00 |
| Ametller | 1 | 1.00 |
| Rotonda accés Nord Bràfim |  |  |
| Olivera | 2 | 2.00 |
| Ametller | 1 | 1.00 |
| Total |  | 11 |

**E99989** u Connexió de servei d'aigua
3 u × 140.57 = 421.71
Connexió de servei d'aigua, inclòs tall subministrament, excavació en els punts de tall, maneguets d'unió i rebliment amb sorra.

| Codi | Ut | Descripció | Rendiment | Preu | Import |
|---|---|---|---|---|---|
| O0101 | h | Cap de colla | 0.025 | 20.6 | 0.52 |
| O0102 | h | Oficial 1ª | 1 | 20.46 | 20.46 |
| O0110 | h | Peó | 2 | 16.75 | 33.50 |
| A0901 | pp | Accessoris per a tub de polietilè | 0.1 | 15.15 | 1.52 |
| P0315 | m3 | Sorra de riu a peu d'obra | 0.17 | 13.19 | 2.24 |
| A0902 | pp | Elements de muntatge | 1 | 0.1836 | 0.18 |
| P1609 | m3 | Excavació de terres | 4 | 11.118 | 44.47 |
| M0207 | h | Retroexcavadora | 0.5 | 59.41 | 29.71 |
| %1613 | % | Despeses indirectes | 6 % | 132.60 | 7.96 |
|  |  | Total |  |  | 140.57 |

| Amidament | Uts. | Parcial |
|---|---|---|
| Rotonda accés Sud Bràfim | 1 | 1.00 |
| Rotonda accés Centre Bràfim | 1 | 1.00 |
| Rotonda accés Nord Bràfim | 1 | 1.00 |
| Total |  | 3 |

**E09309** u Escomesa reg amb degoteig per arbre (14/07/1995)
11 u × 18.18 = 199.98
Subministrament i instal·lació d'escomesa de reg amb degoteig per arbre, inclòs tubs de drenatge i distribució.

| Codi | Ut | Descripció | Rendiment | Preu | Import |
|---|---|---|---|---|---|
| O0101 | h | Cap de colla | 0.1 | 20.6 | 2.06 |
| O0102 | h | Oficial 1ª | 0.32 | 20.46 | 6.55 |
| O0110 | h | Peó | 0.32 | 16.75 | 5.36 |
| P09309 | m | Tub de 4.5x6 PE (material; 12/01/2009) | 2 | 0.061812 | 0.12 |
| P09308 | m | Tub de drenatge | 2 | 1.019898 | 2.04 |
| P09320 | u | Goteig autocompensat per a 4 l/h (material; 23/07/1998) | 1 | 0.3 | 0.30 |
| A0902 | pp | Elements de muntatge | 4 | 0.1836 | 0.73 |
| % | % | Despeses generals | 6 % | 17.16 | 1.03 |
|  |  | Total |  |  | 18.18 |

| Amidament | Uts. | Parcial |
|---|---|---|
| Rotonda accés Sud Bràfim |  |  |
| Olivera | 3 | 3.00 |
| Magraner | 2 | 2.00 |
| Rotonda accés Centre Bràfim |  |  |
| Garrofer | 2 | 2.00 |
| Ametller | 1 | 1.00 |
| Rotonda accés Nord Bràfim |  |  |
| Olivera | 2 | 2.00 |
| Ametller | 1 | 1.00 |
| Total |  | 11 |

**PN1601** u Rètol decoratiu identificatiu municipal corten amb lletres inox
2 u × 9260.83 = 18521.66
Subministrament i col·locació de rètol decoratiu identificatiu del municipi de Bràfim, amb el nom del poble amb lletres d'acer inoxidable col·locades en una xapa d'acer corten vertical sobre un pedestal de formigó armat amb un acabat cosmètic, segons inidcacions de la D.O.

| Codi | Ut | Descripció | Rendiment | Preu |
|---|---|---|---|---|
| O0101 | h | Cap de colla | 1 | 20.6 |
| O0102 | h | Oficial 1ª | 18 | 20.46 |
| O0110 | h | Peó | 18 | 16.75 |
| M0211 | h | Picó vibrant amb placa 60 cm. | 1 | 9.611766 |
| M0214 | h | Camió grua | 8 | 42.073368 |
| M0225 | h | Vibrador | 1.3 | 2.091306 |
| M0226 | h | Grup electrògen de 20/30 kVA | 8 | 4.73892 |
| M0245 | h | Cisalla elèctrica | 2 | 3.729324 |
| M0278 | h | Minicarregadora amb acces.retro. | 4 | 47.924904 |
| M0246 | h | Màquina de doblegar rodó d'acer | 1 | 2.997882 |
| M0334 | h | Serra de disc | 2.5 | 12 |
| P0506 | m3 | Formigó HA-25 posat a l'obra | 4 | 55 |
| P0602 | kg | Filferro recuit | 5 | 1.565904 |
| P0604 | kg | Claus d'acer | 6 | 1.710132 |
| P0607 | kg | Acer corrugat B-500s en barres | 250 | 0.7171 |
| P0701 | m | Tauló de fusta de pi | 10 | 0.422382 |
| P0702 | m3 | Llata de fusta de pi | 0.5 | 288.456 |
| P0704 | m2 | Tauler de fusta de pi 22 mm. | 10 | 15.049 |
| P0706 | u | Puntal telescòpic. | 8 | 11.290992 |
| PN009 | u | Panell acer corten tallat a làser (material; 11/11/2019) | 1 | 3500 |
| PN010 | u | Lletres acer inoxidable (material; 11/11/2019) | 6 | 450 |
| PN011 | kg | Morter tipus cosmetic per a formigons (material; 11/11/2019) | 25 | 3.54 |
| P10207 | pp | Soldadures a xarxa i petit mat. | 10 | 0.91 |
| P10209 | pp | Petit material | 10 | 29.83 |
| A0902 | pp | Elements de muntatge | 10 | 0.1836 |
| P1609 | m3 | Excavació de terres | 2 | 11.118 |
| %1613 | % | Despeses indirectes | 6 % |  |

| Amidament | Uts. | Parcial |
|---|---|---|
| rotonda accés sud | 1 | 1.00 |
| rotonda accés nord | 1 | 1.00 |
| Total |  | 2 |

### 063 XARXA DE FIBRA ÒPTICA
Import: 167048.25

**E1287N** m Canalització d'infraestructura de comunicacions soterrada
4815 m × 31.75 = 152876.25
Canalització d'infraestructura de comunicacions soterrada formada per 12 microtubs de HPDE de 20 mm de diàmetre exterior i de 2 mm de gruix, amb colors distintius agrupats en subgrups de 3 i plegats amb vaina plàstica, col·locats en base de 2 i alçada de 6 o viceversa, amb fil de detecció, cinta de senyalització de cables de telecomunicacions en color verd i morter M-300 de color, mitjançant rasa de 30x30 cm o microrasa de 15 cm d'amplada màxima i de fins a 40 cm de profunditat en qualsevol tipus de terreny, d'esplanació i de ferm, inclòs càrrega, transport a l'abocador, cànon d'abocament i manteniment de l'abocador, desplaçaments, despeses de maquinària, trasllats parcials dels equips d'acord amb l'avanç de l'obra i tots els elements auxiliars que requereixi, mà d'obra, maquinària, materials i senyalització provisional d'obra.

| Codi | Ut | Descripció | Rendiment | Preu | Import |
|---|---|---|---|---|---|
| O0102 | h | Oficial 1ª | 0.08 | 20.46 | 1.64 |
| O0110 | h | Peó | 0.08 | 16.75 | 1.34 |
| PN003 | h | Equip complet de microrasa i excavació (maquinària; 11/11/2019) | 0.08 | 59.15 | 4.73 |
| M0212B | h | Camió de trabuc de 20 t | 0.08 | 37.33 | 2.99 |
| E0108 | m3 | Morter de ciment elaborat a l'obra | 0.06 | 50.96 | 3.06 |
| PN004 | m | Canalització 12 microtubs de HPDE Ø 20 mm (material; 11/11/2019) | 1.05 | 14.5 | 15.23 |
| P1613 | u | Cànon d'abocador | 1.2 | 0.8 | 0.96 |
| %1613 | % | Despeses indirectes | 6 % | 29.95 | 1.80 |
|  |  | Total |  |  | 31.75 |

| Amidament | Uts. | Llarg | Parcial |
|---|---|---|---|
| Microrasa connexió tram anterior | 1 | 115 | 115.00 |
| traça | 1 | 4700 | 4700.00 |
| Total |  |  | 4815 |

**E1288N** ut Pericó de registre de formigó pref. 70x70x80 cm
12 ut × 802.5 = 9630.00
Pericó de registre de formigó prefabricat de 70x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| O0101 | h | Cap de colla | 0.005 | 20.6 | 0.10 |
| O0102 | h | Oficial 1ª | 1.1 | 20.46 | 22.51 |
| O0110 | h | Peó | 3 | 16.75 | 50.25 |
| M0207 | h | Retroexcavadora | 0.1 | 59.41 | 5.94 |
| M0212B | h | Camió de trabuc de 20 t | 0.1 | 37.33 | 3.73 |
| M0214 | h | Camió grua | 0.12 | 42.073368 | 5.05 |
| E0108 | m3 | Morter de ciment elaborat a l'obra | 0.1 | 50.96 | 5.10 |
| P0504 | m3 | Formigó HM-20 posat a l'obra | 0.2 | 52 | 10.40 |
| PN005 | u | Pericó 70x70x80 mm pref. tipus B amb marc i tapa D-400 (material; 11/11/2019) | 1 | 636.35 | 636.35 |
| P1609 | m3 | Excavació de terres | 1.5 | 11.118 | 16.68 |
| P1613 | u | Cànon d'abocador | 1.2 | 0.8 | 0.96 |
| %1613 | % | Despeses indirectes | 6 % | 757.07 | 45.42 |
|  |  | Total |  |  | 802.5 |

| Amidament | Uts. | Parcial |
|---|---|---|
|  | 11 | 11.00 |
| connexió canalització tram anterior | 1 | 1.00 |
| Total |  | 12 |

**E1289N** ut Pericó de registre de formigó pref. 140x70x80 cm
4 ut × 1135.5 = 4542.00
Pericó de registre de formigó pref. de 140x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| O0101 | h | Cap de colla | 0.01 | 20.6 | 0.21 |
| O0102 | h | Oficial 1ª | 1.8 | 20.46 | 36.83 |
| O0110 | h | Peó | 4 | 16.75 | 67.00 |
| M0207 | h | Retroexcavadora | 0.16 | 59.41 | 9.51 |
| M0212B | h | Camió de trabuc de 20 t | 0.16 | 37.33 | 5.97 |
| M0214 | h | Camió grua | 0.16 | 42.073368 | 6.73 |
| E0108 | m3 | Morter de ciment elaborat a l'obra | 0.25 | 50.96 | 12.74 |
| P0504 | m3 | Formigó HM-20 posat a l'obra | 0.48 | 52 | 24.96 |
| PN006 | u | Pericó 140x70x80 mm pref. tipus B amb marc i tapa D-400 (material; 11/11/2019) | 1 | 878.52 | 878.52 |
| P1609 | m3 | Excavació de terres | 2.5 | 11.118 | 27.80 |
| P1613 | u | Cànon d'abocador | 1.2 | 0.8 | 0.96 |
| %1613 | % | Despeses indirectes | 6 % | 1071.23 | 64.27 |
|  |  | Total |  |  | 1135.5 |

### 064 DESVIAMENTS PROVISIONALS (11/11/2019)
Import: 12000

**E1620** pa Abonament íntegre seguretat viària, senyalització i desv provisionals (11/11/2019)
1 pa × 12000 = 12000.00
Partida alçada d'abonament íntegre per a la seguretat viària, inclòs senyalistes, senyalització horitzontal i vertical, abalisament, tancaments i desviaments provisionals durant les diferents fases d'execució de les obres i d'acord amb el seu avanç, inclòs els desplaçaments, muntatge i desmuntatge, manteniment, trasllats i tots els mitjans i elements auxiliars que requereixin, mà d'obra, maquinària i materials, segons indicacions de la Direcció de l'Obra.

## 07 SENYALITZACIÓ, ABALISAMENT I DEFENSES
Import: 120220.66

### 071 SENYALITZACIÓ HORITZONTAL I ABALISAMENT
Import: 21454.93

**E0704** m Premarcatge de marca viària longitudinal
15320 m × 0.13 = 1991.60

| Codi | Ut | Descripció | Rendiment | Preu | Import |
|---|---|---|---|---|---|
| O0101 | h | Cap de colla | 0.001 | 20.6 | 0.02 |
| O0110 | h | Peó | 0.006 | 16.75 | 0.10 |
| %1613 | % | Despeses indirectes | 6 % | 0.12 | 0.01 |
|  |  | Total |  |  | 0.13 |

| Amidament | Uts. | Llarg | Parcial |
|---|---|---|---|
| s.plànols |  |  |  |
| M-1.2 | 1 | 1480 | 1480.00 |
| M-1.9 | 1 | 1240 | 1240.00 |
| M-1.12 | 1 | 600 | 600.00 |
| M-2.2 | 1 | 1280 | 1280.00 |
| M-2.6 | 1 | 1020 | 1020.00 |
| M-2.6 sonora | 1 | 9200 | 9200.00 |
| M-3.2 | 1 | 500 | 500.00 |
| Total |  |  | 15320 |

**E0706** m Marca viària longitudinal 15 cm amplada, pintura acrílica
7120 m × 0.55 = 3916.00
Marca viària longitudinal de 15 cm d'amplada de pintura acrílica amb base solvent postmesclada amb microesferes de vidre, aplicada amb màquina autopropulsada pinta franges.

| Codi | Ut | Descripció | Rendiment | Preu | Import |
|---|---|---|---|---|---|
| O0101 | h | Cap de colla | 0.001 | 20.6 | 0.02 |
| O0110 | h | Peó | 0.002 | 16.75 | 0.03 |
| P1422 | kg | Pintura | 0.135 | 2.26644 | 0.31 |
| P1421 | kg | Microesferes de vidre (material; 12/01/2009) | 0.082 | 0.958086 | 0.08 |
| M0220 | h | Escombradora autopropulsada | 0.001 | 42.145482 | 0.04 |
| M0224 | h | Màquina pintura bandes autop. 7,6 l/min (maquinària; 12/01/2009) | 0.001 | 41.56857 | 0.04 |
| %1613 | % | Despeses indirectes | 6 % | 0.52 | 0.03 |
|  |  | Total |  |  | 0.55 |

| Amidament | Uts. | Llarg | Parcial |
|---|---|---|---|
| s.plànols |  |  |  |
| M-1.2 | 1 | 1480 | 1480.00 |
| M-1.9 | 1 | 1240 | 1240.00 |
| M-1.12 | 1 | 600 | 600.00 |
| M-2.2 | 1 | 1280 | 1280.00 |
| M-2.6 | 1 | 1020 | 1020.00 |
| M-3.2 | 1 | 500 | 500.00 |
| varis | 1 | 1000 | 1000.00 |
| Total |  |  | 7120 |

**E0706N** m Marca viària longitudinal sonora 15 cm amplada, pintura acrílica i relleus
9200 m × 0.78 = 7176.00
Marca viària longitudinal sonora de 15 cm d'amplada de pintura acrílica amb base solvent postmesclada amb microesferes de vidre i relleus termoplàstics aplicats automàticament mitjançant extrusió, aplicada amb màquina autopropulsada pinta franges.

| Codi | Ut | Descripció | Rendiment | Preu | Import |
|---|---|---|---|---|---|
| O0101 | h | Cap de colla | 0.001 | 20.6 | 0.02 |
| O0110 | h | Peó | 0.002 | 16.75 | 0.03 |
| P1422 | kg | Pintura | 0.22 | 2.26644 | 0.50 |
| P1421 | kg | Microesferes de vidre | 0.111 | 0.958086 | 0.11 |
| M0220 | h | Escombradora autopropulsada | 0.001 | 42.145482 | 0.04 |
| M0224 | h | Màquina pintura bandes autop. 7,6 l/min | 0.001 | 41.56857 | 0.04 |
| %1613 | % | Despeses indirectes | 6 % | 0.74 | 0.04 |
|  |  | Total |  |  | 0.78 |

Dades tècniques: O0101 Cap de colla; O0110 Peó; P1422 Pintura; P1421 Microesferes de vidre; M0220 Escombradora autopropulsada; M0224 Màquina pintura bandes autop.; %1613 Despeses indirectes

| Amidament | Uts. | Llarg | Parcial |
|---|---|---|---|
| M-2.6 sonora | 1 | 9200 | 9200.00 |
| Total |  |  | 9200 |

**E0707** m Marca viària longitudinal 30 cm amplada, pintura acrílica
70 m × 0.95 = 66.50
Marca viària longitudinal de 30 cm d'amplada de pintura acrílica amb base solvent postmesclada amb microesferes de vidre, aplicada amb màquina autopropulsada pinta franges.

| Codi | Ut | Descripció | Rendiment | Preu | Import |
|---|---|---|---|---|---|
| O0101 | h | Cap de colla | 0.001 | 20.6 | 0.02 |
| O0110 | h | Peó | 0.002 | 16.75 | 0.03 |
| P1422 | kg | Pintura | 0.27 | 2.26644 | 0.61 |
| P1421 | kg | Microesferes de vidre | 0.164 | 0.958086 | 0.16 |
| M0220 | h | Escombradora autopropulsada | 0.001 | 42.145482 | 0.04 |
| M0224 | h | Màquina pintura bandes autop. 7,6 l/min | 0.001 | 41.56857 | 0.04 |
| %1613 | % | Despeses indirectes | 6 % | 0.90 | 0.05 |
|  |  | Total |  |  | 0.95 |

| Amidament | Uts. | Llarg | Parcial |
|---|---|---|---|
| s.plànols |  |  |  |
| M-1.7 | 1 | 70 | 70.00 |
| Total |  |  | 70 |

**E0732** m Marca viària transversal 40 cm amplada, pintura blanca
94 m × 1.43 = 134.42
Marca viària transversal de 40 cm d'amplada de pintura acrílica amb base solvent postmesclada amb microesferes de vidre, aplicada amb màquina autopropulsada pinta franges.

| Codi | Ut | Descripció | Rendiment | Preu | Import |
|---|---|---|---|---|---|
| O0101 | h | Cap de colla | 0.001 | 20.6 | 0.02 |
| O0110 | h | Peó | 0.003 | 16.75 | 0.05 |
| P1422 | kg | Pintura | 0.4 | 2.26644 | 0.91 |
| P1421 | kg | Microesferes de vidre | 0.3 | 0.958086 | 0.29 |
| M0220 | h | Escombradora autopropulsada | 0.001 | 42.145482 | 0.04 |
| M0224 | h | Màquina pintura bandes autop. 7,6 l/min | 0.001 | 41.56857 | 0.04 |
| %1613 | % | Despeses indirectes | 6 % | 1.35 | 0.08 |
|  |  | Total |  |  | 1.43 |

| Amidament | Uts. | Llarg | Parcial |
|---|---|---|---|
| s.plànols |  |  |  |
| M-4.1 | 1 | 14 | 14.00 |
| M-4.2 | 1 | 80 | 80.00 |
| Total |  |  | 94 |

**E0708** m2 Marca viària transversal, fletxes, inscripcions i zebrats, pintura acrílica
121.15 m2 × 11.33 = 1372.63
Marca viària transversal, fletxes, inscripcions i zebrats, amb pintura acrílica amb base solvent postmesclada amb microesferes de vidre, totalment acabada.

| Codi | Ut | Descripció | Rendiment | Preu | Import |
|---|---|---|---|---|---|
| O0101 | h | Cap de colla | 0.095 | 20.6 | 1.96 |
| O0110 | h | Peó | 0.286 | 16.75 | 4.79 |
| P1422 | kg | Pintura | 0.9 | 2.26644 | 2.04 |
| P1421 | kg | Microesferes de vidre | 0.55 | 0.958086 | 0.53 |
| M0220 | h | Escombradora autopropulsada | 0.002 | 42.145482 | 0.08 |
| M0224 | h | Màquina pintura bandes autop. 7,6 l/min | 0.031 | 41.56857 | 1.29 |
| %1613 | % | Despeses indirectes | 6 % | 10.69 | 0.64 |
|  |  | Total |  |  | 11.33 |

| Amidament | Uts. | Llarg | Ample | Parcial |
|---|---|---|---|---|
| s.plànols |  |  |  |  |
| M-6.4 | 1 | 3 | 1.23 | 3.69 |
| M-6.5 | 1 | 11 | 1.434 | 15.77 |
| M-7.2 | 1 | 4 | 0.285 | 1.14 |
|  | 1 | 37 | 0.285 | 10.55 |
| BTA pintades |  |  |  |  |
| rotonda Bràfim nord | 20 | 3 | 0.5 | 30.00 |
| rotonda Bràfim nord | 20 | 3 | 0.5 | 30.00 |
| rotonda Bràfim nord | 20 | 3 | 0.5 | 30.00 |
| Total |  |  |  | 121.15 |

**E0708BO** m Pintura en vorades de color alternatiu blanc i vermell.
597 m × 4.14 = 2471.58
Pintura acrílica amb base solvent en vorades de color alternatiu blanc i vermell, totalment acabada.

| Codi | Ut | Descripció | Rendiment | Preu | Import |
|---|---|---|---|---|---|
| O0101 | h | Cap de colla | 0.04 | 20.6 | 0.82 |
| O0110 | h | Peó | 0.11 | 16.75 | 1.84 |
| P1422 | kg | Pintura | 0.297 | 2.26644 | 0.67 |
| M0220 | h | Escombradora autopropulsada | 0.002 | 42.145482 | 0.08 |
| M0224 | h | Màquina pintura bandes autop. 7,6 l/min | 0.012 | 41.56857 | 0.50 |
| %1613 | % | Despeses indirectes | 6 % | 3.91 | 0.23 |
|  |  | Total |  |  | 4.14 |

| Amidament | Uts. | Llarg | Parcial |
|---|---|---|---|
| En illots deflectors |  |  |  |
| Rotonda accés Sud Bràfim | 1 | 25 | 25.00 |
| Rotonda accés Centre Bràfim | 1 | 13 | 13.00 |
|  | 1 | 29 | 29.00 |
|  | 1 | 18 | 18.00 |
| Accés Bràfim | 1 | 26 | 26.00 |
|  | 1 | 15 | 15.00 |
|  | 1 | 14 | 14.00 |
| Rotonda accés Nord Bràfim | 1 | 18 | 18.00 |
|  | 1 | 17 | 17.00 |
|  | 1 | 25 | 25.00 |
|  | 1 | 58 | 58.00 |
| Accés polígon | 1 | 128 | 128.00 |
| Subtotal |  |  | 386.00 |
| En illots centrals |  |  |  |
| Rotonda accés Sud Bràfim | 1 | 83 | 83.00 |
| Rotonda accés Centre Bràfim | 1 | 60 | 60.00 |
| Rotonda accés Nord Bràfim | 1 | 68 | 68.00 |
| Subtotal |  |  | 211.00 |
| Total |  |  | 597 |

**E07211** u Fita quilomètrica de 800x400mm, nivell 2 HIP
5 u × 209.03 = 1045.15
Fita quilomètrica de 800 x 400 mm., nivell 2 HIP, inclòs les 2 plaques, suports, ancoratges i cargoleria, totalment col·lacada.

| Codi | Ut | Descripció | Rendiment | Preu | Import |
|---|---|---|---|---|---|
| O0102 | h | Oficial 1ª | 0.18 | 20.46 | 3.683 |
| O0110 | h | Peó | 0.2 | 16.75 | 3.350 |
| P1429 | u | Panells direc.refl. 800x400 mm (material; 12/01/2009) | 2 | 69.116118 | 138.232 |
| P1440 | m | Suport acer galv. 100x50x3 mm (material; 12/01/2009) | 2.5 | 20.768832 | 51.922 |
| %1613 | % | Despeses indirectes | 6 % | 197.187 | 11.831 |
|  |  | Total |  |  | 209.03 |

| Amidament | Uts. | Parcial |
|---|---|---|
| km 18 | 1 | 1.00 |
| km 19 | 1 | 1.00 |
| km 20 | 1 | 1.00 |
| km 21 | 1 | 1.00 |
| km 22 | 1 | 1.00 |
| Total |  | 5 |

**E0729** u Fonamentació de senyals
5 u × 25.25 = 126.25
Fonamentació de senyals, totalment acabada.

| Codi | Ut | Descripció | Rendiment | Preu | Import |
|---|---|---|---|---|---|
| O0101 | h | Cap de colla | 0.12 | 20.6 | 2.47 |
| O0110 | h | Peó | 0.48 | 16.75 | 8.04 |
| P1609 | m3 | Excavació de terres | 0.18 | 11.118 | 2.00 |
| E0502 | m3 | Formigó HM-20 fonaments | 0.18 | 62.85 | 11.31 |
| %1613 | % | Despeses indirectes | 6 % | 23.82 | 1.43 |
|  |  | Total |  |  | 25.25 |

| Amidament | Uts. | Parcial |
|---|---|---|
| fonamentació fites km | 5 | 5.00 |
| Total |  | 5 |

**E0742** m Marca viària ressalts 100x50x10 mm banda sonora
60 m × 52.58 = 3154.80
Marca viària transversal reflexiva per a la reducció de velocitat de 50 cm. d'amplada formada per 3 línies transversals i amb ressalts de 100x50x10 mm bisellats amb una densitat de 36 unitats per m2 de marca viària, amb pintura de 2 components blanca, instal·lada, segons plànols.

| Codi | Ut | Descripció | Rendiment | Preu | Import |
|---|---|---|---|---|---|
| O0101 | h | Cap de colla | 0.1 | 20.6 | 2.060 |
| O0102 | h | Oficial 1ª | 0.35 | 20.46 | 7.161 |
| O0110 | h | Peó | 0.35 | 16.75 | 5.863 |
| P1422 | kg | Pintura | 1.5 | 2.26644 | 3.400 |
| P1421 | kg | Microesferes de vidre | 0.3 | 0.958086 | 0.287 |
| M0220 | h | Escombradora autopropulsada | 0.002 | 42.145482 | 0.084 |
| M0224 | h | Màquina pintura bandes autop. 7,6 l/min | 0.002 | 41.56857 | 0.083 |
| P1839 | kg | Resina epoxi. (material; 12/01/2009) | 1.75 | 16.17414 | 28.305 |
| %1616 | % | Eines i medis auxiliars (02/09/2009) | 5 % | 47.243 | 2.362 |
| %1613 | % | Despeses indirectes | 6 % | 49.605 | 2.976 |
|  |  | Total |  |  | 52.58 |

| Amidament | Uts. | Llarg | Parcial |
|---|---|---|---|
| BTA amb relleus |  |  |  |
| rotonda TV-2034 | 10 | 3 | 30.00 |
| rotonda C-51 i TP-2002 | 10 | 3 | 30.00 |
| Total |  |  | 60 |

### 072 SENYALITZACIÓ VERTICAL
Import: 47119.83

**E0729** u Fonamentació de senyals
73 u × 25.25 = 1843.25

| Amidament | Uts. | Parcial |
|---|---|---|
| s.plànols |  |  |
| senyals |  |  |
| Full 1 | 3 | 3.00 |
| Full 2 | 3 | 3.00 |
| Full 4 | 4 | 4.00 |
| Full 5 | 13 | 13.00 |
| Full 6 | 6 | 6.00 |
| Full 7 | 18 | 18.00 |
| Full 8 | 14 | 14.00 |
| Full 9 | 4 | 4.00 |
| Full 12 | 5 | 5.00 |
| Full 13 | 3 | 3.00 |
| Total |  | 73 |

**E0739** m Suport rectangular d'acer galvanitzat de 100x50x3 mm.
261 m × 24.7 = 6446.70
Suport rectangular d'acer galvanitzat de 100x50x3 mm., col·locat.

| Codi | Ut | Descripció | Rendiment | Preu | Import |
|---|---|---|---|---|---|
| O0102 | h | Oficial 1ª | 0.05 | 20.46 | 1.02 |
| O0110 | h | Peó | 0.09 | 16.75 | 1.51 |
| P1440 | m | Suport acer galv. 100x50x3 mm | 1 | 20.768832 | 20.77 |
| %1613 | % | Despeses indirectes | 6 % | 23.30 | 1.40 |
|  |  | Total |  |  | 24.7 |

| Amidament | Uts. | Llarg | Parcial |
|---|---|---|---|
| s.plànols |  |  |  |
| Suport 1 senyal |  |  |  |
| Full 1 | 2 | 3.5 | 7.00 |
| Full 2 | 2 | 3.5 | 7.00 |
| Full 4 | 3 | 3.5 | 10.50 |
| Full 5 | 12 | 3.5 | 42.00 |
| Full 6 | 5 | 3.5 | 17.50 |
| Full 7 | 17 | 3.5 | 59.50 |
| Full 8 | 12 | 3.5 | 42.00 |
| Full 9 | 3 | 3.5 | 10.50 |
| Full 12 | 4 | 3.5 | 14.00 |
| Full 13 | 2 | 3.5 | 7.00 |
| Suport 2 senyals |  |  |  |
| Full 1 | 1 | 4 | 4.00 |
| Full 2 | 1 | 4 | 4.00 |
| Full 4 | 1 | 4 | 4.00 |
| Full 5 | 1 | 4 | 4.00 |
| Full 6 | 1 | 4 | 4.00 |
| Full 7 | 1 | 4 | 4.00 |
| Full 8 | 2 | 4 | 8.00 |
| Full 9 | 1 | 4 | 4.00 |
| Full 12 | 1 | 4 | 4.00 |
| Full 13 | 1 | 4 | 4.00 |
| Total |  |  | 261 |

**E0710** u Placa reflectora triangular L=135 cm, nivell 2 HIP
31 u × 242.77 = 7525.87
Placa reflectora triangular de 135 cm. de costat, per a senyals de trànsit, nivell 2 HIP, inclòs ancoratges i cargoleria.

| Codi | Ut | Descripció | Rendiment | Preu | Import |
|---|---|---|---|---|---|
| O0102 | h | Oficial 1ª | 0.175 | 20.46 | 3.58 |
| O0110 | h | Peó | 0.2 | 16.75 | 3.35 |
| P1402 | u | Placa triang. reflect. 135 cm (material; 12/01/2009) | 1 | 222.100818 | 222.10 |
| %1613 | % | Despeses indirectes | 6 % | 229.03 | 13.74 |
|  |  | Total |  |  | 242.77 |

| Amidament | Uts. | Parcial |
|---|---|---|
| s.plànols |  |  |
| Full 1 |  |  |
| P-4 | 1 | 1.00 |
| P-15a | 1 | 1.00 |
| P-22 | 1 | 1.00 |
| P-24 | 1 | 1.00 |
| Full 4 |  |  |
| P-4 | 1 | 1.00 |
| Full 5 |  |  |
| P-4 | 1 | 1.00 |
| R-1 | 3 | 3.00 |
| Full 6 |  |  |
| P-4 | 1 | 1.00 |
| P-13a | 1 | 1.00 |
| P-23 | 1 | 1.00 |
| Full 7 |  |  |
| P-4 | 1 | 1.00 |
| P-22 | 1 | 1.00 |
| P-23 | 1 | 1.00 |
| P-24 | 1 | 1.00 |
| R-1 | 4 | 4.00 |
| Full 8 |  |  |
| P-4 | 2 | 2.00 |
| R-1 | 4 | 4.00 |
| Full 9 |  |  |
| P-4 | 1 | 1.00 |
| Full 12 |  |  |
| P-13a | 1 | 1.00 |
| P-22 | 1 | 1.00 |
| P-24 | 1 | 1.00 |
| Full 13 |  |  |
| P-13b | 1 | 1.00 |
| Total |  | 31 |

**E0712** u Placa reflectora circular Ø90 cm, nivell 2 HIP
63 u × 169.96 = 10707.48
Placa reflectora circular de 90 cm. de diàmetre, per a senyals de trànsit, nivell 2 HIP, inclòs ancoratges i cargoleria.

| Codi | Ut | Descripció | Rendiment | Preu | Import |
|---|---|---|---|---|---|
| O0102 | h | Oficial 1ª | 0.175 | 20.46 | 3.58 |
| O0110 | h | Peó | 0.2 | 16.75 | 3.35 |
| P1404 | u | Placa circular reflect. 90 cm. (material; 12/01/2009) | 1 | 153.407082 | 153.41 |
| %1613 | % | Despeses indirectes | 6 % | 160.34 | 9.62 |
|  |  | Total |  |  | 169.96 |

| Amidament | Uts. | Parcial |
|---|---|---|
| s.plànols |  |  |
| Full 2 |  |  |
| R-301 | 1 | 1.00 |
| R-305 | 4 | 4.00 |
| R-502 | 2 | 2.00 |
| Full 4 |  |  |
| R-301 | 1 | 1.00 |
| R-305 | 2 | 2.00 |
| R-502 | 1 | 1.00 |
| Full 5 |  |  |
| R-301 | 2 | 2.00 |
| R-305 | 2 | 2.00 |
| R-401a | 3 | 3.00 |
| R-402 | 3 | 3.00 |
| Full 6 |  |  |
| R-101 | 1 | 1.00 |
| R-301 | 2 | 2.00 |
| R-305 | 2 | 2.00 |
| R-400b | 1 | 1.00 |
| R-400c | 1 | 1.00 |
| Full 7 |  |  |
| R-301 | 3 | 3.00 |
| R-305 | 2 | 2.00 |
| R-401a | 4 | 4.00 |
| R-402 | 4 | 4.00 |
| Full 8 |  |  |
| R-301 | 2 | 2.00 |
| R-305 | 2 | 2.00 |
| R-401a | 3 | 3.00 |
| R-402 | 3 | 3.00 |
| Full 9 |  |  |
| R-301 | 2 | 2.00 |
| R-305 | 2 | 2.00 |
| R-502 | 1 | 1.00 |
| Full 12 |  |  |
| R-305 | 2 | 2.00 |
| R-502 | 2 | 2.00 |
| Full 13 |  |  |
| R-305 | 2 | 2.00 |
| Full 14 |  |  |
| R-301 | 1 | 1.00 |
| Total |  | 63 |

**E0716** u Placa reflectora quadrada de 90 cm. costat, nivell 2 HIP
2 u × 215.69 = 431.38
Placa reflectora quadrada de 90 cm. de costat, per a senyals de trànsit, nivell 2 HIP, inclòs ancoratges i cargoleria.

| Codi | Ut | Descripció | Rendiment | Preu | Import |
|---|---|---|---|---|---|
| O0102 | h | Oficial 1ª | 0.175 | 20.46 | 3.58 |
| O0110 | h | Peó | 0.2 | 16.75 | 3.35 |
| P1410 | u | Placa infor. refl. 90x90 cm. (material; 12/01/2009) | 1 | 196.551858 | 196.55 |
| %1613 | % | Despeses indirectes | 6 % | 203.48 | 12.21 |
|  |  | Total |  |  | 215.69 |

| Amidament | Uts. | Parcial |
|---|---|---|
| s.plànols |  |  |
| Full 12 |  |  |
| S-7 | 1 | 1.00 |
| Full 13 |  |  |
| S-7 | 1 | 1.00 |
| Total |  | 2 |

**E0719** u Placa reflectora rectangular 85x17 cm, nivell 2 HIP
6 u × 69.94 = 419.64
Placa reflectora rectangular de 85x17 cm., per a senyals de trànsit, nivell 2 HIP, inclòs ancoratges i cargoleria.

| Codi | Ut | Descripció | Rendiment | Preu | Import |
|---|---|---|---|---|---|
| O0102 | h | Oficial 1ª | 0.08 | 20.46 | 1.64 |
| O0110 | h | Peó | 0.12 | 16.75 | 2.01 |
| P1427 | u | Placa comp. refl. 85x17 cm. (material; 12/01/2009) | 1 | 62.3271 | 62.33 |
| %1613 | % | Despeses indirectes | 6 % | 65.98 | 3.96 |
|  |  | Total |  |  | 69.94 |

| Amidament | Uts. | Parcial |
|---|---|---|
| s.plànols |  |  |
| Full 1 |  |  |
| S-810 | 2 | 2.00 |
| Full 7 |  |  |
| S-810 | 2 | 2.00 |
| Full 12 |  |  |
| S-810 | 2 | 2.00 |
| Total |  | 6 |

**E0731** u Retirada de senyal a magatzem de Diputació
27 u × 13.24 = 357.48
Desmuntatge i retirada de senyal o cartell, demolició d'ancoratges i fonamentació de formigó, inclòs part proporcional de suports i transport a abocador o magatzem i cànon.

| Codi | Ut | Descripció | Rendiment | Preu | Import |
|---|---|---|---|---|---|
| O0101 | h | Cap de colla | 0.1 | 20.6 | 2.06 |
| O0110 | h | Peó | 0.4 | 16.75 | 6.70 |
| M0212B | h | Camió de trabuc de 20 t | 0.1 | 37.33 | 3.73 |
| %1613 | % | Despeses indirectes | 6 % | 12.49 | 0.75 |
|  |  | Total |  |  | 13.24 |

| Amidament | Uts. | Parcial |
|---|---|---|
| s.plànols |  |  |
| Full 1 | 3 | 3.00 |
| Full 2 | 4 | 4.00 |
| Full 3 | 1 | 1.00 |
| Full 6 | 3 | 3.00 |
| Full 7 | 5 | 5.00 |
| Full 9 | 2 | 2.00 |
| Full 12 | 5 | 5.00 |
| Full 13 | 3 | 3.00 |
| Full 14 | 1 | 1.00 |
| Total |  | 27 |

**E0731C** u Trasllat de senyal d'indicació o orientació existent
3 u × 195.02 = 585.06
Trasllat de senyal d'indicació o orientació existent de qualsevol tipus a nova ubicació, inclòs la demolició de la base de formigó, l'excavació i fonamanetació de la nova base de formigó, tots els treballs i materials necessaris per deixar la partida acabada.

| Codi | Ut | Descripció | Rendiment | Preu | Import |
|---|---|---|---|---|---|
| O0101 | h | Cap de colla | 3 | 20.6 | 61.80 |
| O0110 | h | Peó | 3 | 16.75 | 50.25 |
| M0212B | h | Camió de trabuc de 20 t | 0.5 | 37.33 | 18.67 |
| P1609 | m3 | Excavació de terres | 0.72 | 11.118 | 8.00 |
| E0502 | m3 | Formigó HM-20 fonaments | 0.72 | 62.85 | 45.25 |
| %1613 | % | Despeses indirectes | 6 % | 183.97 | 11.04 |
|  |  | Total |  |  | 195.02 |

| Amidament | Uts. | Parcial |
|---|---|---|
| s.plànols |  |  |
| Full 7 |  |  |
| Senyal d'orientació F-2.4 | 1 | 1.00 |
| Senyal d'orientació F-2.5 | 1 | 1.00 |
| Full 14 |  |  |
| Senyal d'orientació C-6.1 | 1 | 1.00 |
| Total |  | 3 |

**E0730** u Fonamentació de cartell de pre-senyalització
28 u × 112.21 = 3141.88
Fonamentació de cartell de pre-senyalització, totalment acabada.

| Codi | Ut | Descripció | Rendiment | Preu | Import |
|---|---|---|---|---|---|
| O0101 | h | Cap de colla | 0.12 | 20.6 | 2.47 |
| O0102 | h | Oficial 1ª | 0.36 | 20.46 | 7.37 |
| O0110 | h | Peó | 1.2 | 16.75 | 20.10 |
| P1609 | m3 | Excavació de terres | 1.175 | 11.118 | 13.06 |
| E0502 | m3 | Formigó HM-20 fonaments | 1 | 62.85 | 62.85 |
| %1613 | % | Despeses indirectes | 6 % | 105.85 | 6.35 |
|  |  | Total |  |  | 112.21 |

| Amidament | Uts. | Parcial |
|---|---|---|
| s.fitxes | 28 | 28.00 |
| Total |  | 28 |

**E0744** u Base d'acer galvanitzat per a suport de 76 mm.
4 u × 104.04 = 416.16
Base d'acer galvanitzat per a suport de 76 mm, col·locada.

| Codi | Ut | Descripció | Rendiment | Preu | Import |
|---|---|---|---|---|---|
| O0102 | h | Oficial 1ª | 0.05 | 20.46 | 1.02 |
| O0110 | h | Peó | 0.09 | 16.75 | 1.51 |
| P1471 | u | Base d'acer galvanit. suport 76 mm. (material; 23/07/1998) | 1 | 95.62 | 95.62 |
| %1613 | % | Despeses indirectes | 6 % | 98.15 | 5.89 |
|  |  | Total |  |  | 104.04 |

| Amidament | Uts. | Parcial |
|---|---|---|
| s.fitxes | 4 | 4.00 |
| Total |  | 4 |

**E0744A** u Base d'acer galvanitzat per a suport de 90 mm.
6 u × 111.89 = 671.34
Base d'acer galvanitzat per a suport de 90 mm, col·locada.

| Codi | Ut | Descripció | Rendiment | Preu | Import |
|---|---|---|---|---|---|
| O0102 | h | Oficial 1ª | 0.05 | 20.46 | 1.02 |
| O0110 | h | Peó | 0.09 | 16.75 | 1.51 |
| P1471A | u | Base d'acer galvanit. suport 90 mm. (material; 12/01/2009) | 1 | 103.02 | 103.02 |
| %1613 | % | Despeses indirectes | 6 % | 105.55 | 6.33 |
|  |  | Total |  |  | 111.89 |

| Amidament | Uts. | Parcial |
|---|---|---|
| s.fitxes | 6 | 6.00 |
| Total |  | 6 |

**E0744B** u Base d'acer galvanitzat per a suport de 114 mm.
11 u × 133.86 = 1472.46
Base d'acer galvanitzat per a suport de 114 mm, col·locada.

| Codi | Ut | Descripció | Rendiment | Preu | Import |
|---|---|---|---|---|---|
| O0102 | h | Oficial 1ª | 0.05 | 20.46 | 1.02 |
| O0110 | h | Peó | 0.09 | 16.75 | 1.51 |
| P1471B | u | Base d'acer galvanit. suport 114 mm. (material; 12/01/2009) | 1 | 123.747624 | 123.75 |
| %1613 | % | Despeses indirectes | 6 % | 126.28 | 7.58 |
|  |  | Total |  |  | 133.86 |

| Amidament | Uts. | Parcial |
|---|---|---|
| s.fitxes | 11 | 11.00 |
| Total |  | 11 |

**E0744C** u Base d'acer galvanitzat per a suport de 140 mm.
7 u × 163.66 = 1145.62
Base d'acer galvanitzat per a suport de 140 mm, col·locada.

| Codi | Ut | Descripció | Rendiment | Preu | Import |
|---|---|---|---|---|---|
| O0102 | h | Oficial 1ª | 0.05 | 20.46 | 1.02 |
| O0110 | h | Peó | 0.09 | 16.75 | 1.51 |
| P1471C | u | Base d'acer galvanit. suport 140 mm. (material; 12/01/2009) | 1 | 151.872084 | 151.87 |
| %1613 | % | Despeses indirectes | 6 % | 154.40 | 9.26 |
|  |  | Total |  |  | 163.66 |

| Amidament | Uts. | Parcial |
|---|---|---|
| s.fitxes | 7 | 7.00 |
| Total |  | 7 |

**E0738B** m Pal d'alumini anoditzat color plata, Ø76 mm. MB
10.6 m × 27.79 = 294.57
Pal d'alumini anoditzat color plata, estriat, de 76 mm de diàmetre MB, col·locat.

| Codi | Ut | Descripció | Rendiment | Preu | Import |
|---|---|---|---|---|---|
| O0102 | h | Oficial 1ª | 0.05 | 20.46 | 1.02 |
| O0110 | h | Peó | 0.09 | 16.75 | 1.51 |
| P1481 | m | Pal alumini diàmetre 76 mm. MB (material; 12/01/2009) | 1 | 23.6946 | 23.69 |
| %1613 | % | Despeses indirectes | 6 % | 26.22 | 1.57 |
|  |  | Total |  |  | 27.79 |

| Amidament | Uts. | Llarg | Parcial |
|---|---|---|---|
| s.fitxes | 2 | 3 | 6.00 |
|  | 2 | 2.3 | 4.60 |
| Total |  |  | 10.6 |

**E0745** m Pal d'alumini anoditzat color plata, Ø90 mm. MC
37.83 m × 34.86 = 1318.75
Pal d'alumini anoditzat color plata, estriat, de 90 mm de diàmetre MC, col·locat.

| Codi | Ut | Descripció | Rendiment | Preu | Import |
|---|---|---|---|---|---|
| O0102 | h | Oficial 1ª | 0.05 | 20.46 | 1.02 |
| O0110 | h | Peó | 0.09 | 16.75 | 1.51 |
| P1472 | m | Pal alumini diàmetre 90 mm. MC (material; 23/07/1998) | 1 | 30.36 | 30.36 |
| %1613 | % | Despeses indirectes | 6 % | 32.89 | 1.97 |
|  |  | Total |  |  | 34.86 |

| Amidament | Uts. | Alt | Parcial |
|---|---|---|---|
| s.fitxes | 1 | 1.68 | 1.68 |
|  | 1 | 1.7 | 1.70 |
|  | 1 | 3.25 | 3.25 |
|  | 1 | 1.7 | 1.70 |
|  | 1 | 1.7 | 1.70 |
|  | 1 | 3.25 | 3.25 |
|  | 1 | 3 | 3.00 |
|  | 1 | 1.95 | 1.95 |
|  | 1 | 1.95 | 1.95 |
|  | 1 | 1.7 | 1.70 |
|  | 1 | 1.7 | 1.70 |
|  | 1 | 3.25 | 3.25 |
|  | 1 | 1.8 | 1.80 |
|  | 1 | 1.6 | 1.60 |
|  | 1 | 3 | 3.00 |
|  | 1 | 1.6 | 1.60 |
|  | 1 | 3 | 3.00 |
| Total |  |  | 37.83 |

**E0746** m Pal d'alumini anoditzat color plata, Ø114 mm. MD
31.58 m × 39.99 = 1262.88
Pal d'alumini anoditzat color plata, estriat, de 114 mm de diàmetre MD, col·locat.

| Codi | Ut | Descripció | Rendiment | Preu | Import |
|---|---|---|---|---|---|
| O0102 | h | Oficial 1ª | 0.05 | 20.46 | 1.02 |
| O0110 | h | Peó | 0.09 | 16.75 | 1.51 |
| P1473 | m | Pal alumini diàmetre 114 mm. MD (material; 23/07/1998) | 1 | 35.2 | 35.20 |
| %1613 | % | Despeses indirectes | 6 % | 37.73 | 2.26 |
|  |  | Total |  |  | 39.99 |

| Amidament | Uts. | Alt | Parcial |
|---|---|---|---|
| s.fitxes | 1 | 1.68 | 1.68 |
|  | 1 | 2.2 | 2.20 |
|  | 1 | 2.35 | 2.35 |
|  | 1 | 2.35 | 2.35 |
|  | 1 | 2.1 | 2.10 |
|  | 1 | 2.35 | 2.35 |
|  | 1 | 2.35 | 2.35 |
|  | 1 | 2.35 | 2.35 |
|  | 1 | 2.1 | 2.10 |
|  | 1 | 2.35 | 2.35 |
|  | 1 | 2.35 | 2.35 |
|  | 1 | 2.35 | 2.35 |
|  | 1 | 2.35 | 2.35 |
|  | 1 | 2.35 | 2.35 |
| Total |  |  | 31.58 |

**E0746A** m Pal d'alumini anoditzat color plata, Ø114/Ø140 mm. ME
18.7 m × 60.02 = 1122.37
Pal d'alumini anoditzat color plata, estriat, de 114 mm o 140 mm de diàmetre ME, col·locat.

| Codi | Ut | Descripció | Rendiment | Preu | Import |
|---|---|---|---|---|---|
| O0102 | h | Oficial 1ª | 0.05 | 20.46 | 1.02 |
| O0110 | h | Peó | 0.09 | 16.75 | 1.51 |
| P1473A | m | Pal alumini diàmetre 114 o 140 mm. ME (material; 12/01/2009) | 1 | 54.0855 | 54.09 |
| %1613 | % | Despeses indirectes | 6 % | 56.62 | 3.40 |
|  |  | Total |  |  | 60.02 |

| Amidament | Uts. | Alt | Parcial |
|---|---|---|---|
| s.fitxes | 1 | 2.35 | 2.35 |
|  | 1 | 2.35 | 2.35 |
|  | 1 | 2.35 | 2.35 |
|  | 1 | 2.35 | 2.35 |
|  | 1 | 2.35 | 2.35 |
|  | 1 | 2.15 | 2.15 |
|  | 2 | 2.4 | 4.80 |
| Total |  |  | 18.7 |

**E0746B** m Pal d'alumini anoditzat color plata, Ø140 mm. MF
7.05 m × 97.94 = 690.48
Pal d'alumini anoditzat color plata, estriat, de 140 mm de diàmetre MF, col·locat.

| Codi | Ut | Descripció | Rendiment | Preu | Import |
|---|---|---|---|---|---|
| O0102 | h | Oficial 1ª | 0.05 | 20.46 | 1.02 |
| O0110 | h | Peó | 0.09 | 16.75 | 1.51 |
| P1473B | m | Pal alumini diàmetre 140 mm. MF (material; 23/07/1998) | 1 | 89.87 | 89.87 |
| %1613 | % | Despeses indirectes | 6 % | 92.40 | 5.54 |
|  |  | Total |  |  | 97.94 |

| Amidament | Uts. | Llarg | Parcial |
|---|---|---|---|
| s.fitxes | 1 | 2.35 | 2.35 |
|  | 2 | 2.35 | 4.70 |
| Total |  |  | 7.05 |

**E0755** m2 Placa d'alumini fins a 0,25 m², nivell 2 HIP, amb abraçadores
1.33 m2 × 283.46 = 377.00
Placa d'alumini fins a 0,25 m², per a senyals de trànsit senyals d'orientació, amb revestiment reflectant nivell 2 HIP, inclosos abraçadores d'unió al suport i cargoleria corresponent, totalment col·locada.

| Codi | Ut | Descripció | Rendiment | Preu | Import |
|---|---|---|---|---|---|
| O0101 | h | Cap de colla | 0.15 | 20.6 | 3.090 |
| O0102 | h | Oficial 1ª | 0.3 | 20.46 | 6.138 |
| O0110 | h | Peó | 0.4 | 16.75 | 6.700 |
| P1495 | m2 | Placa d'alumini fins 0,25 m2 (material; 11/03/2009) | 1 | 251.49 | 251.490 |
| %1613 | % | Despeses indirectes | 6 % | 267.418 | 16.045 |
|  |  | Total |  |  | 283.46 |

| Amidament | Uts. | Llarg | Parcial |
|---|---|---|---|
| s.fitxes | 7 | 0.13 | 0.91 |
|  | 2 | 0.21 | 0.42 |
| Total |  |  | 1.33 |

**E0756** m2 Placa d'alumini >0,25 m² i <0,50 m², nivell 2 HIP, amb abraçadores
3.49 m2 × 264.19 = 922.02
Placa d'alumini superior a 0,25 m² i fins a 0,50 m², per a d'orientació, amb revestiment reflectant HIP nivell 2, inclosos abraçadores d'unió al suport i cargoleria corresponent, totalment col·locada.

| Codi | Ut | Descripció | Rendiment | Preu | Import |
|---|---|---|---|---|---|
| O0101 | h | Cap de colla | 0.15 | 20.6 | 3.09 |
| O0102 | h | Oficial 1ª | 0.3 | 20.46 | 6.14 |
| O0110 | h | Peó | 0.4 | 16.75 | 6.70 |
| P1496 | m2 | Placa d'alumini de 0,25 a 0,50 m2 (material; 11/03/2009) | 1 | 233.31 | 233.31 |
| %1613 | % | Despeses indirectes | 6 % | 249.24 | 14.95 |
|  |  | Total |  |  | 264.19 |

| Amidament | Uts. | Llarg | Parcial |
|---|---|---|---|
| s.fitxes | 1 | 0.47 | 0.47 |
|  | 1 | 0.42 | 0.42 |
|  | 1 | 0.47 | 0.47 |
|  | 1 | 0.47 | 0.47 |
|  | 2 | 0.37 | 0.74 |
|  | 1 | 0.47 | 0.47 |
|  | 1 | 0.45 | 0.45 |
| Total |  |  | 3.49 |

**E0757** m2 Placa d'alumini >0,50 m² i <1,00 m², nivell 2 HIP, amb abraçadores
8.43 m2 × 220.3 = 1857.13
Placa d'alumini superior a 0,50 m² i fins a 1,00 m², per a senyals de trànsit d'orientació, amb revestiment reflectant HIP nivell 2, inclosos abraçadores d'unió al suport i cargoleria corresponent, totalment col·locada.

| Codi | Ut | Descripció | Rendiment | Preu | Import |
|---|---|---|---|---|---|
| O0101 | h | Cap de colla | 0.15 | 20.6 | 3.09 |
| O0102 | h | Oficial 1ª | 0.3 | 20.46 | 6.14 |
| O0110 | h | Peó | 0.4 | 16.75 | 6.70 |
| P1497 | m2 | Placa d'alumini de 0,50 m2 a 1,00 m2 (material; 11/03/2009) | 1 | 191.9 | 191.90 |
| %1613 | % | Despeses indirectes | 6 % | 207.83 | 12.47 |
|  |  | Total |  |  | 220.3 |

| Amidament | Uts. | Llarg | Parcial |
|---|---|---|---|
| s.fitxes | 1 | 0.91 | 0.91 |
|  | 1 | 0.91 | 0.91 |
|  | 2 | 0.56 | 1.12 |
|  | 1 | 0.91 | 0.91 |
|  | 1 | 0.66 | 0.66 |
|  | 1 | 0.58 | 0.58 |
|  | 1 | 0.51 | 0.51 |
|  | 1 | 0.66 | 0.66 |
|  | 1 | 0.58 | 0.58 |
|  | 1 | 0.51 | 0.51 |
|  | 2 | 0.54 | 1.08 |
| Total |  |  | 8.43 |

**E0758** m2 Placa d'alumini >1,00 m² i <1,50 m², nivell 2 HIP, amb abraçadores
2.85 m2 × 168.91 = 481.39
Placa d'alumini superior a 1,00 m² i fins a 1,50 m², per a senyals de trànsit d'orientació, amb revestiment reflectant HIP nivell 2, inclosos abraçadores d'unió al suport i cargoleria corresponent, totalment col·locada.

| Codi | Ut | Descripció | Rendiment | Preu | Import |
|---|---|---|---|---|---|
| O0101 | h | Cap de colla | 0.15 | 20.6 | 3.09 |
| O0102 | h | Oficial 1ª | 0.3 | 20.46 | 6.14 |
| O0110 | h | Peó | 0.4 | 16.75 | 6.70 |
| P1498 | m2 | Placa d'alumini superior a 1,50 m2 (material; 11/03/2009) | 1 | 143.42 | 143.42 |
| %1613 | % | Despeses indirectes | 6 % | 159.35 | 9.56 |
|  |  | Total |  |  | 168.91 |

| Amidament | Uts. | Llarg | Parcial |
|---|---|---|---|
| s.fitxes | 1 | 1.44 | 1.44 |
|  | 1 | 1.41 | 1.41 |
| Total |  |  | 2.85 |

**E0758B** m2 Placa d'alumini >1,50 m² , nivell 2 HIP, amb abraçadores
21.76 m2 × 166.77 = 3628.92
Placa d'alumini superior a 1,50 m², per a senyals de trànsit d'orientació, amb revestiment reflectant HIP nivell 2, inclosos abraçadores d'unió al suport i cargoleria corresponent, totalment col·locada.

| Codi | Ut | Descripció | Rendiment | Preu | Import |
|---|---|---|---|---|---|
| O0101 | h | Cap de colla | 0.15 | 20.6 | 3.09 |
| O0102 | h | Oficial 1ª | 0.3 | 20.46 | 6.14 |
| O0110 | h | Peó | 0.4 | 16.75 | 6.70 |
| P1498B | m2 | Placa d'alumini superior a 1,50 m2 (material; 11/03/2009) | 1 | 141.4 | 141.40 |
| %1613 | % | Despeses indirectes | 6 % | 157.33 | 9.44 |
|  |  | Total |  |  | 166.77 |

| Amidament | Uts. | Llarg | Parcial |
|---|---|---|---|
| s.fitxes | 1 | 2.54 | 2.54 |
|  | 1 | 2.24 | 2.24 |
|  | 1 | 1.57 | 1.57 |
|  | 1 | 2.53 | 2.53 |
|  | 1 | 1.71 | 1.71 |
|  | 1 | 2.08 | 2.08 |
|  | 1 | 1.65 | 1.65 |
|  | 1 | 1.64 | 1.64 |
|  | 1 | 5.8 | 5.80 |
| Total |  |  | 21.76 |

### 073 SISTEMES DE CONTENCIÓ
Import: 51645.9

**E0214** m Desmuntatge barrera de seguretat flexible i demolició ancoratges
728 m × 6.72 = 4892.16
Desmuntatge de barrera de seguretat flexible i demolició d'ancoratges amb base de formigó, inclòs part proporcional de suports i transport a abocador o magatzem i cànon.

| Codi | Ut | Descripció | Rendiment | Preu | Import |
|---|---|---|---|---|---|
| O0102 | h | Oficial 1ª | 0.05 | 20.46 | 1.02 |
| O0110 | h | Peó | 0.1 | 16.75 | 1.68 |
| M0201 | h | Compressor amb dos martells | 0.02 | 21.088194 | 0.42 |
| M0207 | h | Retroexcavadora | 0.01 | 59.41 | 0.59 |
| M0229 | h | Electrobomba sumergible 20 kW (maquinària; 12/01/2009) | 0.1 | 7.05687 | 0.71 |
| M0212B | h | Camió de trabuc de 20 t | 0.03 | 37.33 | 1.12 |
| P1613 | u | Cànon d'abocador | 1 | 0.8 | 0.80 |
| %1613 | % | Despeses indirectes | 6 % | 6.34 | 0.38 |
|  |  | Total |  |  | 6.72 |

| Amidament | Uts. | Llarg | Parcial |
|---|---|---|---|
| En PK 0+600 |  |  |  |
| Calçada esquerra | 1 | 12 | 12.00 |
| Calçada dreta | 1 | 12 | 12.00 |
| En PK 1+140 |  |  |  |
| Calçada esquerra | 1 | 12 | 12.00 |
| Calçada dreta | 1 | 12 | 12.00 |
| En PK 1+400 |  |  |  |
| Calçada esquerra | 1 | 4 | 4.00 |
|  | 1 | 132 | 132.00 |
| Calçada dreta | 1 | 136 | 136.00 |
|  | 1 | 168 | 168.00 |
| En PK 1+825 |  |  |  |
| Calçada esquerra | 1 | 12 | 12.00 |
| Calçada dreta | 1 | 12 | 12.00 |
| En PK 2+180 |  |  |  |
| Calçada esquerra | 1 | 8 | 8.00 |
| Calçada dreta | 1 | 12 | 12.00 |
| En PK 2+330 |  |  |  |
| Calçada esquerra | 1 | 12 | 12.00 |
| Calçada dreta | 1 | 12 | 12.00 |
| En PK 2+640 |  |  |  |
| Calçada esquerra | 1 | 84 | 84.00 |
| Calçada dreta | 1 | 52 | 52.00 |
| En PK 4+000 |  |  |  |
| Calçada dreta | 1 | 12 | 12.00 |
| En PK 4+460 |  |  |  |
| Calçada dreta | 1 | 24 | 24.00 |
| Total |  |  | 728 |

**E0736** m Barrera de seguretat enclavada BMSNA4/T
1024 m × 32.44 = 33218.56
Barrera de seguretat metàl·lica simple amb separador, tipus BMSNA4/T o similar, inclòs enclavament, soldadures i material auxiliar, pal de perfil tubular de 120x55 mm cada 4 m, peça reflectora a dues cares cada 8 m, topall final si s'escau, totalment col·locada en recta o corba de qualsevol radi.

| Codi | Ut | Descripció | Rendiment | Preu | Import |
|---|---|---|---|---|---|
| O0101 | h | Cap de colla | 0.02 | 20.6 | 0.41 |
| O0102 | h | Oficial 1ª | 0.04 | 20.46 | 0.82 |
| O0110 | h | Peó | 0.04 | 16.75 | 0.67 |
| P1414 | m | Barrera seguretat doble ona (material; 23/07/1998) | 1 | 20.66 | 20.66 |
| P1424 | u | Part proporc. mater. barreres (material; 11/05/2010) | 1 | 6.2822 | 6.28 |
| M0253 | h | Màquina per a clavar muntants metàl·lics (maquinària; 12/01/2009) | 0.04 | 43.968936 | 1.76 |
| %1613 | % | Despeses indirectes | 6 % | 30.60 | 1.84 |
|  |  | Total |  |  | 32.44 |

| Amidament | Uts. | Llarg | Parcial |
|---|---|---|---|
| En PK 0+600 |  |  |  |
| Calçada esquerra | 1 | 12 | 12.00 |
| Calçada dreta | 1 | 12 | 12.00 |
| En PK 1+140 |  |  |  |
| Calçada esquerra | 1 | 12 | 12.00 |
| Calçada dreta | 1 | 12 | 12.00 |
| En PK 1+400 |  |  |  |
| Calçada esquerra | 1 | 148 | 148.00 |
| Calçada dreta | 1 | 152 | 152.00 |
|  | 1 | 172 | 172.00 |
| En PK 1+825 |  |  |  |
| Calçada esquerra | 1 | 12 | 12.00 |
| Calçada dreta | 1 | 12 | 12.00 |
| En PK 2+180 |  |  |  |
| Calçada esquerra | 1 | 12 | 12.00 |
| Calçada dreta | 1 | 12 | 12.00 |
| En PK 2+330 |  |  |  |
| Calçada esquerra | 1 | 12 | 12.00 |
| Calçada dreta | 1 | 12 | 12.00 |
| En PK 2+640 |  |  |  |
| Calçada esquerra | 1 | 156 | 156.00 |
| Calçada dreta | 1 | 52 | 52.00 |
| En PK 4+000 |  |  |  |
| Calçada dreta | 1 | 12 | 12.00 |
| En PK 4+460 |  |  |  |
| Calçada dreta | 1 | 12 | 12.00 |
| varis | 1 | 200 | 200.00 |
| Total |  |  | 1024 |

**E0736B** u Extrem de 8 m de barrera de seguretat metàl·lica
24 u × 331.7 = 7960.80
Extrem de 8 m mínim de barrera de seguretat metàl·lica de qualsevol tipus, amb abatiment o encastament en talús del desmunt, galvanitzada en calent, incloent tanca de secció doble ona, pals cada 2 m, xapes de reforç, peça en angle, topall final, elements de fixació, peça reflectora a dues cares, inclòs enclavament i soldadures, totalment col·locat.

| Codi | Ut | Descripció | Rendiment | Preu | Import |
|---|---|---|---|---|---|
| O0101 | h | Cap de colla | 0.2 | 20.6 | 4.1200 |
| O0102 | h | Oficial 1ª | 0.8 | 20.46 | 16.3680 |
| O0110 | h | Peó | 0.8 | 16.75 | 13.4000 |
| P1445 | u | Extrem de 8 metres (material; 23/07/1998) | 1 | 271 | 271.0000 |
| P1424 | u | Part proporc. mater. barreres | 1 | 6.2822 | 6.2822 |
| M0253 | h | Màquina per a clavar muntants metàl·lics | 0.04 | 43.968936 | 1.7588 |
| %1613 | % | Despeses indirectes | 6 % | 312.9290 | 18.7757 |
|  |  | Total |  |  | 331.7 |

| Amidament | Uts. | Llarg | Parcial |
|---|---|---|---|
| En PK 0+600 |  |  |  |
| Calçada esquerra | 1 | 2 | 2.00 |
| Calçada dreta | 1 | 2 | 2.00 |
| En PK 1+140 |  |  |  |
| Calçada esquerra | 1 | 2 | 2.00 |
| Calçada dreta | 1 | 2 | 2.00 |
| En PK 1+825 |  |  |  |
| Calçada esquerra | 1 | 2 | 2.00 |
| Calçada dreta | 1 | 2 | 2.00 |
| En PK 2+180 |  |  |  |
| Calçada esquerra | 1 | 2 | 2.00 |
| Calçada dreta | 1 | 2 | 2.00 |
| En PK 2+330 |  |  |  |
| Calçada esquerra | 1 | 2 | 2.00 |
| Calçada dreta | 1 | 2 | 2.00 |
| En PK 4+000 |  |  |  |
| Calçada dreta | 1 | 2 | 2.00 |
| En PK 4+460 |  |  |  |
| Calçada dreta | 1 | 2 | 2.00 |
| Total |  |  | 24 |

**E0736C** u Extrem de 12 m de barrera de seguretat metàl·lica
10 u × 484.84 = 4848.40
Extrem de 12 m mínim de barrera de seguretat metàl·lica de qualsevol tipus, amb abatiment o encastament en talús del desmunt, galvanitzada en calent, incloent tanca de secció doble ona, pals cada 2 m, xapes de reforç, peça en angle, topall final, elements de fixació, peça reflectora a dues cares, inclòs enclavament i soldadures, totalment col·locat.

| Codi | Ut | Descripció | Rendiment | Preu | Import |
|---|---|---|---|---|---|
| O0101 | h | Cap de colla | 0.25 | 20.6 | 5.15 |
| O0102 | h | Oficial 1ª | 1 | 20.46 | 20.46 |
| O0110 | h | Peó | 1 | 16.75 | 16.75 |
| P1446 | u | Extrem de 12 metres (material; 23/07/1998) | 1 | 407 | 407.00 |
| P1424 | u | Part proporc. mater. barreres | 1 | 6.2822 | 6.28 |
| M0253 | h | Màquina per a clavar muntants metàl·lics | 0.04 | 43.968936 | 1.76 |
| %1613 | % | Despeses indirectes | 6 % | 457.40 | 27.44 |
|  |  | Total |  |  | 484.84 |

| Amidament | Uts. | Llarg | Parcial |
|---|---|---|---|
| En PK 1+400 |  |  |  |
| Calçada esquerra | 1 | 2 | 2.00 |
| Calçada dreta | 1 | 2 | 2.00 |
|  | 1 | 2 | 2.00 |
| En PK 2+640 |  |  |  |
| Calçada esquerra | 1 | 2 | 2.00 |
| Calçada dreta | 1 | 2 | 2.00 |
| Total |  |  | 10 |

**E0736F** u Extrem de 4,32 m de barrera de seguretat metàl·lica
2 u × 184.44 = 368.88
Extrem de 4,32 m mínim de barrera de seguretat metàl·lica de qualsevol tipus, amb abatiment o encastament en talús del desmunt, galvanitzada en calent, incloent tanca de secció doble ona, pals cada 2 m, xapes de reforç, peça en angle, topall final, elements de fixació, peça reflectora a dues cares, inclòs enclavament i soldadures, totalment col·locat.

| Codi | Ut | Descripció | Rendiment | Preu | Import |
|---|---|---|---|---|---|
| O0101 | h | Cap de colla | 0.18 | 20.6 | 3.71 |
| O0102 | h | Oficial 1ª | 0.7 | 20.46 | 14.32 |
| O0110 | h | Peó | 0.7 | 16.75 | 11.73 |
| P1446B | u | Extrem de 4,32 metres (material; 23/07/1998) | 1 | 136.2 | 136.20 |
| P1424 | u | Part proporc. mater. barreres | 1 | 6.2822 | 6.28 |
| M0253 | h | Màquina per a clavar muntants metàl·lics | 0.04 | 43.968936 | 1.76 |
| %1613 | % | Despeses indirectes | 6 % | 174.00 | 10.44 |
|  |  | Total |  |  | 184.44 |

| Amidament | Uts. | Parcial |
|---|---|---|
| prolongacions accessos |  |  |
| En PK 1+400 |  |  |
| Calçada esquerra | 1 | 1.00 |
| Calçada dreta | 1 | 1.00 |
| Total |  | 2 |

**E0736D** u Extrem de barrera en accessos i altres, col·locat en corba a 90º
2 u × 150.28 = 300.56
Extrem de barrera de seguretat en accessos i altres, col·locat en corba a 90º o radi similar, incloent 4 m de tanca de secció doble ona, pals, separadors, topall final, elements de fixació, peça reflectora, inclòs enclavament i soldadures, totalment col·locat.

| Codi | Ut | Descripció | Rendiment | Preu | Import |
|---|---|---|---|---|---|
| O0101 | h | Cap de colla | 0.1 | 20.6 | 2.06 |
| O0102 | h | Oficial 1ª | 0.3 | 20.46 | 6.14 |
| O0110 | h | Peó | 0.3 | 16.75 | 5.03 |
| P1447 | u | Extrem de barrera, forma de corba, de 4 m de llargada (material; 23/07/1998) | 1 | 120.5 | 120.50 |
| P1424 | u | Part proporc. mater. barreres | 1 | 6.2822 | 6.28 |
| M0253 | h | Màquina per a clavar muntants metàl·lics | 0.04 | 43.968936 | 1.76 |
| %1613 | % | Despeses indirectes | 6 % | 141.77 | 8.51 |
|  |  | Total |  |  | 150.28 |

| Amidament | Uts. | Parcial |
|---|---|---|
| En PK 1+400 |  |  |
| Calçada esquerra | 1 | 1.00 |
| Calçada dreta | 1 | 1.00 |
| Total |  | 2 |

**E0736E** u Terminal en forma de cua de retorn
2 u × 28.27 = 56.54
Terminal en forma de cua de retorn, per a barrera de seguretat secció doble ona, inclòs elements de fixació, col.locada en trams acabats en alt, totalment col·locat.

| Codi | Ut | Descripció | Rendiment | Preu | Import |
|---|---|---|---|---|---|
| O0101 | h | Cap de colla | 0.02 | 20.6 | 0.41 |
| O0102 | h | Oficial 1ª | 0.05 | 20.46 | 1.02 |
| O0110 | h | Peó | 0.05 | 16.75 | 0.84 |
| P1448 | u | Terminal en forma de cua de retorn (material; 23/07/1998) | 1 | 18.12 | 18.12 |
| P1424 | u | Part proporc. mater. barreres | 1 | 6.2822 | 6.28 |
| %1613 | % | Despeses indirectes | 6 % | 26.67 | 1.60 |
|  |  | Total |  |  | 28.27 |

| Amidament | Uts. | Parcial |
|---|---|---|
| En PK 1+400 |  |  |
| Calçada esquerra | 1 | 1.00 |
| Calçada dreta | 1 | 1.00 |
| Total |  | 2 |

## 08 MESURES CORRECTORES D'IMPACTE AMBIENTAL
Import: 27288.84

**E0312** m2 Escarificat del ferm
766 m2 × 0.59 = 451.94
Estriat amb escarificador de paviment de mescles bituminoses, inclosa la neteja de la superfície, càrrega i transport a l'abocador del material sobrant, cànon d'abocament i manteniment de l'abocador

| Codi | Ut | Descripció | Rendiment | Preu | Import |
|---|---|---|---|---|---|
| O0101 | h | Cap de colla | 0.004 | 20.6 | 0.08 |
| O0110 | h | Peó | 0.01 | 16.75 | 0.17 |
| M0206 | h | Pala carregadora sobre orugues amb escarificador (maquinària; 12/01/2009) | 0.004 | 75.30762 | 0.30 |
| %1613 | % | Despeses indirectes | 6 % | 0.55 | 0.03 |
|  |  | Total |  |  | 0.59 |

| Amidament | Uts. | Llarg | Parcial |
|---|---|---|---|
| PK 1+370 costat dret | 1 | 98 | 98.00 |
| PK 2+180 costat esquerre | 1 | 104 | 104.00 |
| PK 2+730 costat dret | 1 | 132 | 132.00 |
| PK 4+000 costat esquerre | 1 | 272 | 272.00 |
| varis | 1 | 160 | 160.00 |
| Total |  |  | 766 |

**E1105** m2 Estesa terra vegetal en talussos (material pròpia obra)
11468.76 m2 × 1.16 = 13303.76
Estesa de terra vegetal en talús amb material de la pròpia obra, inclòs càrrega i transport.

| Codi | Ut | Descripció | Rendiment | Preu | Import |
|---|---|---|---|---|---|
| O0101 | h | Cap de colla | 0.003 | 20.6 | 0.06 |
| O0110 | h | Peó | 0.012 | 16.75 | 0.20 |
| M0205 | h | Pala carregadora sobre orugues | 0.003 | 73.35 | 0.22 |
| M0208 | h | Motonivelladora | 0.003 | 73.35024 | 0.22 |
| M0204 | h | Pala carregadora neumàtics | 0.003 | 58.268112 | 0.17 |
| M0212B | h | Camió de trabuc de 20 t | 0.006 | 37.33 | 0.22 |
| %1613 | % | Despeses indirectes | 6 % | 1.09 | 0.07 |
|  |  | Total |  |  | 1.16 |

| Amidament | Uts. | Parcial |
|---|---|---|
| s.amidaments auxiliars |  |  |
| terraplè 3:2 | 9242.52 | 9242.52 |
| desmunt 3:2 | 2226.24 | 2226.24 |
| Total |  | 11468.76 |

**E1143** m2 Hidrosembra projectada en 2 fases (23/07/1998)
11468.76 m2 × 1.18 = 13533.14
Hidrosembra projectada en dues fases amb espècies adaptades agroclimàticament a la zona, inclòs el subministrament de tots els components necessaris (aigua, llavors, estabilitzant, adobs, mulch) i regs d'arrelament; totalment acabada segons les característiques especificades al plec de condicions.

| Codi | Ut | Descripció | Rendiment | Preu | Import |
|---|---|---|---|---|---|
| O0110 | h | Peó | 0.02 | 16.75 | 0.34 |
| P1601 | m3 | Aigua | 0.04 | 0.65 | 0.03 |
| P1101 |  | Adob mineral d'anivellament lent (material; 12/01/2009) | 1 | 0.030906 | 0.03 |
| P1122 |  | Fixador sintètic base acrílica (material; 12/01/2009) | 1.2 | 0.072114 | 0.09 |
| P1120 |  | Bioactivador microbià (material; 12/01/2009) | 1 | 0.123624 | 0.12 |
| P1505 |  | Barreja llavors herbàcies hidros (material; 12/01/2009) | 1 | 0.123624 | 0.12 |
| P1123 |  | Mulch prot hidros fibra semi-cur (material; 12/01/2009) | 3 | 0.010302 | 0.03 |
| M0213 | h | Camió cisterna de 8 m3 | 0.003 | 47.997018 | 0.14 |
| P1126 | u | Altres conceptes (12/01/2009) | 1 | 0.2856 | 0.29 |
|  |  | Total |  |  | 1.18 |

| Amidament | Uts. | Parcial |
|---|---|---|
| s.amidaments auxiliars |  |  |
| terraplè 3:2 | 9242.52 | 9242.52 |
| desmunt 3:2 | 2226.24 | 2226.24 |
| Total |  | 11468.76 |

## 09 GESTIÓ DE RESIDUS (23/07/1998)
Import: 2493.12

**E1551** u Acondicionament de la zona de residus (23/07/1998)
3 u × 190 = 570.00
Acondicionament del terreny per la implementació dels residus, inclou l'excavació i reperfilat de la superfície del terreny per col·locar posteriorment els diferents contenidors, zones d'apilament i aïllament, i la seva posterior retirada per deixar la zona en un correcte estat.

**E1552** m3 Classificació a peu d'obra de residus (23/07/1998)
32 m3 × 19.88 = 636.16
Classificació a preu d'obra de residus de la construcció o demolició en residus inerts, no especials i especials, amb mitjans manuals o mecànics.

**E1561** m3 Càrrega i transport residus inerts o no especials barrejats, contenidor 5 m3 (23/07/1998)
29 m3 × 27.48 = 796.92
Càrrega amb mitjans manuals o mecànics i transport de residus inerts o no especials a instal·lació autoritzada de gestió de residus, amb contenidor de 5 m3 de capacitat, inclòs el seu subministrament.

**E1563** m3 Càrrega i transport residus (ferralla i plàstic), contenidor 1 m3 (23/07/1998)
2 m3 × 32.99 = 65.98
Càrrega amb mitjans manuals o mecànics i transport de residus de plàstic i/o ferralla a instal·lació autoritzada de gestió de residus, amb contenidor d'1 m3 de capacitat, inclòs el seu subministrament.

**E1564** m3 Càrrega i transport residus especials, bidó 200 l (23/07/1998)
1 m3 × 143 = 143.00
Càrrega amb mitjans manuals o mecànics i transport de residus especials a instal·lació autoritzada de gestió de residus, amb bidó de plàstic de 200 l de capacitat, inclòs el seu subministrament.

**E1571** m3 Disposició controlada residus inerts o no especials barrejats (23/07/1998)
24 m3 × 5.9 = 141.60
Disposició controlada a centre de reciclatge de residus inerts o no especials barrejats, procedents de construcció o demolició.

**E1572** m3 Disposició controlada residus de metalls no especials barrejats (23/07/1998)
1 m3 × 13.25 = 13.25
Disposició controlada a centre de reciclatge de residus de metalls no especials barrejats, procedents de construcció o demolició.

**E1573** m3 Disposició controlada residus de plàstics no especials (23/07/1998)
1 m3 × 8.2 = 8.20
Disposició controlada a centre de reciclatge de residus de plàstics no especials, procedents de construcció o demolició.

**E1574** m3 Disposició controlada residus de fusta no especials (23/07/1998)
5 m3 × 7.35 = 36.75
Disposició controlada a centre de reciclatge de residus de fusta no especials, procedents de construcció o demolició.

**E1575** m3 Disposició controlada residus especials barrejats (23/07/1998)
1 m3 × 81.26 = 81.26
Disposició controlada a centre de selecció i transferència de residus especials barrejats, procedents de construcció o demolició.

## 10 SEGURETAT I SALUT (11/11/2019)
Import: 40246.58

**E1631N** pa Annex núm.5 - Estudi de Seguretat i Salut. (11/11/2019)
1 pa × 40246.58 = 40246.58
Annex núm. 5 - Estudi de Seguretat i Salut.

| Amidament | Uts. | Parcial |
|---|---|---|
| s.pressupost estudi de Seg.i Salut | 1 | 1.00 |
| Total |  | 1 |

## Preus auxiliars

**E0108** m3 Morter de ciment elaborat a l'obra (23/07/1998)
Preu: 50.96

| Codi | Ut | Descripció | Rendiment | Preu | Import |
|---|---|---|---|---|---|
| O0110 | h | Peó | 1 | 16.75 | 16.75 |
| P1601 | m3 | Aigua | 0.2 | 0.65 | 0.13 |
| P0301 | m3 | Sorra per a formigons i morters (material; 23/07/1998) | 0.67 | 22.15 | 14.84 |
| P0401 | kg | Ciment pòrtland P-350 (material; 23/07/1998) | 200 | 0.07 | 14.00 |
| M0218 | h | Formigonera de 250 l (maquinària; 10/07/2006) | 0.7 | 7.48 | 5.24 |
|  |  | Total |  |  | 50.96 |

## Recursos

**P1613** u Cànon d'abocador
Canon d'abocador

**P0603** m2 Tela metàl·lica galv. i plast
Tela metàl.lica galv. i plast

**P0906** m Pal tub acer galvanitzat DN48 mm
Pal tub acer galv. d 48 mm.

**P1615** u Condicionament de l'abocador
Acondiciament de l'abocador

**P1007** m Vorada pref. form. 8x20 cm. tipus jardí
Vorada pref. form. 8x20 cm. jardí

**P0812** m2 Rajola hidr. gris 20x20x4 cm
Rajola hidr. gris 20x20x4 c

**P0509** m3 Formigó HM-20-P-12-I-AI, posat a l'obra en revest. cunetes
Formigó HM-20 posat a l'obra en revest. cunetes

**P1243** m Tub de pp DN500 mm., SN 8 kN/m2
Tub de pp d 500 mm., SN 8 kN/m2

**P1244** m Tub de pp DN630 mm., SN 8 kN/m2
Tub de pp d 630 mm., SN 8 kN/m2

**P0632** m2 Tapa tràmex de 0.03x0.03m
Reixa de 0.03x0.03m

**P0616B0** u Reixa i bastiment 973x490x70 mm
Reixa i bastiment 973x500x70 mm.

**P1242** m Tub de pp DN400 mm., SN 8 kN/m2
Tub de pp d 400 mm., SN 8 kN/m2

**P1019B** m Baixant prefabricat en forma d'U 40x15 cm
Baixant prefabricat secció en forma d'U, 40x18 cm.

**P1245** m Tub de pp DN800 mm., SN 8 kN/m2
Tub de pp d 800 mm., SN 8 kN/m2

**P0327** m3 Matacà de pedra gran. fonaments
Matacà de pedra gran. foname.

**PN002** m Cinta senyalitzadora PVC 150 mm color groc
Cinta senyalitzadora PVC

**P09507** m Tub PEAD DN110mm, PE-100, PN-16
Tub PEAD DN63mm, PE-100, PN-16

**P09107** m Tub PEAD DN110mm, PE-100, PN-10
Tub PEAD DN63mm, PE-100, PN-10

**P0650N** u Bastiment i tapa de registre 15x30 cm, escomesa, B125
arqueta prefab. 70x70x100

**P06AP01N** u Armari metàl·lic,tanca norm.,p/comptador aigua,800x600x300
Armari prefabricat de formigó reforçat amb fibra de vidre de 750x560x220 mm, amb cofre de polièster complet per porta normalitzada de 300x450 mm, per a instal·lació de comptador d´aigua

**P09540N** m Claveguera PEAD DN400mm, SN 8 kN/mm2
Tub de paret estructurada, amb paret interna llisa i externa corrugada, de polietilè HDPE, tipus B, àrea aplicació U, de diàmetre nominal exterior 400 mm, de rigidesa anular SN 8 kN/m2, segons la norma UNE-EN 13476-3, inclòs pp de peces especials i accessoris

**P0620B** u Tapa fosa Ø650 mm. exterior, marc Ø800 mm., classe D-400
Tapa Ø650 mm. exterior i bastiment, pou Ø800 mm., estanca i insonora

**P0651** u Graó d'acer revestit de polipropilè, 40 cm d'amplada
Graó per a pou de registre 300x300x300 mm

**P0625N** m Tanca 2 m alçària d'acer galvanitzat amb malla i suports d'acer galv. de color
Tanca de 2,0m d'alçària d'acer galvanitzat, amb malla electrosoldada de 40x40 mm i 3 mm de diàmetre, amb suports d'acer galvanitzat

**P091271** m Tub PEAD corrugat ext. llis int. DN90 mm
Tub corrugat Ø110 mm.

**P10111** m Conductor Cu nu unipolar d'1x35 mm2
Conductor Coure nu de 1x35 mm2

**P10109** m Conductor Cu tripolar 3x2,5 rv 0,6/1 kV
Conductor Cu 3x2,5 rv 0,6/1 kV

**P10110** m Conductor Cu bipolar 2x2,5 rv 0,6/1 kV
Conductor Cu 2x2,5 rv 0,6/1 kV

**P10103** m Conductor Cu tetrapolar 4x10 rv 0,6/1 kV
Conductor Cu 4x10 rv 0,6/1 kV

**P10104** m Conductor Cu tetrapolar 4x6 rv 0,6/1 kV
Conductor Cu tetrapolar de 4x6 mm2

**P09128** m Tub corrugat PEAD DN125 mm
Tub corrugat Ø125 mm.

**P0622A** u Tapa fosa 680x680x40, marc 700x700, classe B-125
Tapa fosa 680x680x40, marc 700x700, classe B125

**P0330** m3 Grava decorativa
Ceràmica triturada

**P09309** m Tub de 4.5x6 PE
Tub de drenatge

**M0224** h Màquina pintura bandes autop. 7,6 l/min
Màquina pintura bandes autop.

**P1429** u Panells direc.refl. 800x400 mm
Panel direc. refl. 800x400 mm, nivell 2 HIP

**P1440** m Suport acer galv. 100x50x3 mm
Suport acer galv. 100x50x3mm

**P1481** m Pal alumini diàmetre 76 mm. MB
Pal alumini 76 mm. diàmetre

**P1472** m Pal alumini diàmetre 90 mm. MC
Pal alumini 90 mm. diàmetre

**P1473** m Pal alumini diàmetre 114 mm. MD
Pal alumini diàmetre 114 o 140 mm. ME

**P1473B** m Pal alumini diàmetre 140 mm. MF
Pal alumini 140 mm. diàmetre

**P1497** m2 Placa d'alumini de 0,50 m2 a 1,00 m2
Placa d'alumini de 0,50 m2 a 1.00 m2

**P1446B** u Extrem de 4,32 metres
Extrem de 4 metres

**P1448** u Terminal en forma de cua de retorn
Terminal en forma de cua de peix

**P0301** m3 Sorra per a formigons i morters
Sorra per a formigons i mort.
